# PYTO DE ADECUACIÓN DE LOCAL A SUPERMERCADO.C/MIRAFLORES Nº 4, MA

- Propiedad del archivo: SOFT S.A.
- Formato: FIEBDC-3/2002
- Programa: Presto 8.8
- Fecha de los precios: 23/03/2026
- Divisa: EUR
- Código: GONZÁLEZ BADÍ (11/02/2022)
Importe: 248110.49

## 06 OBRA CIVIL (11/02/2022)
Importe: 186230.38

### 0600 DEMOLICIONES y ACTUACIONES PREVIAS

**0600.01** ud CATA EN SOLERA O FORJADO
0 ud
EJECUCIÓN DE CATAS EN SOLERA O FORJADO PARA DETERMINAR ESPESORES DE RECRECIDOS Y PAVIMENTOS, REALIZADO POR MEDIOS MANUALES Y/O MECÁNICOS, ADOPTANDO LAS MEDIDAS NECESARIAS PARA EVITAR CUALQUIER DAÑO EN LOS ELEMENTOS Y REDES A MANTENER CON REPARACIÓN/REPOSICIÓN DE LOS MISMOS EN CASO NECESARIO. INCLUSO LIMPIEZA, RETIRADA DE ESCOMBROS A PIE DE CARGA Y CLASIFICACIÓN DE RESIDUOS EN CONTENEDORES, CARGA Y TRANSPORTE A PLANTA DE TRATAMIENTO, CANON DE DEPÓSITO Y GESTIÓN DE RESIDUOS, Y CON P.P. DE MEDIOS AUXILIARES. MEDIDA LA UNIDAD TOTALMENTE EJECUTADA.

**0600.02** m² VACIADO COMPLETO LOCAL
0 m²
VACIADO COMPLETO DE LOCAL EN PLANTA BAJA, DE SUPERFICIE SEGÚN MEMORIA GRÁFICA, DEBIENDO QUEDAR COMPLETAMENTE DIÁFANO, CONTEMPLANDO LOS TRABAJOS DE:
VACIADO COMPLETO, DESMONTAJE ESTANTERÍAS, EXPOSITORES, PUBLICIDAD, EQUIPAMIENTO, MAQUINARIA, MOBILIARIO, COMPLEMENTOS Y RESTO DE ELEMENTOS EXISTENTES , DEJANDO LA SUPERFICIE DIÁFANA, ADOPTANDO LAS MEDIDAS NECESARIAS PARA NO DAÑAR LOS ELEMENTOS A MANTENER.
INCLUSO P.P. DE MAQUINARIAS, MEDIOS AUXILIARES Y DE ELEVACIÓN NECESARIA. LIMPIEZA, RETIRADA DE ESCOMBROS A PIE DE CARGA Y CLASIFICACION DE RESIDUOS EN CONTENEDORES, CARGA Y TRANSPORTE A PLANTA DE TRATAMIENTO, CANON DE DEPOSITO Y GESTION DE RESIDUOS, Y CON P.P. DE MEDIOS AUXILIARES. MEDIDA LA SUPERFICIE DE VACIADO EJECUTADO.

**0600.03** m² DEMOLICION LOCAL
0 m²
DESMONTAJE Y DEMOLICION COMPLETA DE LOCAL EN PLANTA BAJA, DE SUPERFICIE SEGÚN MEMORIA GRÁFICA, DEJANDO LA SUPERFICIE DIAFANA EN BRUTO, COMPRENDIENDO LOS TRABAJOS DE:
DESMONTAJE Y DEMOLICIÓN COMPLETA INTERIOR Y FACHADAS (EXCEPTO PAVIMENTOS Y RECRECIDOS) DE TABIQUERIAS INTERIORES, MEDIANERAS ENTRE LOCALES, MAMPARAS, TABIQUES TAMBORES, REVESTIMIENTOS, TRASDOSADOS, ALICATADOS/APLACADOS, RASEOS, LUCIDOS, ESPEJOS, DECORACIONES, FALSOS TECHOS VISTOS Y OCULTOS, SUBESESTRUCTURAS METÁLICAS, ESCALERAS Y BARANDILLAS METALICAS Y/O MADERA, AISLAMIENTOS, RODAPIES, SANITARIOS Y ACESORIOS, CARPINTERÍAS INTERIORES, CARPINTERIAS DE FACHADA, PERSIANAS, PUERTAS, TOLDOS, REJILLAS, ROTULOS, INCLUSO DESCONEXION, ANULACIÓN RETIRADA Y DEMOLICIÓN DE TODAS LAS INSTALACIONES EXISTENTES VISTAS Y OCULTAS EN EL LOCAL (EXCEPTO SERVIDUMBRES DE VECINOS QUE DISCURRAN POR EL MISMO), ADOPTANDO LAS MEDIDAS NECESARIAS PARA NO DAÑAR LOS PARAMENTOS E INSTALACIONES A MANTENER (CON REPOSICIÓN DE LOS MISMOS EN CASO NECESARIO),
INCLUSO P.P. D E MAQUINARIAS, MEDIOS AUXILIARES Y DE ELEVACIÓN NECESARIA. LIMPIEZA, RETIRADA DE ESCOMBROS A PIE DE CARGA Y CLASIFICACION DE RESIDUOS EN CONTENEDORES, CARGA Y TRANSPORTE A PLANTA DE TRATAMIENTO, CANON DE DEPOSITO Y GESTION DE RESIDUOS, Y CON P.P. DE MEDIOS AUXILIARES. MEDIDA LA SUPERFICIE DE DEMOLICION EJECUTADO.

**0600.04** m² PICADO DE SOLADOS INTERIORES
0 m²
PICADO DE SOLADOS DE TERRAZO Y/O GRES, INCLUSO MATERIAL DE SOPORTE Y AGARRE (CEMENTO COLA Y MORTERO) DEJANDO AL DESCUBIERTO EL FORJADO, REALIZADO POR MEDIOS MANUALES O MECÁNICOS, ADOPTANDO LAS MEDIDAS NECESARIAS PARA EVITAR CUALQUIER DAÑO EN EL FORJADO A MANTENER, Y REPARACIÓN DE ELEMENTOS DAÑADOS EN EL PROCESO.
INCLUSO P.P. DE MAQUINARIAS, MEDIOS AUXILIARES Y DE ELEVACIÓN NECESARIA. LIMPIEZA, RETIRADA DE ESCOMBROS A PIE DE CARGA Y CLASIFICACION DE RESIDUOS EN CONTENEDORES, CARGA Y TRANSPORTE A PLANTA DE TRATAMIENTO, CANON DE DEPOSITO Y GESTION DE RESIDUOS, Y CON P.P. DE MEDIOS AUXILIARES. MEDIDA LA SUPERFICIE DE DEMOLICION EJECUTADO.

**0600.05** m² PICADO SOLERA
0 m²
PICADO DE SOLERA EXISTENTE, REALIZADO POR MEDIOS MANUALES O MECÁNICOS INCLUSO CORTE DE SOLERA EN PERIMETROS DE ELEMENTOS ESTRUCTURALES COMO PILARES, CIERRES, MUROS, ETC., CON SIERRA CIRCULAR, P.P. LIMPIEZA, RETIRADA DE ESCOMBROS A PIE DE CARGA Y CLASIFICACION DE RESIDUOS EN CONTENEDORES(INCLUIDOS), CARGA Y TRANSPORTE A PLANTA DE TRATAMIENTO, CANON DE DEPOSITO Y GESTION DE RESIDUOS, Y CON P.P. DE MEDIOS AUXILIARES. MEDIDA LA SUPERFICIE REALMENTE EJECUTADA.

### 0600OPC OPCIONALES DEMOLICIONES Y ACTUCIONES PREVIAS
Importe: 3804.33

**0600OPC.01** m² PICADO SOLERA (29/03/2026)
27.05 m² × 37.11 = 1003.83
PICADO DE SOLERA EXISTENTE, REALIZADO POR MEDIOS MANUALES O MECÁNICOS INCLUSO CORTE DE SOLERA EN PERIMETROS DE ELEMENTOS ESTRUCTURALES COMO PILARES, CIERRES, MUROS, ETC., CON SIERRA CIRCULAR, P.P. LIMPIEZA, RETIRADA DE ESCOMBROS A PIE DE CARGA Y CLASIFICACION DE RESIDUOS EN CONTENEDORES(INCLUIDOS), CARGA Y TRANSPORTE A PLANTA DE TRATAMIENTO, CANON DE DEPOSITO Y GESTION DE RESIDUOS, Y CON P.P. DE MEDIOS AUXILIARES. MEDIDA LA SUPERFICIE REALMENTE EJECUTADA.

| Medición | Uds. | Parcial |
|---|---|---|
| PARA SANEAMIENTO |  |  |
| D110 | 1.2 | 1.20 |
| D125 | 5.9 | 5.90 |
| D50 | 19.95 | 19.95 |
| Subtotal |  | 27.05 |
| Total |  | 27.05 |

**0600OPC.02** m² APERTURA HUECOS EN FACHADA (29/03/2026)
13.72 m² × 36.86 = 505.72
DEMOLICIÓN COMPLETA DE CIERRE DE FACHADA PARA COLOCACIÓN DE NUEVA CARPINTERÍA, REALIZADO POR MEDIOS MANUALES O MECÁNICOS, ADOPTANDO LAS MEDIDAS NECESARIAS PARA NO DAÑAR LA ESTRUCTURA DEL EDIFICIO NI LOS PARAMENTOS VERTICALES Y HORIZONTALES A MANTENER, I.P.P. DE ANULACIÓN DE REDES CORRESPONDIENTES, REPARACIÓN Y REMATE DE ELEMENTOS DAÑADOS EN EL PROCESO DE DEMOLICIÓN, CARGA Y TRANSPORTE DE ESCOMBROS A VERTEDERO AUTORIZADO Y CANON DE VERTIDO. MEDIDA LA SUPERFICIE REALMENTE EJECUTADA.

| Medición | Uds. | Largo | Alto | Parcial |
|---|---|---|---|---|
| ENTRADAS | 1 | 2.5 | 2.5 | 6.25 |
| A LOCAL | 1 | 1.5 | 2.5 | 3.75 |
| ENTRADAS Y SALIDAS DE AIRE |  |  |  |  |
| CLIMATIZADORAS | 2 | 0.6 | 0.6 | 0.72 |
| CENTRAL DE FRÍO | 3 | 0.6 | 0.6 | 1.08 |
| ASPIRACIÓN CUARTO DE MÁQUINAS | 2 | 1 | 0.6 | 1.20 |
| RECUPERADOR | 1 | 0.6 | 0.6 | 0.36 |
| EXTRACCIONES | 1 | 0.6 | 0.6 | 0.36 |
| Subtotal |  |  |  | 13.72 |
| Total |  |  |  | 13.72 |

**0600OPC.03** m2 DEMOLICIÓN DE CERRAMIENTO DE CHAPA METÁLICA
0 m2
DEMOLICIÓN DE CERRAMIENTO DE CHAPA METÁLICA Y MALLAZO ELECTROSOLDADO, INCLUDO RETIRADA DE PILARES METÁLICOS Y ELEMENTOS DE SUJECIÓN .INCLUYE LA CARGA Y TRANSPORTE DEL MATERIAL SOBRANTE A VERTEDERO AUTORIZADO.MEDIDA LA SUPERFICIE DESMONTADA.

**0060OPC.04** m2 DEMOLICIÓN DE FÁBRICA DE LADRILLO PERFORADO DE MEDIO PIE (01/04/2026)
0 m2 × 20.46 = 0.00
DEMOLICIÓN DE FÁBRICA DE LADRILLO PERFORADO DE MEDIO PIE DE ESPESOR INCLUYENDO LOS REVESTIMIENTOS , INSTALACIONES Y CARPINTERÍAS ALOJADAS EN LOS PARAMENTOS.MEDIDA LA SUPERFICIE DEMOLIDA.

**05RWJ10000** m2 TRATAMIENTO DE HORMIGÓN CON PASIVADOR Y MORTERO REPARADOR (01/04/2026)
0 m2 × 85.75 = 0.00
TRATAMIENTO DE PARAMENTO DE HORMIGÓN COMPRENDIENDO LA DEMOLICIÓN DE LAS ZONAS DETERIORADAS , LIMPIEZA PREVIA DEL SOPORTE , APLICACIÓN DE PASIVADOR SIKAMONOTOP 910-S Y CAPA DE MORTERO REPARADOR DE ALTA RESISTENCIA SIKA MONOTOP 4200 , INCLUSO LIMPIEZA FINAL. REALIZADO SEGÚN PRESCRIPCIONES DEL FABRICANTE.MEDIDA LA SUPERFICIE TRATADA.
NOTA: PRECIO A CONFIRMAR SEGÚN LA ESTRUCTURA CUANDO SE VEA SU ESTADO ACTUAL

**0060OCP.05** u DEMOLICIÓN Y RETIRADA DE INSTALACIONES (01/04/2026)
1 u × 2294.78 = 2294.78
TRABAJOS DE DEMOLICIÓN Y LIMPIEZA DE LAS INSTALACIONES EXISTENTES EN EL LOCAL INCLUYENDO LAS LUMINARIAS, RESTOS DE INSTALACIONES DE CUALQUIER TIPO, CARTELERÍA, VENTILADORES ASÍ COMO DESMONTADO Y RETIRADA DE LA CARPINTERÍA NO APROVECHABLE (INCLUYENDO LA CARPINTERÍA EXTERIOR Y LAS PERSIANAS) . MEDIDA LA UNIDAD DE LOCAL COMPLETA.
Nota Cymes: es una esitmacion

### 0601 EXCAVACIONES Y SOLERAS (26/03/2026)
Importe: 1845.63

#### 060101 EXCAVACIONES Y RELLENOS (29/03/2026)
Importe: 1279.47

**060101.01** m³ EXCAVACIÓN Y RELLENO DE ZANJAS Y ARQUETAS (29/03/2026)
27.05 m³ × 47.3 = 1279.47
EXCAVACIÓN PARA FORMACIÓN DE ZANJAS, ARQUETAS Y RELLENO POSTERIOR CON MATERIAL DE LA EXCAVACIÓN EN CANALIZACIONES HASTA UNA PROFUNDIDAD DE 0,80 M., EN TERRENO EXISTENTE BAJO SOLERA, CON MEDIOS MECÁNICOS, HASTA ALCANZAR LA COTA DE PROFUNDIDAD INDICADA EN EL PROYECTO. INCLUSO TRANSPORTE DE MAQUINARIA, REFINADO DE PARAMENTOS Y FONDO DE EXCAVACIÓN, EXTRACCIÓN DE TIERRAS FUERA DE LA EXCAVACIÓN, RETIRADA DE LOS MATERIALES EXCAVADOS, ACHIQUE Y ENTIBACIONES EN CASO NECESARIO, PERFILADO DE FONDO Y LATERALES, CARGA A CAMIÓN Y TRANSPORTE DE MATERIAL A VERTEDERO AUTORIZADO. I/CANON DE VERTIDO Y CON P.P. DE MEDIOS AUXILIARES. MEDIDA LA ZANJA EJECUTADA.

| Medición | Uds. | Parcial |
|---|---|---|
| IGUAL A INSTALACIONES DE SANEAMIENTO | 27.05 | 27.05 |
| Total |  | 27.05 |

#### 060102 SOLERAS (26/03/2026)
Importe: 566.16

**060102.01** m³ SOLERA DE MORTERO D-400 e=10 cm (26/03/2026)
6.72 m³ × 84.25 = 566.16
SOLERA DE MORTERO CEMENTOSO D-400 DE RESISTENCIA 20 N/MM2 DE ESPESOR MEDIO 10 CM, ARMADA CON MALLAZO SEGÚN MEMORIA GRÁFICA, VERTIDO CON BOMBA. EJECUTADA CON ACABADO FINAL FRATASADO PARA ABRIR PORO, PERFECTAMENTE NIVELADO PARA SOLAR, INCLUSO P.P. DE MEDIOS AUXILIARES. MEDIDO EL VOLUMEN REALMENTE EJECUTADO.
PRECIO M2

| Medición | Uds. | Largo | Ancho | Alto | Parcial |
|---|---|---|---|---|---|
| Superficie util |  |  |  |  |  |
| ESQUINA DEMOLIDA | 1 | 1.6 | 1.6 | 0.2 | 0.51 |
| REPARACIONES | 2 | 2 |  | 0.2 | 0.80 |
| REPOSICIÓN SOLERAS | 5.41 |  |  |  | 5.41 |
| Subtotal |  |  |  |  | 6.72 |
| Total |  |  |  |  | 6.72 |

### 0601OPC OPCIONALES EXCAVACIONES Y SOLERAS

#### 060101OPC OPCIONALES EXCAVACIONES Y RELLENOS

**060101OPC.01** m³ EXCAVACIÓN DE TERRENO
0 m³
EXCAVACIÓN EN TIERRAS DE CONSISTENCIA MEDIA, REALIZADO CON MEDIOS MECÁNICOS O MANUALES SI FUERA NECESARIO, INCLUSO EXTRACCIÓN A LOS BORDES, P.P. DE ACHIQUE DE AGUA Y ENTIBACIONES EN CASO NECESARIO, PERFILADO DE FONDO Y LATERALES, CARGA Y TRANSPORTE DE SOBRANTES A VERTEDERO AUTORIZADO Y CANON DE VERTIDO. MEDIDA LA SUPERFICIE TEÓRICA POR PROFUNDIDAD REAL DE EXACAVADO EN TERRENO.

| Medición | Parcial |
|---|---|
| Subtotal: PREVISIÓN (SEGÚN NIVELES) 150 | 0.00 |
| Total | 0 |

**060101OPC.02** m² RECRECIDO POLIESTIRENO EXPANDIDO 10-120 cm
0 m²
RECRECIDO PARA REGULARIZACIÓN DE COTAS CONSISTENTE EN: SUMINISTRO Y COLOCACION DE POLIESTIRENO EXPANDIDO EN PLANCHAS EPS TIPO 1, DE ESPESOR VARIABLE ENTRE 10 Y 120 CM, PREPARADO PARA POSTERIOR LOSA DE HORMIGON DE LIMPIEZA. EL POLIESTIRENO SE COLOCARÁ EN FORMA DE CUADRICULA DEJANDO RIOS INTERMEDIOS PARA MACIZADO MEDIANTE LA LOSA DE HORMIGÓN DE LIMPIEZA. INCLUSO LA LAMINA DE POLIETILENO PARA EVITAR CONTACTO DIRECTO DEL HORMIGON CON LAS PLANCHAS. TOTALMENTE TERMINADO.

#### 060102OPC OPCIONALES SOLERAS

**060102OPC.01** m³ HORMIGÓN DE LIMPIEZA e=10 cm
0 m³
SUMINISTRO EXTENDIDO DE CAPA DE HORMIGÓN DE LIMPIEZA COLOCADO DE ESPESOR MEDIO DE 10 CM, CON ÁRIDO DE DIÁMETRO MÁXIMO 20 MM Y CEMENTO II-S/35, CONSISTENCIA BLANDA, ELABORADO, TRANSPORTADO Y PUESTO EN OBRA, INCLUSO P.P. DE ACHIQUES Y NIVELADO DE LA SUPERFICIE PARA APOYO. MEDIDO EL VOLUMEN REALMENTE EJECUTADO.

| Medición | Parcial |
|---|---|
| Subtotal: PREVISIÓN (SEGÚN NIVELES) 30 | 0.00 |
| Total | 0 |

**060102OPC.02** m² RECRECIDO DE MORTERO
0 m²
RECRECIDO PENDIENTEADO DE MORTERO DE CEMENTO, FRAGUADO NORMAL Y SECADO RÁPIDO, DE ESPESORES COMPRENDIDOS ENTRE 2 Y 20 CM APROXIMANDAMENTE. INCLUSO TOMA DE DATOS DE ALTURAS, REPLANTEO DE COTAS ACTUALES Y PREVISTAS, CAPA SEPARADORA, MAESTRAS DE NIVELACION, VERTIDO, REGLEADO, MALLAZO 15.15.8 B-500T, JUNTAS PERIMETRALES. SEGÚN NTE-RSS. INCLUSO P.P. DE MEDIOS AUXILIARES. MEDIDA LA SUPERFICIE REALMENTE EJECUTADA.

| Medición | Parcial |
|---|---|
| Subtotal: PREVISIÓN RAMPAS 10 | 0.00 |
| Total | 0 |

### 0602OPC OPCIONALES ESTRUCTURA METALICA
Importe: 54735.11

**0602OPC.01** kg ESTRUCTURA METALICA AUXILIAR (26/03/2026)
317.2 kg × 8.31 = 2635.93
ESTRUCTURA METÁLICA AUXILIAR POR PERFILES LAMINADOS S275 JR / S 275 JOH, SOLDADOS O RECIBIDOS A FORJADO/PILARES, INCLUSO TRATAMIENTO SUPERFICIAL, IMPRIMACIÓN Y DOS MANOS DE ESMALTE EN ACABADO Y P.P. DE SOLDADURAS, PLACAS Y PERNOS DE ANCLAJE. INCLUSO MEDIOS AUXILIARES Y DE ELEVACIÓN PARA SU MONTAJE. MEDIDO EL PESO NOMINAL DE PERFILES Y CHAPAS MONTADOS.

| Medición | Uds. | Largo | Ancho | Parcial |
|---|---|---|---|---|
| PREVISIÓN 250 para soportes | 250 |  |  | 250.00 |
| Dintel de la puerta automática |  |  |  |  |
| UPN 160 | 1 | 4 | 16.8 | 67.20 |
| Subtotal |  |  |  | 317.20 |
| Total |  |  |  | 317.2 |

**0602OPC.02** m² MORTERO IGNÍFUGO R-90
0 m²
PROTECCIÓN DE ESTRUCTURA METÁLICA A BASE DE PROYECCIÓN DE MORTERO IGNÍFUGO A BASE DE ÁRIDOS LIGEROS EXPANDIDOS DE DENSIDAD 800KG/M3 Y COEFICIENTE DE CONDUCTIVIDAD TÉRMICA 0,12 W/MºC, ENTRE 1 CM. Y 3 CM. DE ESPESOR PARA UNA CAPACIDAD PORTANTE AL FUEGO R 90. MEDIDA LA SUPERFICIE REALMENTE EJECUTADA.

| Medición | Parcial |
|---|---|
| Subtotal: PREVISIÓN (FORJADO Y VIGAS) 350 | 0.00 |
| Total | 0 |

**0602OPC.10** m² FORJADO UNIDIRECCIONAL 22+5 CM
0 m²
FORJADO UNIDIRECCIONAL DE HORMIGÓN ARMADO HA-25/P/20/IIA, CONSISTENCIA PLÁSTICA Y TAMAÑO MÁXIMO DEL ÁRIDO 20 MM, CANTO DE 25+5 CM E INTEREJE DE 70 CM, CON VIGUETAS AUTORRESISTENTES DE ARMADURAS PRETENSADAS, BOVEDILLAS DE HORMIGÓN, ARMADURAS COMPLEMENTARIAS CON ACERO B 500 S, MALLAZO ELECTROSOLDADO B 500 T, CAPA DE COMPRESIÓN DE 5 CM, INCLUSO P.P. DE MACIZADO DE APOYOS, ENCOFRADOS COMPLEMENTARIOS, APEOS, DESENCOFRADO, VIBRADO Y CURADO; CONSTRUIDO SEGÚN EFHE, EHE Y NCSR-02. MEDIDA LA SUPERFICIE DE FUERA A FUERA DEDUCIENDO HUECOS MAYORES DE 1 M2.

**05AWWJ0001** kg ACERO EN PERF. LAMINADOS EN CALIENTE S275-JR EN ELEMENTOS ESTRUC
0 kg
ACERO EN PERFILES LAMINADOS EN CALIENTE S275-JR EN REFUERZO DE ELEMENTOS ESTRUCTURALES EXISTENTES (EMPRESILLADOS) , MEDIANTE UNIÓN SOLDADA REALIZADA POR SOLDADORES HOMOLOGADOS O ATORNILLADA, INCLUSO, CORTE Y ELABORACIÓN, MONTAJE, COLOCACIÓN, NIVELACIÓN, APLOMADO Y LIJADO, Y P.P. DE SOLDADURA PREVIA LIMPIEZA DE BORDES, PLETINAS, CASQUILLOS,TENSORES , PIEZAS ESPECIALES Y DESPUNTES; CONSTRUIDO SEGÚN NORMA CTE (BD-SE-A), ASÍ COMO APLICACIÓN DE DOS CAPAS DE 40 MICRAS DE PINTURA ANTIFOSFATANTE DE ALTO CONTENIDO EN ZINC. MEDIDO EL PESO NOMINAL "TEÓRICO".

#### 0602CPCR REFUERZO DE LA ESTRUCTURA (26/03/2026)
Importe: 52099.18

**0060OPC.04** m2 DEMOLICIÓN DE FÁBRICA DE LADRILLO PERFORADO DE MEDIO PIE
4 m2 × 20.46 = 81.84

| Medición | Uds. | Largo | Parcial |
|---|---|---|---|
| Acceso a pilares embebidos | 4 | 1 | 4.00 |
| Total |  |  | 4 |

**05RWJ10000** m2 TRATAMIENTO DE HORMIGÓN CON PASIVADOR Y MORTERO REPARADOR
69.68 m2 × 85.75 = 5975.06

| Medición | Uds. | Largo | Ancho | Alto | Parcial |
|---|---|---|---|---|---|
| JÁCENAS | 4 | 27.6 |  | 0.3 | 33.12 |
|  | 2 | 27.6 |  | 0.3 | 16.56 |
| MURO DE CONTENCIÓN | 1 | 20 | 1 |  | 20.00 |
| Subtotal |  |  |  |  | 69.68 |
| Total |  |  |  |  | 69.68 |

**061** m REFUERZO A CORTANTE CON TEJIDO DE FIBRA DE CARBONO SikaWrap®-230 (26/03/2026)
169.2 m × 188.83 = 31950.04
REFUERZO ESTRUCTURAL A CORTANTE DE VIGAS MEDIANTE LA APLICACIÓN DE TEJIDO UNIDIRECCIONAL DE FIBRA DE CARBONO SIKAWRAP®-230C O EQUIVALENTE, DE 300 MM DE ANCHO Y 0,129 MM DE ESPESOR (DENSIDAD DE 230 G/M²), CON MÓDULO ELÁSTICO MEDIO DE 225 GPA Y RESISTENCIA A TRACCIÓN MEDIA DE 3500 MPA, APLICADO MEDIANTE ADHESIÓN EXTERNA CON RESINA EPOXI CONFORME A LAS ESPECIFICACIONES DEL FABRICANTE. LA PREPARACIÓN PREVIA DEL SOPORTE INCLUYE LIMPIEZA MECÁNICA MEDIANTE LIJADO, FRESADO O GRANALLADO PARA ELIMINAR CONTAMINANTES, ABRIR EL PORO Y GARANTIZAR UNA RESISTENCIA MÍNIMA A TRACCIÓN DEL SOPORTE DE 1,5 MPA, SEGÚN EN 1542. A CONTINUACIÓN, SE APLICA IMPRIMACIÓN EPOXI Y POSTERIORMENTE IMPREGNACIÓN CON RESINA EPOXI ESTRUCTURAL TIPO SIKADUR®-330 O EQUIVALENTE, CON MÓDULO ELÁSTICO SUPERIOR A 3800 N/MM² Y RESISTENCIA A TRACCIÓN DE 30 N/MM², ASEGURANDO LA COMPLETA SATURACIÓN DEL TEJIDO DE CARBONO Y LA ELIMINACIÓN DE BURBUJAS DE AIRE PARA UNA ADHESIÓN HOMOGÉNEA. EL SISTEMA CUENTA CON MARCADO CE CONFORME A UNE-EN 1504-4 PARA ADHESIVOS ESTRUCTURALES Y CUMPLE CON EL DOCUMENTO DE IDONEIDAD TÉCNICA EUROPEO (DITE), GARANTIZANDO SU ADECUACIÓN A LA NORMATIVA EUROPEA VIGENTE PARA SISTEMAS DE REFUERZO ESTRUCTURAL CON FIBRA DE CARBONO. EN ESPAÑA, DISPONE DEL DOCUMENTO DE IDONEIDAD TÉCNICA (DIT) VIGENTE NO. N604R/19, VALIDADO PARA EL ÁMBITO NACIONAL. LA APLICACIÓN DEBE SER REALIZADA POR PERSONAL ESPECIALIZADO SIGUIENDO LAS INDICACIONES DE LAS HOJAS TÉCNICAS DE LOS PRODUCTOS, ASEGURANDO LA CORRECTA EJECUCIÓN Y DESEMPEÑO DEL SISTEMA. EL PRECIO INCLUYE EL SUMINISTRO DE MATERIALES, PREPARACIÓN DEL SOPORTE, APLICACIÓN DEL SISTEMA Y GESTIÓN DE RESIDUOS EN VERTEDERO AUTORIZADO. MEDICIÓN Y VALORACIÓN SEGÚN LA SUPERFICIE REALMENTE EJECUTADA, EN METROS LINEALES (ML), CONSIDERANDO EL ANCHO TOTAL DEL REFUERZO APLICADO.

| Medición | Uds. | Largo | Ancho | Parcial |
|---|---|---|---|---|
| Refuerzo a cortante | 3 | 3 | 1.2 | 10.80 |
|  | 3 | 9 | 1.2 | 32.40 |
|  | 3 | 12 | 1.2 | 43.20 |
|  | 3 | 12 | 1.2 | 43.20 |
|  | 3 | 11 | 1.2 | 39.60 |
| Subtotal |  |  |  | 169.20 |
| Total |  |  |  | 169.2 |

**062** m REFUERZO DE VIGAS CON LAMINADO DE FIBRA DE CARBONO Sika® CarboDu (26/03/2026)
104.64 m × 73.15 = 7654.42
EFUERZO A FLEXIÓN DE VIGAS O VIGUETAS MEDIANTE COLOCACIÓN DE LAMINADO DE FIBRA DE CARBONO UNIDIRECCIONAL, DE 80 MM DE ANCHO Y 1,2 MM DE ESPESOR SIKA® CARBODUR® E O SIMILAR, DE MÓDULO ELÁSTICO MEDIO 180 GPA Y RESISTENCIA A TRACCIÓN MEDIA 2300 MPA; INCLUSO ADHESIÓN DEL LAMINADO CON UN ADHESIVO TIPO SIKADUR®-30 O SIMILAR, ADHESIVO ESTRUCTURAL BICOMPONENTE TIXOTRÓPICO COMPUESTO POR UNA COMBINACIÓN DE RESINAS EPOXI, CON RESISTENCIA A TRACCIÓN DE 24-35 N/MM2, MÓDULO ELÁSTICO A TRACCIÓN 11200 N/MM2, RESISTENCIA AL ARRANCAMIENTO DE 2 N/MM2 Y MARCADO CE SEGÚN UNE EN 1504 PARTE 4 Y UNE-EN 1504 PARTE 3, TODO ELLO APLICADO SEGÚN INDICACIONES DE LAS HOJAS TÉCNICAS DE LOS PRODUCTOS, DOCUMENTO DE IDONEIDAD TÉCNICA Nº 604R/19 Y LA EUROPEAN TECHNICAL ASSESSMENT (ETA-21/0276) DEL 30/06/2021, INCLUYENDO SUMINISTRO DE MATERIALES, APLICACIÓN Y ELIMINACIÓN DE RESIDUOS A VERTEDERO.

| Medición | Uds. | Largo | Parcial |
|---|---|---|---|
| Bandas de refuerzo inferior | 24 | 4 | 96.00 |
|  | 6 | 1.44 | 8.64 |
| Subtotal |  |  | 104.64 |
| Total |  |  | 104.64 |

**063** m REFUERZO DE VIGAS CON LAMINADO DE FIBRA DE CARBONO Sika® CarboDu (26/03/2026)
79.44 m × 81.04 = 6437.82
EFUERZO A FLEXIÓN DE VIGAS O VIGUETAS MEDIANTE COLOCACIÓN DE LAMINADO DE FIBRA DE CARBONO UNIDIRECCIONAL, DE 100 MM DE ANCHO Y 1,4 MM DE ESPESOR SIKA® CARBODUR® E O SIMILAR, DE MÓDULO ELÁSTICO MEDIO 180 GPA Y RESISTENCIA A TRACCIÓN MEDIA 2300 MPA; INCLUSO ADHESIÓN DEL LAMINADO CON UN ADHESIVO TIPO SIKADUR®-30 O SIMILAR, ADHESIVO ESTRUCTURAL BICOMPONENTE TIXOTRÓPICO COMPUESTO POR UNA COMBINACIÓN DE RESINAS EPOXI, CON RESISTENCIA A TRACCIÓN DE 24-35 N/MM2, MÓDULO ELÁSTICO A TRACCIÓN 11200 N/MM2, RESISTENCIA AL ARRANCAMIENTO DE 2 N/MM2 Y MARCADO CE SEGÚN UNE EN 1504 PARTE 4 Y UNE-EN 1504 PARTE 3, TODO ELLO APLICADO SEGÚN INDICACIONES DE LAS HOJAS TÉCNICAS DE LOS PRODUCTOS, DOCUMENTO DE IDONEIDAD TÉCNICA Nº 604R/19 Y LA EUROPEAN TECHNICAL ASSESSMENT (ETA-21/0276) DEL 30/06/2021, INCLUYENDO SUMINISTRO DE MATERIALES, APLICACIÓN Y ELIMINACIÓN DE RESIDUOS A VERTEDERO.

| Medición | Uds. | Largo | Parcial |
|---|---|---|---|
| Bandas de refuerzo inferior longitudinales | 3 | 1.44 | 4.32 |
|  | 3 | 5.02 | 15.06 |
|  | 6 | 6.72 | 40.32 |
|  | 3 | 6.58 | 19.74 |
| Subtotal |  |  | 79.44 |
| Total |  |  | 79.44 |

### 0603 FONTANERÍA Y ALBAÑILERÍA (20/03/2026)
Importe: 13020.8

#### 060301 FONTANERIA (20/03/2026)
Importe: 3387.1

##### 06030101 APARATOS SANITARIOS (26/03/2026)
Importe: 994.05

**06030101.01** ud GRIFO FREGADERO/LAVABO PEDAL (01/04/2026)
1 ud × 213.3 = 213.30
SUMINISTRO Y COLOCACIÓN DE GRIFERÍA MEZCLADORA DE PEDAL MARCA GENEBRE REF. 1342, CON CAÑO SUPERIOR PARA INSTALAR EN FREGADERO/LAVABO, CONEXIONADO MEDIANTE LATIGUILLOS METALICOS, TOTALMENTE INSTALADO Y FUNCIONANDO.

| Medición | Uds. | Parcial |
|---|---|---|
| Obrador | 1 | 1.00 |
| Total |  | 1 |

**06030101.02** ud COLOCACION EQUIPAMIENTO (26/03/2026)
3 ud × 24.59 = 73.77
COLOCACION DE EQUIPAMIENTO Y COMPLEMENTOS DE ASEOS Y VESTUARIOS SUMINISTRADOS POR LA POPIEDAD (ESCOBILLEROS, PORTARROLLOS, PERCHAS, JABONERAS, ETC...) INCLUYENDO REPLANTEOS, NIVELADION, TALADROS, ANCLAJES Y TODOS LOS MEDIOS NECESARIOS PARA LA CORRECTA COLOCACION SEGUN INDICACIONES DE LA LA D.F.. MEDIDA LA UNIDAD TERMINADA.

| Medición | Uds. | Parcial |
|---|---|---|
| VESTUARIO | 2 | 2.00 |
| PUNTO CALIENTE | 1 | 1.00 |
| Subtotal |  | 3.00 |
| Total |  | 3 |

**06030101.03** ud LAVABO CON PEDESTAL MOD. VICTORIA (26/03/2026)
1 ud × 240.99 = 240.99
SUMINISTRO Y COLOCACIÓN LAVABO DE PORCELANA VITRIFICADA EN BLANCO, MODELO VICTORIA DE ROCA DE 560MM. COLOCADO SIN PEDESTAL CON ANCLAJES A LA PARED DE LA MARCA ROCA MODELO VICTORIA, INCLUSO VÁLVULA DE DESAGÜE DE 32 MM., LLAVES DE ESCUADRA DE 1/2" CROMADAS, Y LATIGUILLOS FLEXIBLES DE 20 CM. Y DE 1/2", INSTALADO Y FUNCIONANDO. INCLUSO P.P. DE DESAGÜE HASTA BOTE SIFÓNICO O ARQUETA MÁS CERCANA, INCLUYENDO APERTURA DE HUECO EN FORJADO EN CASO NECESARIO. INCLUIDA CONEXIÓN A RED DE FONTANERÍA Y SANEAMIENTO. CONSTRUIDO SEGÚN NTE-IFF-30. MEDIDA LA UNIDAD TERMINADA.

| Medición | Uds. | Parcial |
|---|---|---|
| VESTUARIO | 1 | 1.00 |
| Total |  | 1 |

**06030101.04** ud INODORO MOD. VICTORIA (01/04/2026)
1 ud × 290.37 = 290.37
SUMINISTRO Y COLOCACIÓN INODORO DE PORCELANA VITRIFICADA BLANCO, DE TANQUE BAJO, MODELO VICTORIA DE ROCA, COLOCADO MEDIANTE TACOS Y TORNILLOS AL SOLADO, INCLUSO SELLADO CON SILICONA BACTERIANA, Y COMPUESTO POR: TAZA, TANQUE BAJO CON TAPA Y MECANISMOS Y ASIENTO CON TAPA LACADOS, CON BISAGRAS DE ACERO, INSTALADO. INCLUYE LLAVE DE ESCUADRA DE 1/2" CROMADA Y LATIGUILLO FLEXIBLE DE 20 CM. Y DE 1/2", CONEXIONADO ALIMENTACIÓN A.F.S. Y DESAGÜE HASTA BOTE SIFÓNICO O ARQUETA MAS CERCANA (INCLUYENDO APERTURA DE HUECO EN FORJADO EN CASO NECESARIO), CONEXIONADO A RED DE SANEAMIENTO, FUNCIONANDO.MEDIDA LA UNIDAD INSTALADA.

| Medición | Uds. | Parcial |
|---|---|---|
| ASEO | 1 | 1.00 |
| Total |  | 1 |

**06030101.05** ud ESPEJO EN VESTUARIOS 0,70x1,00 (26/03/2026)
1 ud × 175.62 = 175.62
SUMINISTRO Y COLOCACIÓN DE ESPEJO EN ASEOS DE ALUMINIO BLANCO Y DIM.: 76X41X2 CM O SIMILAR. INCLUSO MARCO PERIMETRAL DE ALUMNIO Y FIJACIONES A PARED. MEDIDA LA UNIDAD EJECUTADA.

| Medición | Uds. | Parcial |
|---|---|---|
| VESTUARIO | 1 | 1.00 |
| Total |  | 1 |

##### 06030102 ABASTECIMIENTO (20/03/2026)
Importe: 2393.05

**06030102.01** ud INSTALACION AGUA FRIA Y CALIENTE EN VESTUARIO UNISEX (26/03/2026)
1 ud × 466.55 = 466.55
INSTALACIÓN DE AGUA FRÍA Y CALIENTE EN VESTUARIO PARA DAR SERVICIO A 1 LAVABO Y 1 INODORO, INCLUYENDO TODO LO NECESARIO DESDE LA ENTRADA A NUCLEO HUMEDO: TUBERÍA DE COBRE O PEX CON DIAMETROS SEGUN DOCUMENTACION GRAFICA, LLAVES DE CORTE PARA AGUA FRIA Y CALIENTE, PROTECCIÓN CON COQUILLA ARMSTRONG EN TRAMOS AÉREOS Y CON TUBO CORRUGADO PVC EN TRAMOS EMPOTRADOS EN AZUL/ROJO SEGÚN FRIA Ó ACS, UNIONES, PIEZAS ESPECIALES, CODOS, TES, CRUCES, REDUCCIONES, PASAMUROS, SUJECCIONES, LLAVES DE PASO JUNTO A APARATOS, VÁLVULAS ANTIRRETORNO, ANTIARIETES, GRAPAS, PRUEBA DE ESTANQUEIDAD Y CONEXIONES A APARATOS SANITARIOS, AYUDAS DE ALBAÑILERÍA, CONSTRUIDA S/CTE-HS-4. MEDIDA LA UNIDAD DE NUCLEO HUMEDO TERMINADA Y EN FUNCIONAMIENTO.

**06030102.02** ud INSTALACION AGUA FRIA Y CALIENTE PUNTO CALIENTE PAN (20/03/2026)
1 ud × 779.93 = 779.93
INSTALACIÓN DE AGUA FRÍA Y CALIENTE EN PANADERIA PARA DAR SERVICIO A 1 FREGADERO, 1 HORNO Y UN TERMO ELECTRICO, INCLUYENDO TODO LO NECESARIO DESDE LA ENTRADDA A NUCLEO HUMEDO: TUBERÍA DE COBRE CON DIAMETROS SEGUN DOCUMENTACION GRAFICA, LLAVES DE CORTE PARA AGUA CALIENTE Y FRIA, PROTECCIÓN CON COQUILLA ARMSTRONG EN TRAMOS AÉREOS Y CON TUBO CORRUGADO PVC EN TRAMOS EMPOTRADOS EN AZUL/ROJO SEGÚN FRIA Ó ACS, UNIONES, PIEZAS ESPECIALES, CODOS, TES, CRUCES, REDUCCIONES, PASAMUROS, SUJECCIONES, LLAVES DE PASO JUNTO A APARTOS, VÁLVULAS ANTIRRETORNO, ANTIARIETES, GRAPAS, PRUEBA DE ESTANQUEIDAD Y CONEXIONES A APARATOS SANITARIOS, AYUDAS DE ALBAÑILERÍA, CONSTRUIDA S/CTE-HS-4. MEDIDA LA UNIDAD DE NUCLEO HUMEDO TERMINADA Y EN FUNCIONAMIENTO.

**06030102.03** ml TUBERIA DE COBRE 13/15 o PEX DN16
0 ml
SUMINISTRO, MONTAJE Y CONEXIONADO DE TUBERÍA DE COBRE O PEX DE DIÁMETRO NOMINAL 13/15 MM DE ESPESOR 1MM. CON P.P. DE UNIONES, PIEZAS ESPECIALES, SUJECIONES, ABRAZADERAS, PROTECCIONES, AISLAMIENTO A BASE DE COQUILLA EN TRAMOS COLGADOS Y TUBO CORRUGADO EN TRAMOS EMPOTRADOS EN ALBAÑILERÍA TOTALMENTE INSTALADO Y FUNCIONANDO. S/CTE-HS-4. TUBO CORRUGADO EN AZUL/ROJO SEGÚN FRIA Ó ACS.

**06030102.04** ml TUBERIA DE COBRE 16/18 o PEX DN16
0 ml
SUMINISTRO, MONTAJE Y CONEXIONADO DE TUBERÍA DE COBRE O PEX DE DIÁMETRO NOMINAL 16/18 MM DE ESPESOR 1 MM. CON P.P. DE UNIONES, PIEZAS ESPECIALES, SUJECIONES, ABRAZADERAS, PROTECCIONES, AISLAMIENTO A BASE DE COQUILLA EN TRAMOS COLGADOS Y TUBO CORRUGADO EN TRAMOS EMPOTRADOS EN ALBAÑILERÍA TOTALMENTE INSTALADO Y FUNCIONANDO. S/CTE-HS-4. TUBO CORRUGADO EN AZUL/ROJO SEGÚN FRIA Ó ACS

**06030102.05** ml TUBERIA DE COBRE 20/22 o PEX DN20 (26/03/2026)
3 ml × 21.62 = 64.86
SUMINISTRO, MONTAJE Y CONEXIONADO DE TUBERÍA DE COBRE O PEX DE DIÁMETRO NOMINAL 20/22 MM DE ESPESOR 1 MM. CON P.P. DE UNIONES, PIEZAS ESPECIALES, SUJECIONES, ABRAZADERAS, PROTECCIONES, AISLAMIENTO A BASE DE COQUILLA EN TRAMOS COLGADOS Y TUBO CORRUGADO EN TRAMOS EMPOTRADOS EN ALBAÑILERÍA TOTALMENTE INSTALADO Y FUNCIONANDO. S/CTE-HS-4. TUBO CORRUGADO EN AZUL/ROJO SEGÚN FRIA Ó ACS

| Medición | Uds. | Largo | Parcial |
|---|---|---|---|
| ALIMENTACION A PUNTO CALIENTE | 1 | 3 | 3.00 |
| Total |  |  | 3 |

**06030102.06** ml TUBERIA DE COBRE 26/28 o PEX DN25 (26/03/2026)
25 ml × 26.19 = 654.75
SUMINISTRO, MONTAJE Y CONEXIONADO DE TUBERÍA DE COBRE O PEX DE DIÁMETRO NOMINAL 26/28 MM DE ESPESOR 1 MM. CON P.P. DE UNIONES, PIEZAS ESPECIALES, SUJECIONES, ABRAZADERAS, PROTECCIONES, AISLAMIENTO A BASE DE COQUILLA EN TRAMOS COLGADOS Y TUBO CORRUGADO EN TRAMOS EMPOTRADOS EN ALBAÑILERÍA TOTALMENTE INSTALADO Y FUNCIONANDO. S/CTE-HS-4. TUBO CORRUGADO EN AZUL/ROJO SEGÚN FRIA Ó ACS

| Medición | Uds. | Largo | Alto | Parcial |
|---|---|---|---|---|
| GENERAL | 1 |  | 2 | 2.00 |
|  | 1 | 18 |  | 18.00 |
|  | 1 | 5 |  | 5.00 |
| Subtotal |  |  |  | 25.00 |
| Total |  |  |  | 25 |

**06030102.07** ud TERMO ELECTRICO DE 50 L. (01/04/2026)
1 ud × 356.64 = 356.64
TERMO ELÉCTRICO DE 50 L., I/LÁMPARA DE CONTROL, TERMÓMETRO, TERMOSTATO EXTERIOR REGULABLE DE 35º A 60º, VÁLVULA DE SEGURIDAD INSTALADO CON LLAVES DE CORTE Y LATIGUILLOS, SIN INCLUIR CONEXIÓN ELÉCTRICA. MEDIDA LA UNIDAD INSTALADA.

**06030102.08** ud VÁLVULA CORTE LATÓN 3/4" 20mm (26/03/2026)
3 ud × 23.44 = 70.32
SUMINISTRO Y COLOCACIÓN DE VÁLVULA DE CORTE POR ESFERA, DE 3/4" (20 MM.) DE DIÁMETRO, DE LATÓN CROMADO PN-25, COLOCADA MEDIANTE UNIÓN ROSCADA, TOTALMENTE EQUIPADA, INSTALADA Y FUNCIONANDO. S/CTE-HS-4.

| Medición | Uds. | Parcial |
|---|---|---|
| ASEOS Y VESTUARIOS | 2 | 2.00 |
| PUNTO CALIENTE | 1 | 1.00 |
| Subtotal |  | 3.00 |
| Total |  | 3 |

#### 060302 SANEAMIENTO (20/03/2026)
Importe: 3820.03

**060302.00** ud SUMIDERO SIFONICO INOX (20/03/2026)
1 ud × 115.2 = 115.20
SUMIDERO SIFÓNICO INOXIDABLE CON FILTRO DE 110 MM DE DIÁMETRO CON REJILLA DE ACERO INOXIDABLE SOLDADA DE 20X20 CM, SALIDA VERTICAL DE 90 MM DE DIÁMETRO, INCLUSO CODO DE CONEXIÓN A RED, PEQUEÑO MATERIAL DE RECIBIDO Y COLOCACIÓN. MEDIDA LA UNIDAD TERMINADA.

| Medición | Uds. | Parcial |
|---|---|---|
| CAMARA REFRIGERADO | 1 | 1.00 |
| Total |  | 1 |

**060302.01** ml COLECTOR DN 50 MM PVC SERIE C (26/03/2026)
66.5 ml × 15.38 = 1022.77
COLECTOR ENTERRADO DE PVC REFORZADO SERIE C DE 50 MM. DE DIÁM., COLOCADO SOBRE SOLERA DE HORMIGÓN H-100 DE 10 CM. DE ESPESOR O EMBUTIDO EN RECRECIDO A EJECUTAR, REFUERZO DE HORMIGÓN EN ZANJA Y DE MORTERO EN ROZAS DE RECRECIDO Y RELLENO DE TIERRAS PROCEDENTES DE PRÉSTAMO HASTA COTA BAJO SOLERA. CONSTRUIDO SEGÚN NTE-ISS-47.

| Medición | Uds. | Largo | Parcial |
|---|---|---|---|
| ENTRE BAJANTES DE CONDENSADOS | 1 | 5 | 5.00 |
| A ARQUETA ASEOS | 1 | 4 | 4.00 |
| RED DE CÁMARAS | 1 | 8.25 | 8.25 |
| DE UNIDADES EXTERIORES A RED | 1 | 14.25 | 14.25 |
| DESAGÚES DE MOBILIARIO | 2 | 14.5 | 29.00 |
|  | 2 | 3 | 6.00 |
| Subtotal |  |  | 66.50 |
| Total |  |  | 66.5 |

**060302.02** ml COLECTOR DN 90 MM PVC SERIE C
0 ml
COLECTOR ENTERRADO DE PVC REFORZADO SERIE C DE 90 MM. DE DIÁM., COLOCADO SOBRE SOLERA DE HORMIGÓN H-100 DE 10 CM. DE ESPESOR O EMBUTIDO EN RECRECIDO A EJECUTAR, REFUERZO DE HORMIGÓN EN ZANJA Y DE MORTERO EN ROZAS DE RECRECIDO Y RELLENO DE TIERRAS PROCEDENTES DE PRÉSTAMO HASTA COTA BAJO SOLERA. CONSTRUIDO SEGÚN NTE-ISS-47.

**060302.03** ml COLECTOR DN 110 MM PVC SERIE C (26/03/2026)
4 ml × 18.9 = 75.60
COLECTOR ENTERRADO DE PVC REFORZADO SERIE C DE 110 MM. DE DIÁM., COLOCADO SOBRE SOLERA DE HORMIGÓN H-100 DE 10 CM. DE ESPESOR O EMBUTIDO EN RECRECIDO A EJECUTAR, REFUERZO DE HORMIGÓN EN ZANJA Y DE MORTERO EN ROZAS DE RECRECIDO Y RELLENO DE TIERRAS PROCEDENTES DE PRÉSTAMO HASTA COTA BAJO SOLERA. CONSTRUIDO SEGÚN NTE-ISS-47.

| Medición | Uds. | Largo | Parcial |
|---|---|---|---|
| INODOROS | 2 | 2 | 4.00 |
| Total |  |  | 4 |

**060302.04** ml COLECTOR DN 125 MM PVC SERIE C (26/03/2026)
19.65 ml × 19.69 = 386.91
COLECTOR ENTERRADO DE PVC REFORZADO SERIE C DE 125 MM. DE DIÁM., COLOCADO SOBRE SOLERA DE HORMIGÓN H-100 DE 10 CM. DE ESPESOR, REFUERZO DE HORMIGÓN HASTA 15 CM POR ENCIMA DE LA GENERATRIZ SUPERIOR DEL TUBO Y RELLENO DE TIERRAS PROCEDENTES DE PRÉSTAMO HASTA COTA BAJO SOLERA. CONSTRUIDO SEGÚN NTE-ISS-47.

| Medición | Uds. | Largo | Parcial |
|---|---|---|---|
| ENTRE ARQUETAS | 1 | 2.4 | 2.40 |
| FONDO | 1 | 17.25 | 17.25 |
| Subtotal |  |  | 19.65 |
| Total |  |  | 19.65 |

**060302.05** ml COLECTOR COLGADO PVC ø50 mm (26/03/2026)
30.9 ml × 14.47 = 447.12
COLECTOR DE SANEAMIENTO COLGADO DE PARED DE PVC LISO COLOR GRIS, DE Ø50. Y CON UNIÓN POR ENCOLADO; COLGADO MEDIANTE ABRAZADERAS METÁLICAS, INCLUSO P.P. DE PIEZAS ESPECIALES, PEQUEÑO MATERIAL Y MEDIOS AUXILIARES, TOTALMENTE INSTALADO, S/ CTE HS-5.. MEDIDA LA LONGITUD INSTALADA.

| Medición | Uds. | Largo | Alto | Parcial |
|---|---|---|---|---|
| REPOSICIONES |  |  |  |  |
| RED COLGADA |  |  |  |  |
| CONDENSADOS CLIMA | 2 | 7.45 |  | 14.90 |
| DE EQUIPOS | 5 | 2 |  | 10.00 |
| BAJADAS | 2 |  | 3 | 6.00 |
| Subtotal |  |  |  | 30.90 |
| Total |  |  |  | 30.9 |

**060302.06** ud MANGUETON CONEXION MUEBLES FRIO, CAMARAS Y FREG. (26/03/2026)
14 ud × 17.99 = 251.86
MANGUETONES DE PVC SERIE C DE DIFERENTES DIÁMETROS INTERIORES ENTRE 40 Y 90MM PARA CONEXIONAR MUEBLES DE FRÍO, CÁMARAS, FREGADEROS Y ELEMENTOS CON DESAGÜE, INCLUSO PASO DE FORJADO, SIFÓN Y ENTRONQUE CON RED O ARQUETA Y AYUDAS DE ALBAÑILERÍA. MEDIDA LA UNIDAD TERMINADA.

| Medición | Uds. | Parcial |
|---|---|---|
| CÁMARAS | 2 | 2.00 |
| MUEBLES POSITIVOS | 5 | 5.00 |
| CLIMATIZACIÓN | 5 | 5.00 |
| UNIDAD EXTERIOR | 1 | 1.00 |
| ZEA | 1 | 1.00 |
| Subtotal |  | 14.00 |
| Total |  | 14 |

**060302.07** ud DESAGÜE DE TERMO (26/03/2026)
1 ud × 73.31 = 73.31
EJECUCIÓN DE DESAGÜE PARA TERMO, INCLUIDO EL EMBELLECEDOR UTILIZANDO POLIPROPILENO RETICULADO DIAM 10 MM., INCLUSO P.P. DE PIEZAS, SOLDADURAS Y SIFÓN DE COBRE. MEDIDA LA UNIDAD EJECUTADA.

**060302.08** ud ARQUETA REGISTRO 40x40cm (01/04/2026)
3 ud × 281.51 = 844.53
ARQUETA DE REGISTRO DE 40X40 CM. FORMADA POR SOLERA DE HORMIGÓN EN MASA H-100 DE 10 CM. DE ESPESOR, FÁBRICA DE LADRILLO PERFORADO 1/2 ASTA, RASEADA Y BRUÑIDA POR EL INTERIOR,MARCO Y TAPA ESTANCA DE FUNDICIÓN NODULAR PARA EMBALDOSAR O PAVIMENTAR, DADO DE HORMIGÓN EN MASA, CONEXIONADOS Y FORMACIÓN DE MEDIAS CAÑAS. CONSTRUIDA SEGÚN CTE-HS-5. MEDIDA LA UNIDAD TERMINADA.

**060302.09** ud REACOTADO ARQ. EXIST. + NUEVA TAPA
0 ud
REACOTADO DE ARQUETAS EXISTENTES, COMPRENDIENDO LOS TRABAJOS DE LIMPIEZA INICIAL DE LA ARQUETA, RETIRADA DE TAPAS Y MARCOS, RECRECIDO DE LAS MISMAS HASTA LA NUEVA COTA PREVISTA MEDIANTE ZUNCHO DE HORMIGÓN ARMADO HA-25 Y/O FÁBRICA DE ALBAÑILERÍA CON FORMACIÓN DE MEDIAS CAÑAS, ADOPTANDO LAS MEDIDAS NECESARIAS PARA EVITAR CUALQUIER DAÑO EN LOS ELEMENTOS Y REDES A MANTENER Y REPOSICIÓN DE LOS MISMOS EN CASO NECESARIO. INCLUSO SUMINISTRO DE NUEVA TAPA ESTANCA APTA PARA SOLAR. CONSTRUIDA SEGÚN CTE-HS-5. MEDIDA LA UNIDAD TOTALMENTE TERMINADA Y REMATADA.

**060302.10** ud ENTRONQUE A ARQUETAS EXISTENTE
0 ud
ENTRONQUE A LAS ARQUETAS DE LA RED DE SANEAMIENTO DE FECALES EXISTENTES EN EL LOCAL, INCLUSO EN CASO NECESARIO CATA DE LOCALIZACIÓN EN CASO NECESARIO, ROTURA DE PAVIMENTO, EXCAVACION EN LATERAL DEL POZO DE CONEXIÓN, APERTURA DE HUECO EN EL MISMO PARA CONEXIÓN/PASO DE TUBOS Y RELLENOS, TOMANDO LAS MEDIDAS OPORTUNAS PARA EVITAR CUALQUIER DAÑO EN LOS ELEMENTOS Y REDES A MANTENER. MEDIDA LA UNIDAD TERMINADA, PROBADA Y EN FUNCIONAMIENTO.

**060302.11** ud CONEXIÓN A RED EXISTENTE (01/04/2026)
1 ud × 335.98 = 335.98
ACOMETIDA A LA RED DE SANEAMIENTO DE PLUVIALES O FECALES EXISTENTE, INCLUSO CATA DE LOCALIZACIÓN EN CASO NECESARIO, ROTURA DE PAVIMENTO, EXCAVACION EN LATERAL DEL POZO DE CONEXIÓN, APERTURA DE HUECO EN EL MISMO PARA CONEXIÓN/PASO DE TUBO, PIEZAS ESPECIALES DE ENTRONQUE, RELLENOS, Y REPOSICIÓN DE PAVIMENTOS, TOMANDO LAS MEDIDAS OPORTUNAS PARA EVITAR CUALQUIER DAÑO EN LOS ELEMENTOS Y REDES A MANTENER Y REPOSICIÓN DE LOS MISMOS EN CASO NECESARIO. MEDIDA LA UNIDAD TERMINADA, PROBADA Y EN FUNCIONAMIENTO.
nota Cymes: es una estimacion, no incluye excavacion en mina

**060302.12** ml TUBERÍA COLGADA PVC D=25 mm (26/03/2026)
25 ml × 10.67 = 266.75
TUBERÍA COLGADA DE PVC SANITARIO, DE UNIÓN EN COPA LISA PEGADA, DE 25 MM DE DIÁMETRO INTERIOR, COLOCADA COLGADA MEDIANTE ABRAZADERAS METÁLICAS, INCLUSO CON P.P. DE PIEZAS ESPECIALES EN DESVÍOS Y CON P.P. DE MEDIOS AUXILIARES Y DE AYUDAS DE ALBAÑILERÍA.

| Medición | Uds. | Largo | Parcial |
|---|---|---|---|
| CONDENSADOS EQUIPOS | 5 | 5 | 25.00 |
| Total |  |  | 25 |

#### 060303 ALBAÑILERÍA
Importe: 4303.5

**060303.01** m² TABIQUE LADRILLO HUECO DOBLE 25x12x9cm.
0 m²
FÁBRICA DE LADRILLO CERÁMICO HUECO DOBLE 25X12X9 CM., DE 1/2 PIE DE ESPESOR RECIBIDO CON MORTERO DE CEMENTO CEM II/B-P 32,5 N Y ARENA DE RÍO TIPO M-5, PREPARADO EN CENTRAL Y SUMINISTRADO A PIE DE OBRA, PARA REVESTIR, I/REPLANTEO, NIVELACIÓN Y APLOMADO, REJUNTADO, LIMPIEZA Y MEDIOS AUXILIARES. SEGÚN UNE-EN-998-1:2004, RC-03, NTE-PTL, RL-88 Y CTE-SE-F, MEDIDA LA SUPERFICIE DEDUCIENDO SUPERIORES A 1 M2.

**060303.02** m² MURO BL. HGÓN. GRIS. 40x20x10
0 m²
FABRICA DE BLOQUES HUECOS DE HORMIGÓN GRIS ESTÁNDAR DE 40X20X10 CM. PARA REVESTIR, RECIBIDOS CON MORTERO DE CEMENTO CEM II/B-M 32,5 N Y ARENA DE RÍO M-7,5 Y ARMADURA DE ENCADENADO VERTICAL FORMADA POR 4 REDONDOS DE ACERO B 500 S, DE D=12 POR M. Y ARMADURA DE ACERO GALVANIZADO, EN FORMA DE CERCHA PARA TIPO DE EXPOSICIÓN ACORDE A TABLA 3.3 CTE DB SE-F, MURFOR® RND.5/Z-150 CADA 2 HILADAS, SEGÚN EC6+CTE, I/P.P. DE RELLENOS DE HORMIGÓN DE 365 KG. DE CEMENTO/M3. DE DOSIFICACIÓN, I/VERTIDO, VIBRADO Y MEDIOS AUXILIARES, S/NTE-FFB-11 Y CTE-SE-F, MEDIDA DEDUCIENDO HUECOS SUPERIORES A 1 M2

**060303.03** m² TABIQUE CARTON YESO (01/04/2026)
5.4 m² × 54.57 = 294.68
TABIQUE CON PLACA UNA PLACA DE CARTÓN-YESO 15 MM A CADA LADO. ATORNILLADA A LA ESTRUCTURA DE ACERO GALVANIZADO FORMADA POR CANAL FIJADO CON TORNILLOS DE ACERO Y A LOS MONTANTES DE 70 MM. APTOS PARA ALTURAS UTILES DE LOCAL, DISTANCIADOS ENTRE SÍ 600 MM., I/P.P. DE REPLANTEO AUXILIAR, NIVELACIÓN, EJECUCIÓN DE ÁNGULOS, APLOMADOS, RECIBIDO DE CERCOS, SELLADO DE PASOS, TRATAMIENTO DE JUNTAS CON CINTA, LIMPIEZA, TERMINADO Y LISTO PARA PINTAR, S/NTE-PTP, MEDIDA LA SUPERFICIE EJECUTADA.

| Medición | Uds. | Largo | Alto | Parcial |
|---|---|---|---|---|
| Oficinas | 1 | 1.8 | 3 | 5.40 |
| Total |  |  |  | 5.4 |

**060303.04** m² TABIQUE CARTON YESO HIDROFUGO (01/04/2026)
69.84 m² × 57.4 = 4008.82
TABIQUE CON PLACA UNA PLACA DE CARTÓN-YESO 15 MM A CADA LADO, CON PROPIEDADES HIDROFUGAS (WA) EN ZONAS DE LOCALES HUMEDOS (OBRADORES, SECCIONES PERECEDEROS, ASEOS, VESTUARIOS, ...) ATORNILLADA A LA ESTRUCTURA DE ACERO GALVANIZADO FORMADA POR CANAL FIJADO CON TORNILLOS DE ACERO Y A LOS MONTANTES DE 70 MM. APTOS PARA ALTURAS UTILES DE LOCAL, DISTANCIADOS ENTRE SÍ 600 MM., I/P.P. DE REPLANTEO AUXILIAR, NIVELACIÓN, EJECUCIÓN DE ÁNGULOS, APLOMADOS, RECIBIDO DE CERCOS, SELLADO DE PASOS, TRATAMIENTO DE JUNTAS CON CINTA, LIMPIEZA, TERMINADO Y LISTO PARA PINTAR, S/NTE-PTP, MEDIDA LA SUPERFICIE EJECUTADA.

| Medición | Uds. | Largo | Alto | Parcial |
|---|---|---|---|---|
| PARALELOS A LA FACHADA | 1 | 3.6 | 3 | 10.80 |
|  | 3 | 2.52 | 3 | 22.68 |
| PERPENDICULARES | 1 | 8.35 | 3 | 25.05 |
|  | 1 | 1.8 | 3 | 5.40 |
|  | 1 | 1.97 | 3 | 5.91 |
| Subtotal |  |  |  | 69.84 |
| Total |  |  |  | 69.84 |

**060303.05** m² APERTURA DE HUECOS INTERIORES
0 m²
APERTURA DE HUECOS EN FÁBRICAS, CERRAMIENTOS INTERIORES, FORJADOS Y/O MUROS DE SÓTANO PARA PASO DE INSTALACIONES DE SANEAMIENTO, INCENDIOS, ELECTRICIDAD, CLIMATIZACIÓN Y FRÍO INDUSTRIAL, INCLUSO POSTERIOR RECIBIDO Y SELLADO.

#### 060304 REVESTIMIENTOS (20/03/2026)
Importe: 1510.17

**060304.01** m² ENFOSCADO FRATASADO 20MM. P. VERTICALES
0 m²
ENFOSCADO MAESTREADO Y FRATASADO PARA PINTAR, CON MORTERO DE CEMENTO CEM II/B-P 32,5 N Y ARENA DE RÍO M-15, EN PARAMENTOS VERTICALES DE 20 MM. DE ESPESOR, I/REGLEADO, SACADO DE ARISTAS Y RINCONES CON MAESTRAS CADA 3 M. , ANDAMIAJE, MEDIOS AUXILIARES, PROTECCIONES Y LIMPIEZA FINAL. MEDIDO DEDUCIENDO HUECOS.

**060304.02** m² ENFOSCADO, MAESTREADO y TALOCHADO MORTERO (20/03/2026)
36.06 m² × 27.42 = 988.77
ENFOSCADO MAESTREADO Y TALOCHADO FINO PARA PINTAR, CON MORTERO DE CEMENTO M-7,5 EN PARAMENTOS VERTICALES, I/REGLEADO, SACADO DE ARISTAS Y RINCONES, FORMACIÓN DE MAESTRAS CADA 3 M. MÁXIMO Y ANDAMIAJE AUXILIAR. MEDICIÓN A CINTA CORRIDA.

| Medición | Uds. | Largo | Alto | Parcial |
|---|---|---|---|---|
| C.TÉCNICO | 2 | 3.66 | 3 | 21.96 |
|  | 2 | 2.35 | 3 | 14.10 |
| Subtotal |  |  |  | 36.06 |
| Total |  |  |  | 36.06 |

**060304.03** m² ENFOSCADO HIDROFUGO EXTERIORES MAESTREADO FRATASADO 20MM. P. VER (20/03/2026)
15 m² × 34.76 = 521.40
ENFOSCADO, MAESTREADO Y FRATASADO DE 20 MM. DE ESPESOR EN TODA SU SUPERFICIE CON MORTERO HIDRÓFUGO (M-40) Y DOSIFICACIÓN 1:4 A COLOCAR EN PARAMENTOS VERTICALES EXTERIORES CON MAESTRAS CADA METRO SACANDO ARISTAS Y RINCONES, I/PREPARACIÓN Y HUMEDECIDO DE SOPORTE, LIMPIEZA, P.P DE MEDIOS AUXILIARES CON EMPLEO, EN SU CASO, DE ANDAMIAJE HOMOLOGADO,PROTECCIONES Y LIMPIEZA FINAL, ASÍ COMO DISTRIBUCIÓN DEL MATERIAL EN TAJOS, S/NTE/RPE-7 Y 8, A EJECUTAR EN PAREDES PARA SU POSTERIOR ALICATADO . MEDIDA LA SUPERFICIE. REAL EJECUTADA, DESCONTANDO HUECOS.

| Medición | Uds. | Parcial |
|---|---|---|
| Cerramientos de fachada |  |  |
| Repasos | 15 | 15.00 |
| Subtotal |  | 15.00 |
| Total |  | 15 |

### 0603OPC OPCIONALES FONTANERÍA Y ALBAÑILERÍA (20/03/2026)
Importe: 19663.36

#### 060301OPC OPCIONALES FONTANERIA
Importe: 1894.25

##### 06030101OPC OPCIONALES APARATOS SANITARIOS (01/04/2026)
Importe: 1126.4

**06030101OPC.0** ud ESPEJO ASEO MINUSVALIDOS (01/04/2026)
1 ud × 281.6 = 281.60
SUMINISTRO Y COLOCACIÓN DE ESPEJO ALUMINIO BLANCO, CON MARCO, FIJADO CON SOPORTES QUE PERMITAN SU INCLINACIÓN PARA ADAPTARLO AL USO DE MINUSVÁLIDOS, DE DIMENSIONES 70.3X50.3X3 CM O SIMILAR, INCLUSO P.P. DE FIJACIONES NECESARIAS. MEDIDA LA UNIDAD TOTALMENTE COLOCADA.

| Medición | Uds. | Parcial |
|---|---|---|
| PREVISION POR NORMATIVA 1 | 1 | 1.00 |
| Total |  | 1 |

| Código | Ud | Descripción | Cantidad | Precio | Importe |
|---|---|---|---|---|---|
| 06030101OPC.0 | ud | ESPEJO ASEO MINUSVALIDOS | 1 | 281.6 | 281.60 |
| 06030101OPC.0 | ud | ESPEJO ASEO MINUSVALIDOS | 1 | 281.6 | 281.60 |
| 06030101OPC.0 | ud | ESPEJO ASEO MINUSVALIDOS | 1 | 281.6 | 281.60 |

##### 06030102OPC OPCIONALES ABASTECIMIENTO (01/04/2026)
Importe: 767.85

**06030102OPC.0** ud INSTALACION AGUA FRIA Y CALIENTE ASEO PUBLICO (01/04/2026)
1 ud × 767.85 = 767.85
INSTALACIÓN DE AGUA FRÍA Y CALIENTE EN ASEO PÚBLICO PARA DAR SERVICIO A 1 LAVABO Y 1 INODORO, INCLUYENDO TODO LO NECESARIO DESDE LA ENTRADA A NUCLEO HUMEDO: TUBERÍA DE COBRE O PEX CON DIAMETROS SEGUN DOCUMENTACION GRAFICA, LLAVES DE CORTE PARA AGUA FRIA Y CALIENTE, PROTECCIÓN CON COQUILLA ARMSTRONG EN TRAMOS AÉREOS Y CON TUBO CORRUGADO PVC EN TRAMOS EMPOTRADOS EN AZUL/ROJO SEGÚN FRIA Ó ACS, UNIONES, PIEZAS ESPECIALES, CODOS, TES, CRUCES, REDUCCIONES, PASAMUROS, SUJECCIONES, LLAVES DE PASO JUNTO A APARATOS, VÁLVULAS ANTIRRETORNO, ANTIARIETES, GRAPAS, PRUEBA DE ESTANQUEIDAD Y CONEXIONES A APARATOS SANITARIOS, AYUDAS DE ALBAÑILERÍA, CONSTRUIDA S/CTE-HS-4. MEDIDA LA UNIDAD DE NUCLEO HUMEDO TERMINADA Y EN FUNCIONAMIENTO.

| Medición | Uds. | Parcial |
|---|---|---|
| PREVISIÓN POR NORMATIVA 1 | 1 | 1.00 |
| Total |  | 1 |

##### 06030103OPC OPCIONALES ACOMETIDA/ CONTADOR

**06030103OPC.0** ml VÁLVULA CORTE 32mm.
0 ml
SUMINISTRO Y COLOCACIÓN DE VÁLVULA DE CORTE POR ESFERA, DE 32 MM. DE DIÁMETRO, DE LATÓN CROMADO PN-25, COLOCADA MEDIANTE UNIÓN ROSCADA, TOTALMENTE EQUIPADA, INSTALADA Y FUNCIONANDO. S/CTE-HS-4.

| Código | Ud | Descripción | Cantidad | Precio |
|---|---|---|---|---|
| 06030103OPC.0 | ml | VÁLVULA CORTE 32mm. | 0 | 0 |

#### 060302OPC OPCIONALES SANEAMIENTO

**060302OPC.01** ud ARQUETA REGISTRO 60x60cm
0 ud
ARQUETA DE REGISTRO DE 60X60 CM. FORMADA POR SOLERA DE HORMIGÓN EN MASA H-100 DE 10 CM. DE ESPESOR, FÁBRICA DE LADRILLO PERFORADO 1/2 ASTA, RASEADA Y BRUÑIDA POR EL INTERIOR,MARCO Y TAPA ESTANCA DE FUNDICIÓN NODULAR PARA EMBALDOSAR O PAVIMENTAR, DADO DE HORMIGÓN EN MASA, CONEXIONADOS Y FORMACIÓN DE MEDIAS CAÑAS. CONSTRUIDA SEGÚN CTE-HS-5. MEDIDA LA UNIDAD TERMINADA.

| Medición | Parcial |
|---|---|
| Subtotal: PREVISIÓN SANEAMIENTO COMUNIDAD 4 | 0.00 |
| Total | 0 |

**060302OPC.02** ud ARQUETA REGISTRO 50x50cm
0 ud
ARQUETA DE REGISTRO DE 50X50 CM. FORMADA POR SOLERA DE HORMIGÓN EN MASA H-100 DE 10 CM. DE ESPESOR, FÁBRICA DE LADRILLO PERFORADO 1/2 ASTA, RASEADA Y BRUÑIDA POR EL INTERIOR,MARCO Y TAPA ESTANCA DE FUNDICIÓN NODULAR PARA EMBALDOSAR O PAVIMENTAR, DADO DE HORMIGÓN EN MASA, CONEXIONADOS Y FORMACIÓN DE MEDIAS CAÑAS. CONSTRUIDA SEGÚN CTE-HS-5. MEDIDA LA UNIDAD TERMINADA.

| Medición | Parcial |
|---|---|
| Subtotal: PREVISIÓN SANEAMIENTO COMUNIDAD 2 | 0.00 |
| Total | 0 |

**060302OPC.03** ud BOMBA DE AGUA
0 ud
SUMINISTRO Y COLOCACION DE BOMBA DE AGUAS GRISES DE LA MARCA HEAVY DUTY 6 MM. DE DIÁMETRO.

| Medición | Parcial |
|---|---|
| Subtotal: prevision EVACUACION CONDENSADOS DE MURALES | 0.00 |
| Total | 0 |

**060302OCP.04** ml COLECTOR COLGADO DN 110 MM PVC SERIE C
0 ml
COLECTOR COLGADO DE PVC REFORZADO SERIE C DE 110 MM. DE DIÁM., INCLUSO P.P. DE PIEZAS ESPECIALES, ABRAZADERAS, CONTRATUBO, PEQUEÑO MATERIAL Y AYUDAS DE ALBAÑILERÍA; CONSTRUIDO SEGÚN CTE. MEDIDA LA LONGITUD EJECUTADA.

**060302OCP.05** ml COLECTOR COLGADO DN 125 MM PVC SERIE C
0 ml
COLECTOR ENTERRADO DE PVC REFORZADO SERIE C DE 125 MM. DE DIÁM., ., INCLUSO P.P. DE PIEZAS ESPECIALES, ABRAZADERAS, CONTRATUBO, PEQUEÑO MATERIAL Y AYUDAS DE ALBAÑILERÍA; CONSTRUIDO SEGÚN CTE. MEDIDA LA LONGITUD EJECUTADA.

#### 060303OPC OPCIONALES ALBAÑILERÍA (20/03/2026)
Importe: 17769.11

**060303OPC.01** ml IMPERMEAB. ZOCALO CON VENTANAL BAJO ACERA
0 ml
IMPERMEABILIZACIÓN DE ENCUENTRO DE ACERA CON ZÓCALO DE FACHADA HASTA ENCUENTRO VENTANAL DE FACHADA, SEGÚN, PARA EL CUMPLIMIENTO DE LA NORMATIVA CTE-HS-1 CON SISTEMA DE LÁMINA IMPERMEABILIZAZANTE A COLOCAR POR PERSONAL ESPECIALIZADO. INCLUYENDO PREPARADO DE SOPORTE, SOLAPES, REMATES, CORTES, Y RESTO DE TRABAJOS A REALIZAR PARA SU CORRECTA EJECUCIÓN.

| Medición | Parcial |
|---|---|
| Subtotal: PREVISIÓN 2,5 | 0.00 |
| Total | 0 |

**060303OPC.02** ud PERFORACIONES D=75-125 mm
0 ud
APERTURA DE HUECO PARA PASO DE INSTALACIONES EN FORJADO, MEDIANTE CORONA CIRCULAR HILTI O SIMILAR, PARA PASO DE TUBERIAS DE DIÁMETRO 75-125 MM, DEJANDO UN CORTE LIMPIO, INCLUSO POSTERIOR RECIBIDO Y SELLADO DEL HUECO, REPLANTEO APROBADO POR LA DF, EVITANDO CORTAR NERVIOS O ZONAS COMPROMETIDAS.

**060303OPC.03** m² REPARACIÓN ESTRUCTURA HORMIGÓN
0 m²
REPARACIÓN DE ESTRUCTURA DE HORMIGÓN (PILARES, VIGAS, FORJADOS) AFECTADO POR LA FILTRACION DE HUMEDADES DE LA EDIFICACIÓN EXISTENTE, RETIRADA DE RASEO DETERIORADO, SANEANDO SUPERFIES DAÑADAS, LIMPIEZA DE ARMADURAS MEDIANTE CEPILLO ROTATIVO O MANUAL, RASCADO Y DESCONCHADO DE HORMIGÓN, APLICACACIÓN DE PASIVANTE EN ARMADURAS, APLICACIÓN DE PINTURA ANTIOXIDANTE DE MINIO, REPOSICIÓN DE ARMADURAS EN CASO DE TENER SECCIÓN INSUFICIENTE, REAPARICIÓN MEDIANTE TAPADO CON MORTERO DE REPARACIÓN SIKA MONOTOP 612 EN ZONAS DONDE HAN QUEDADO LAS ARMADURAS VISTAS Y SIKA MONOTOP 620 COMO MANO DE ACABADO DE 5MM DE ESPESOR MÁXIMO, REALIZADO POR MEDIOS MANUALES, INCLUSO P.P. DE MEDIOS AUXILIARES Y DE ELEVACIÓN NECESARIOS, RETIRADA DE MATERIAL SOBRANTE. MEDIDO LA SUPERFICIE EJECUTADA Y PERFECTAMENTE REMATADA.

**060303OPC.04** m² CIERRE PLADUR ESTÉTICO ESQUINAS Y ENCUENTROS
0 m²
CIERRE DE PLADUR SOBRE FÁBRICA DE ALBAÑILERÍA, ESTANTERÍAS, COMPUESTO DE DOBLE PLACA DE CARTÓN-YESO DE 15 MM. DE ESPESOR, ATORNILLADA A LA ESTRUCTURA DE ACERO GALVANIZADO COLGADA DEL FORJADO, FORMADA POR CANAL FIJADO CON TORNILLOS DE ACERO Y MONTANTES DE 70 MM. DISTANCIADOS ENTRE SÍ 500 MM., I/P.P. DE REPLANTEO AUXILIAR, NIVELACIÓN, EJECUCIÓN DE ÁNGULOS, RECIBIDO DE CERCOS, APERTURA Y SELLADO DE PASOS, TRATAMIENTO DE JUNTAS CON CINTA, LIMPIEZA, TERMINADO Y LISTO PARA PINTAR, S/NTE-PTP, MEDIDA LA SUPERFICIE REALMENTE EJECUTADA Y REMATADA.

**060303OPC.05** m² MURO BL.HGÓN.GRIS. 40x20x20
0 m²
FABRICA DE BLOQUES HUECOS DE HORMIGÓN GRIS ESTÁNDAR DE 40X20X20 CM. PARA REVESTIR, RECIBIDOS CON MORTERO DE CEMENTO CEM II/B-M 32,5 N Y ARENA DE RÍO M-7,5 Y ARMADURA DE ENCADENADO VERTICAL FORMADA POR 4 REDONDOS DE ACERO B 500 S, DE D=12 POR M. Y ARMADURA DE ACERO GALVANIZADO, EN FORMA DE CERCHA PARA TIPO DE EXPOSICIÓN ACORDE A TABLA 3.3 CTE DB SE-F, MURFOR® RND.5/Z-150 CADA 2 HILADAS, SEGÚN EC6+CTE, I/P.P. DE RELLENOS DE HORMIGÓN DE 365 KG. DE CEMENTO/M3. DE DOSIFICACIÓN, I/VERTIDO, VIBRADO Y MEDIOS AUXILIARES, S/NTE-FFB-11 Y CTE-SE-F, MEDIDA DEDUCIENDO HUECOS SUPERIORES A 1 M2

**060303OPC.06** m² TRASDOSADO CARTON-YESO 15 (01/04/2026)
213.51 m² × 35.08 = 7489.93
TRASDOSADO AUTOPORTANTE DE PLADUR CON PANELES DE CARTÓN-YESO, CON UNA PLACA A UNA CARA DE 15 MM DE ESPESOR Y PERFILERÍA NECESARIA HASTA SOPORTE DE FIJACIÓN EN PARED Y TECHO, CUBRIENDO LA ALTURA TOTAL DE SUELO A TECHO SEGÚN ZONAS, ATORNILLADO A ENTRAMADO DE ACERO GALVANIZADO, INCLUSO REPLANTEO, ENTRAMADO AUXILIAR, LIMPIEZA, APLOMADO, NIVELACIÓN, EJECUCIÓN DE ÁNGULOS Y PASOS DE INSTALACIONES Y REPASO DE JUNTAS; CONSTRUIDO SEGÚN ESPECIFICACIONES DEL FABRICANTE DE LOS PANELES. MEDIDA LA SUPERFICIE REAL EJECUTADA DEDUCIENDO HUECOS.

| Medición | Uds. | Largo | Alto | Parcial |
|---|---|---|---|---|
| Sala de ventas | 1 | 60.25 | 3 | 180.75 |
| Pilares | 9 | 1.4 | 2.6 | 32.76 |
| Subtotal |  |  |  | 213.51 |
| Total |  |  |  | 213.51 |

**060303OPC.07** m² ENLUCIDO DE YESO PROYECT. VERT Y HORIZ. (01/04/2026)
88.5 m² × 36.06 = 3191.31
ENLUCIDO DE PARAMENTOS VERTICALES Y HORIZONTALES MEDIANTE PASTA DE YESO Y ADITIVOS ESPECIAL PARA PROYECTAR, APLICADO POR MEDIOS MECÁNICOS SOBRE EL SOPORTE EN PARAMENTOS CON 10 MM. DE ESPESOR, PAÑEADO CON REGLA Y ACABADO FINO CON LLANA, I/FORMACIÓN DE RINCONES, GUARNICIONES DE HUECOS, REMATES CON PAVIMENTO, P.P. DE GUARDAVIVOS DE PLÁSTICO O METAL Y COLOCACIÓN DE ANDAMIOS S/NTE-RPG-9 E INSTRUCCIONES DEL FABRICANTE, MEDIDO DEDUCIENDO HUECOS SUPERIORES A 2 M2.

| Medición | Uds. | Largo | Alto | Parcial |
|---|---|---|---|---|
| ALMACÉN | 1 | 29.5 | 3 | 88.50 |
| Total |  |  |  | 88.5 |

**060303OPC.08** m² CITARA DE LADRILLO MACIZO PERFORADO (20/03/2026)
119.31 m² × 47.89 = 5713.76
CITARA DE LADRILLO PERFORADO DE 24X11,5X5 CM TALADRO PEQUEÑO, PARA REVESTIR, RECIBIDO CON MORTERO DE CEMENTO M5 (1:6), CON PLASTIFICANTE; CONSTRUIDA SEGÚN CTE. MEDIDA A CINTA CORRIDA PARA COMPENSAR LA FORMACIÓN DE DINTELES Y COLOCACIÓN DE PREMARCOS.

| Medición | Uds. | Largo | Alto | Parcial |
|---|---|---|---|---|
| DIVISIÓN LOCALES | 1 | 4.87 | 3 | 14.61 |
|  | 1 | 3.6 | 3 | 10.80 |
|  | 1 | 5.15 | 3 | 15.45 |
|  | 1 | 6.65 | 3 | 19.95 |
| RESERVA | 1 | 6.9 | 3 | 20.70 |
| ALMACÉN | 1 | 1.08 | 3 | 3.24 |
|  | 1 | 4.25 | 3 | 12.75 |
|  | 1 | 1 | 3 | 3.00 |
|  | 1 | 1.55 | 3 | 4.65 |
| C.TÉCNICO | 1 | 3.55 | 2.4 | 8.52 |
|  | 1 | 2.35 | 2.4 | 5.64 |
| Subtotal |  |  |  | 119.31 |
| Total |  |  |  | 119.31 |

**060303OPC.09** m² TRASDOSADO CARTON-YESO 15 EI90
0 m²
TRASDOSADO AUTOPORTANTE DE PLADUR CON PANELES DE CARTÓN-YESO PARA DAR UNA EI 90 , PERFILERÍA NECESARIA HASTA SOPORTE DE FIJACIÓN EN PARED Y TECHO, CUBRIENDO LA ALTURA TOTAL DE SUELO A TECHO SEGÚN ZONAS, ATORNILLADO A ENTRAMADO DE ACERO GALVANIZADO, INCLUSO REPLANTEO, ENTRAMADO AUXILIAR, LIMPIEZA, APLOMADO, NIVELACIÓN, EJECUCIÓN DE ÁNGULOS Y PASOS DE INSTALACIONES Y REPASO DE JUNTAS; CONSTRUIDO SEGÚN ESPECIFICACIONES DEL FABRICANTE DE LOS PANELES. MEDIDA LA SUPERFICIE REAL EJECUTADA DEDUCIENDO HUECOS.

**060303OPC.10** m² TRASDOSADO CARTON-YESO 15 HIDROFUGO (01/04/2026)
30.72 m² × 44.73 = 1374.11
TRASDOSADO AUTOPORTANTE DE PLADUR CON PANELES DE CARTÓN-YESO HIDRÓFUGO, CON UNA PLACA A UNA CARA DE 15 MM DE ESPESOR Y PERFILERÍA NECESARIA HASTA SOPORTE DE FIJACIÓN EN PARED Y TECHO, CUBRIENDO LA ALTURA TOTAL DE SUELO A TECHO SEGÚN ZONAS, ATORNILLADO A ENTRAMADO DE ACERO GALVANIZADO, INCLUSO REPLANTEO, ENTRAMADO AUXILIAR, LIMPIEZA, APLOMADO, NIVELACIÓN, EJECUCIÓN DE ÁNGULOS Y PASOS DE INSTALACIONES Y REPASO DE JUNTAS; CONSTRUIDO SEGÚN ESPECIFICACIONES DEL FABRICANTE DE LOS PANELES. MEDIDA LA SUPERFICIE REAL EJECUTADA DEDUCIENDO HUECOS.

| Medición | Uds. | Largo | Alto | Parcial |
|---|---|---|---|---|
| ASEOS-OBRADOR | 1 | 0.96 | 3 | 2.88 |
|  | 1 | 4.25 | 3 | 12.75 |
|  | 1 | 1.08 | 3 | 3.24 |
|  | 1 | 3.95 | 3 | 11.85 |
| Subtotal |  |  |  | 30.72 |
| Total |  |  |  | 30.72 |

### 0604 SOLADOS (20/03/2026)
Importe: 22495.25

**0604.01** ml RODAPIÉ CERÁMICO 8X33CM. (20/03/2026)
101.35 ml × 10 = 1013.50
SUMINISTRO Y COLOCACION DE RODAPIÉ CERÁMICO DE 33X8 CM., RECIBIDO CON ADHESIVO C1 T S/EN-12004 IBERSEC TILE YESO, SOBRE SUPERFICIE LISA, I/REJUNTADO CON MORTERO TAPAJUNTAS CG2-W-AR S/NEN-13888 IBERSEC JUNTA FINA BLANCA Y LIMPIEZA, S/NTE-RSR, MEDIDO EN SU LONGITUD.

| Medición | Uds. | Largo | Parcial |
|---|---|---|---|
| Sala de ventas | 1 | 77 | 77.00 |
| Almacén | 1 | 13.2 | 13.20 |
| Oficina | 1 | 11.15 | 11.15 |
| Subtotal |  |  | 101.35 |
| Total |  |  | 101.35 |

**0604.02** m² SOLADO BALDOSA (C1) PAMESA SV HIERRO EROSKI 60X60 CM (20/03/2026)
248.79 m² × 71.01 = 17666.58
SOLADO DE GRES PORCELÁNICO NORMAL DE 60X60 CM Y 12 MM, TIPO EROSKI CLASE 1 (C1) MODELO PAMESA SV HIERRO, COLOCADO CON PEGAMENTO ESPECIAL SOBRE BASE, JUNTAS DE RETRACCIÓN EN PAÑOS DE 4,00X4,00 M, COLOCADA CON JUNTA DE 3 MM, RECIBIDO DE JUNTAS CON LECHADA DE CEMENTO I/CORTES, REPLANTEO, LIMPIEZA DESESCOMBRO, MEDIOS AUXILIARES Y SEGURIDAD, MEDIDO EN SUPERFICIE REALMENTE EJECUTADA.

| Medición | Uds. | Parcial |
|---|---|---|
| SALA | 242.9 | 242.90 |
| OFICINA | 4.41 | 4.41 |
| VESTÍBULO | 1.48 | 1.48 |
| Subtotal |  | 248.79 |
| Total |  | 248.79 |

**0604.03** m² SOLADO BALDOSA ANTIDESLIZANTE (C2) PAMESA SV HIERRO EROSKI 60x60 (29/03/2026)
53.46 m² × 65.64 = 3509.11
SOLADO DE GRES PORCELÁNICO ANTIDESLIZANTE CLASE 2 (C2) DE 60X60 CM Y 12 MM, TIPO EROSKI MODELO PAMESA SV HIERRO, COLOCADO CON PEGAMENTO ESPECIAL SOBRE BASE, JUNTAS DE RETRACCIÓN EN PAÑOS DE 4,00X4,00 M, COLOCADA CON JUNTA DE 3 MM, RECIBIDO DE JUNTAS CON LECHADA DE CEMENTO I/CORTES, REPLANTEO, LIMPIEZA DESESCOMBRO, MEDIOS AUXILIARES Y SEGURIDAD, MEDIDO EN SUPERFICIE REALMENTE EJECUTADA.

| Medición | Uds. | Largo | Parcial |
|---|---|---|---|
| CÁMARA DE CONGELADOS | 1 | 3.59 | 3.59 |
| CÁMARA REFRIGERADO | 1 | 3.18 | 3.18 |
| OBRADOR DE PAN | 1 | 7.47 | 7.47 |
| ALMACÉN | 1 | 31.53 | 31.53 |
| ASEOS | 1 | 2.45 | 2.45 |
|  | 1 | 5.24 | 5.24 |
| Subtotal |  |  | 53.46 |
| Total |  |  | 53.46 |

**0604.04** m² PIEDRA CALIZA (20/03/2026)
4.07 m² × 75.2 = 306.06
COLOCACION DE PAVIMENTO DE PIEDRA CALIZA DE ACCESO A TIENDA. INCLUSO EJECUCION DE UMBRALES, PENDIENTES, PELDAÑEADOS Y APLICACIÓN DE LA PASTA NIVELADORA PARA RECIBIR CON CEMENTO COLA O MORTERO DE CEMENTO SEGÚN SOPORTE Y P.P. DE RECORTES, MERMAS Y REMATES. MEDIDA LA SUPERFICIE EJECUTADA Y REMATADA.

| Medición | Uds. | Parcial |
|---|---|---|
| ACCESOS | 1.57 | 1.57 |
|  | 2.5 | 2.50 |
| Subtotal |  | 4.07 |
| Total |  | 4.07 |

### 0604OPC OPCIONALES SOLADOS
Importe: 4473.9

**0604OPC.01** m PAVIMENTO CERAMICO EN FACHADA
0 m
SUMINISTRO Y COLOCACION DE PAVIMENTO CERAMICO EN FACHADA PRINCIPAL, PARA LA EJECUCION DE PELDAÑEADOS EN LA PARTE INFERIOR DEL PETO, PARA RECIBIR CON CEMENTO COLA O MORTERO DE CEMENTO SEGÚN SOPORTE Y P.P. DE RECORTES, MERMAS Y REMATES. DE 20 CM DE ALTO SEGUN DOCUMENTACION GRAFICA. COLOR GRIS OSCURO RAL 7024 POR CONFIRMAR CON D.F. MEDIDA LA SUPERFICIE EJECUTADA Y REMATADA.

| Medición | Parcial |
|---|---|
| Subtotal: ZOCALO H-20 cm (previson en fachadas de -5m) | 0.00 |
| Total | 0 |

**0604OPC.10** m² PUENTE DE UNIÓN ENTRE PAVIMENTOS (01/04/2026)
333 m² × 12.38 = 4122.54
PREPARACIÓN DE SUPERFICIE DE HORMIGÓN LISO Y SOPORTES SIN ABSORCIÓN SUPERFICIAL, MEDIANTE LA APLICACIÓN CON BROCHA O RODILLO DE UNA CAPA DE PUENTE DE ADHERENCIA WEBER FX "WEBER CEMARKSA", CON UN RENDIMIENTO DE 0,3 KG/M², QUE ACTÚA COMO PUENTE DE ADHERENCIA ENTRE EL SOPORTE Y EL POSTERIOR REVESTIMIENTO CON MORTERO A BASE DE CEMENTO Y/O CAL (NO INCLUIDO EN ESTE PRECIO). INCLUSO P/P DE LIMPIEZA DE LA SUPERFICIE SOPORTE.MEDIDA LA SUPERFICIE EJECUTADA Y REMATADA.
SIMILAR

**0604OPC.11** m PERFIL JUNTA DILATACION TIPO SCHLUTER DILEX EKS 300 BT 30 (24/03/2026)
12.8 m × 27.45 = 351.36
PERFIL DE JUNTA DE DILATACIÓN, TIPO SCHLUTER DILEX-EKS 300 BT 30 O SIMILAR ENTRE PAVIMENTOS, COMPUESTO POR DOS PERFILES DE ACERO INOXIDABLE, UNIDOS CON UNA ZONA DE MOVIMIENTO DE 30 MM. DE ANCHO DE CAUCHO SINTÉTICO BLANDO, RECIBIDO CON ADHESIVO SEGÚN LAS INSTRUCCIONES DEL FABRICANTE, MEDIDO EN SU LONGITUD.

| Código | Ud | Descripción | Rendimiento | Precio | Importe |
|---|---|---|---|---|---|
| P1206185 | m | PERFIL JUNTA DILATACION TIPO SCHLUTER DILEX EKS 300 BT 30 (material; 29/03/2026) | 1 | 27.45 | 27.45 |
| %GGBI0000 | % | porcent. gg y bi (24/03/2026) | 0 % | 27.45 | 0.00 |
|  |  | Total |  |  | 27.45 |

### 0605 CARPINTERIA Y CERRAJERIA (20/03/2026)
Importe: 18777.77

#### 060501 CARPINTERIA DE MADERA (20/03/2026)
Importe: 5520.23

**060501.01** ud PUERTA MAD. 0,725x2,03 LACADA (30/03/2026)
1 ud × 940.56 = 940.56
SUMINISTRO Y COLOCACIÓN DE PUERTA DE UNA HOJA DE MADERA REVESTIDA DE MELAMINA LACADA BLANCA EN INTERIORES Y MARRON RAL 8019 EN LAS CARAS QUE DEN A SALA DE VENTAS, DE DIMENSIONES 0,725 X 2,03 M, PRACTICABLE, MANILLAS, MUELLE DE BISAGRA, MARCO Y JAMBAS ACABADO IGUAL AL DE LA HOJA, REJILLA DE VENTILACIÓN DE TROX AGS-T DE DIMENSIONES 525X225 MM, CERRADURA Y PARTE PROPORCIONAL DE AMAESTRAMIENTO DE CERRADURA, HERRAJES DE ACERO INOXIDABLE, INCLUSO SUMINISTRO Y COLOCACIÓN DE PREMARCO Y P.P. DE ELEMENTOS NECESARIOS PARA SU MONTAJE. MEDIDA LA UNIDAD COLOCADA.

| Medición | Uds. | Parcial |
|---|---|---|
| ASEO | 1 | 1.00 |
| Total |  | 1 |

**060501.02** ud PUERTA MAD. 0,825x2,03 LACADA (30/03/2026)
2 ud × 940.56 = 1881.12
SUMINISTRO Y COLOCACIÓN DE PUERTA DE UNA HOJA DE MADERA REVESTIDA DE MELAMINA LACADA BLANCA EN INTERIORES Y MARRON RAL 8019 EN LAS CARAS QUE DEN A SALA DE VENTAS, DE DIMENSIONES 0,825 X 2,03 M, PRACTICABLE, MANILLAS, MUELLE DE BISAGRA, MARCO Y JAMBAS ACABADO IGUAL AL DE LA HOJA, REJILLA DE VENTILACIÓN DE TROX AGS-T DE DIMENSIONES 525X225 MM, CERRADURA Y PARTE PROPORCIONAL DE AMAESTRAMIENTO DE CERRADURA, HERRAJES DE ACERO INOXIDABLE, INCLUSO SUMINISTRO Y COLOCACIÓN DE PREMARCO Y P.P. DE ELEMENTOS NECESARIOS PARA SU MONTAJE. MEDIDA LA UNIDAD COLOCADA.

| Medición | Uds. | Parcial |
|---|---|---|
| Oficina | 1 | 1.00 |
| Aseos | 1 | 1.00 |
| Subtotal |  | 2.00 |
| Total |  | 2 |

**060501.03** ud PUERTA MAD. 0,925x2,03 LACADA
0 ud
SUMINISTRO Y COLOCACIÓN DE PUERTA DE UNA HOJA DE MADERA REVESTIDA DE MELAMINA LACADA BLANCA EN INTERIORES Y MARRON RAL 8019 EN LAS CARAS QUE DEN A SALA DE VENTAS, DE DIMENSIONES 0,925 X 2,03 M, PRACTICABLE, MANILLAS, MUELLE DE BISAGRA, MARCO Y JAMBAS ACABADO IGUAL AL DE LA HOJA, REJILLA DE VENTILACIÓN DE TROX AGS-T DE DIMENSIONES 525X225 MM, CERRADURA Y PARTE PROPORCIONAL DE AMAESTRAMIENTO DE CERRADURA, HERRAJES DE ACERO INOXIDABLE, INCLUSO SUMINISTRO Y COLOCACIÓN DE PREMARCO Y P.P. DE ELEMENTOS NECESARIOS PARA SU MONTAJE. MEDIDA LA UNIDAD COLOCADA.

**060501.04** ud PUERTA MAD. CORREDERA 1,00X2,03 (30/03/2026)
1 ud × 1144.46 = 1144.46
SUMINISTRO Y COLOCACIÓN DE PUERTA DE UNA HOJA CORREDERA LACADA BLANCA EN INTERIORES Y MARRON RAL 8019 EN LAS CARAS QUE DEN A SALA DE VENTAS, DE DIMENSIONES 1,00 CM DE ANCHO X ALTURA A DETERMINAR EN OBRA (APROX. 2,05M). DE MANILLAS FIJAS, MARCO Y JAMBAS ACABADO IGUAL AL DE LA HOJA Y HERRAJES DE ACERO INOXIDABLE, INCLUSO SUMINISTRO, COLOCACIÓN, APLOMADO Y RECIBIDO DE PREMARCO O CASETÓN Y P.P. DE ELEMENTOS NECESARIOS PARA SU MONTAJE. MEDIDA LA UNIDAD COLOCADA Y FUNCIONANDO.
INCLUYE EL CASONETTO.

| Medición | Uds. | Parcial |
|---|---|---|
| Servicios | 1 | 1.00 |
| Total |  | 1 |

**060501.05** ud TOPE DE PUERTA (30/03/2026)
5 ud × 48.68 = 243.40
SUMINISTRO Y COLOCACIOS DE TOPE DE PUERTA COLOCADO.

**060501.06** m² PANEL VINILICO CON CANTONERAS (20/03/2026)
10.8 m² × 121.36 = 1310.69
PANEL VINILICO EFECTO MADERA CON CANTONERAS EN LAS ESQUINARS PARA CUBRIRLAS PARA EL REVESTIMIENTO DE PILARES Y PAREDES HASTA 1,20 MTS DE ALTURA. INCLUSO REPLANTEOS, COLOCACIÓN CON FIJACIÓN OCULTA, MEDIOS AUXILIARES, PEQUEÑO MATERIAL, MERMAS, RECORTES, LIMPIEZA. MEDIDA LA LONGITUD LINEAL REALMENTE EJECUTADA Y REMATADA.

| Medición | Uds. | Largo | Parcial |
|---|---|---|---|
| PILARES | 9 | 1.2 | 10.80 |
| Total |  |  | 10.8 |

#### 060502 CARPINTERIA METALICA (20/03/2026)
Importe: 13257.54

**060502.01** ud PUERTA AUTOMÁTICA DE APERTURA CORREDERA
0 ud
SUMINISTRO Y COLOCACIÓN DE PUERTA AUTOMÁTICA MODELO VISIO 100, COLOR GRIS OSCURO RAL 7024, APERTURA CORREDERA, CON DOS HOJAS CORREDERAS PARA ACCESO PEATONAL DE PASO ANCHO MÍNIMO TOTAL 1,50 M Y ALTURA MÍNIMA 2,50 M, ACCIONADA POR UN OPERADOR UNIVERSAL BRAVO O SIMILAR, CON PROTECCIÓN INFERIOR DE HOJA DE 75 MM DE ALUMINIO; HOJA DE VIDRIO LAMINAR 5+5 (BUTIRAL) TINTADO(SIMULANDO EL EFECTO DEL FACTOR SOLAR); INCLUSO P.P. DE PERFIL ESTRUCTURAL, CARROS, BRAZOS DE ARRASTRE, SUSPENSIONES, SELECTOR DE MANIOBRA, REMATES, Y LOS SIGUIENTES ACCESORIOS: CONMUTADOR DE MANIOBRAS DE 4 POSICIONES, DOS RADARES DE EFECTO "DOPPLER", CARCASA DE PROTECCION PARA RADAR EXTERIOR ANTIVANDALISMO, BATERÍA DE SEGURIDAD ANTIPÁNICO, FOTOCÉLULA EN EL EJE DE PASO COMPLETA Y CERROJO ELÉCTRICO MAGNETICO DE SEGURIDAD, CARRILES Y GUÍAS, LOGOTIPOS ADHESIVOS, BANDAS SEÑALIZADORAS, PIEZAS ESPECIALES, CONEXIONES ELÉCTRICAS, MONTAJE. CONSTRUÍDA SEGÚN ESPECIFICACIONES DE FABRICANTE, D.F, Y NTE-FTV. MEDIDA LA UNIDAD EJECUTADA. LACADA EN RAL SEGÚN MODELO EROSKI.

**060502.02** ud PUERTA ACÚSTICA+ EI-2-45-C5 PASO 900 mm (30/03/2026)
1 ud × 644.29 = 644.29
PUERTA ACÚSTICA DE HOJA SIMPLE TIPO IS/50/HS/M O SIMILAR DE PASO 900X2.050 MM CON ÍNDICE DE AISLAMIENTO HOMOLOGADO DE 50 DB(A), MARCO PERIMETRAL Y DE LA HOJA DE HIERRO CON DOBLE JUNTA DE CAUCHO, MANILLA DE RESBALON CON PICAPORTE, BURLETE AUTOMÁTICO DE SUELO. MEDIDA LA UNIDAD COLOCADA. CON CERTIFICADO CARACTERÍSTICAS: EI2-45-C5
NOTA CYMES: SE OFERTA PUERTA RF CON AISLAMEINTO DE 36 Db

| Medición | Uds. | Parcial |
|---|---|---|
| CUARTO TÉCNICO | 1 | 1.00 |
| Total |  | 1 |

**060502.03** ud PUERTA METALICA HOJA 1,00x2,20m (30/03/2026)
1 ud × 716.35 = 716.35
SUMINISTRO, COLOCACIÓN, APLOMADO Y RECIBIDO DE PUERTA METÁLICA. COLOR GRIS OSCURO RAL 7024. CARACTERÍSTICAS: 1 HOJA, DE MEDIDAS DE PASO TOTAL 1,00X2,20 M, INCLUSO CARGADEROS NECESARIOS Y REMATES DE MOCHETAS, PROVISTA DE MUELLE DE BISAGRA, MANILLA EXTERIOR E INTERIOR Y CERRADURA CON LLAVES AMAESTRADAS, MUELLE CIERRAPUERTAS, SELECTOR DE CIERRE, MANILLAS ENTRENGANCHE DE POLIAMIDA CON ALMA DE ACERO Y GALCE INFERIOR. LACADO TODO EL CONJUNTO EN RAL A DEFINIR POR LA PROPIEDAD. MEDIDA LA UNIDAD EJECUTADA.

**060502.04** ud PERSIANA ENROLLABLE LAMAS MOTORIZADA (01/04/2026)
2 ud × 3465.05 = 6930.10
PERSIANA ENRROLLABLE DE LAMAS DE CHAPA GALVANIZADA C115 LACADA EN COLOR GRIS OSCURO RAL 7024, SEGÚN MODELO EROSKI DE 40 MM DE ANCHURA, MOTORIZADA, EQUIPADA CON TODOS SUS ACCESORIOS, SILENTBLOCKS EN LOS ANCLAJES, CAJÓN OCULTO EN FALSO TECHO, I. P.P. DE MANDO A DISTANCIA, CUADRO DE CONTROL, CONEXIONADO DE ACOMETIDA, HERRAJES DE CIERRE,MEDIOS AUXILIARES Y DE SEGURIDAD. ELABORADO DE TALLER Y AJUSTE EN OBRA, INCLUSO PANEL DE DIMENSIONES INDICADAS EN DOCUEMNTACION GRAFICA SI FUERA NECESARIO. MEDIDA LA UNIDAD COLOCADA, REMATADA Y FUNCIONANDO.

| Medición | Uds. | Parcial |
|---|---|---|
| ACCESO PRINCIPAL | 1 | 1.00 |
| ACCESO TRASERO | 1 | 1.00 |
| Subtotal |  | 2.00 |
| Total |  | 2 |

**060502.05** m² VENTANAL CARP. ALUMINIO / 6+6 (31/03/2026)
2.64 m² × 1164.2 = 3073.49
SUMINISTRO Y MONTAJE DE CARPINTERÍA DE ALUMINIO COLOR GRIS OSCURO RAL 7024, COLOCÁNDOSE VIDRIO LAMINAR ESPESOR 3+3 +CÁMARA DE 6 +VIDRIO LAMINAR 3+3 CON FACTOR SOLAR (G) 0,40 TRANSMISION TERMICA LIMITE 3,20W/M2K, PARA CONFORMADO DE VENTANAL FIJO, FORMADA POR PERFILES PROVISTOS DE ROTURA DE PUENTE TÉRMICO. ELABORADA EN TALLER, CON CLASIFICACIÓN A LA PERMEABILIDAD AL AIRE SEGÚN UNE-EN 12207, CLASIFICACIÓN A LA ESTANQUEIDAD AL AGUA SEGÚN UNE-EN 12208 Y CLASIFICACIÓN A LA RESISTENCIA A LA CARGA DEL VIENTO SEGÚN UNE-EN 12210. MEDIDA LA SUPERFICIE EJECUTADA

| Medición | Uds. | Largo | Alto | Parcial |
|---|---|---|---|---|
| Fijos entrada | 2 | 0.6 | 2.2 | 2.64 |
| Total |  |  |  | 2.64 |

**060502.06** ud PERFILERIA ACERO SUJECCIÓN PUERTA DE ACCESO (20/03/2026)
1 ud × 476.37 = 476.37
SUMINISTRO Y COLOCACIÓN DE PERFILERÍA METÁLICA PARA CUELGUE Y SUJECCIÓN DE PUERTA CORREDERA DE ACCESO AL LOCAL A BASE DE ACERO EN PERFILES NORMALIZADOS DE DIMENSIONES NECESARIAS PARA AGUANTAR LA FÁBRICA Y LA CARPINTERÍA. PERFILES COLGADOS DEL FORJADO SUPERIOR MEDIANTE TUBOS/LLANTAS DE ACERO ANCLADOS MEDIANTE TACOS MECÁNICOS. INCLUSO P.P DE ELEMENTOS DE ANCLAJE, TRANSPORTE, MEDIOS DE ELEVACIÓN, AUXILIARES Y AYUDAS NECESARIAS PARA LA CORRECTA REALIZACIÓN DE LA UNIDAD.

**060502.12** ud PUERTA AUTOMÁTICA DE APERTURA CORREDERA PASO 2,20 M
0 ud
SUMINISTRO Y COLOCACIÓN DE PUERTA AUTOMÁTICA MODELO VISIO 100, COLOR GRIS OSCURO RAL 7024, APERTURA CORREDERA, CON DOS HOJAS CORREDERAS PARA ACCESO PEATONAL DE PASO ANCHO MÍNIMO TOTAL 1.60 M Y ALTURA MÍNIMA 2,50 M Y DOS FIJOS LATERALES DE 0.60 M DE ANCHURA CADA UNO, ACCIONADA POR UN OPERADOR UNIVERSAL BRAVO O SIMILAR, CON PROTECCIÓN INFERIOR DE HOJA DE 75 MM DE ALUMINIO; HOJA DE VIDRIO LAMINAR 5+5 (BUTIRAL) TINTADO(SIMULANDO EL EFECTO DEL FACTOR SOLAR); INCLUSO P.P. DE PERFIL ESTRUCTURAL, CARROS, BRAZOS DE ARRASTRE, SUSPENSIONES, SELECTOR DE MANIOBRA, REMATES, Y LOS SIGUIENTES ACCESORIOS: CONMUTADOR DE MANIOBRAS DE 4 POSICIONES, DOS RADARES DE EFECTO "DOPPLER", CARCASA DE PROTECCION PARA RADAR EXTERIOR ANTIVANDALISMO, BATERÍA DE SEGURIDAD ANTIPÁNICO, FOTOCÉLULA EN EL EJE DE PASO COMPLETA Y CERROJO ELÉCTRICO MAGNETICO DE SEGURIDAD, CARRILES Y GUÍAS, LOGOTIPOS ADHESIVOS, BANDAS SEÑALIZADORAS, PIEZAS ESPECIALES, CONEXIONES ELÉCTRICAS, MONTAJE. CONSTRUÍDA SEGÚN ESPECIFICACIONES DE FABRICANTE, D.F, Y NTE-FTV. MEDIDA LA UNIDAD EJECUTADA. LACADA EN RAL SEGÚN MODELO EROSKI.

**060502.11** ud PUERTA METALICA DOS HOJAS 0,7x2,20m (30/03/2026)
1 ud × 1416.94 = 1416.94
SUMINISTRO, COLOCACIÓN, APLOMADO Y RECIBIDO DE PUERTA METÁLICA. COLOR GRIS OSCURO RAL 7024. CARACTERÍSTICAS: 2 HOJA, DE MEDIDAS DE PASO TOTAL 2X0,7X2,20 M, INCLUSO CARGADEROS NECESARIOS Y REMATES DE MOCHETAS, PROVISTA DE MUELLE DE BISAGRA, MANILLA EXTERIOR E INTERIOR Y CERRADURA CON LLAVES AMAESTRADAS, MUELLE CIERRAPUERTAS, SELECTOR DE CIERRE, MANILLAS ENTRENGANCHE DE POLIAMIDA CON ALMA DE ACERO Y GALCE INFERIOR. LACADO TODO EL CONJUNTO EN RAL A DEFINIR POR LA PROPIEDAD. MEDIDA LA UNIDAD EJECUTADA.

| Medición | Uds. | Parcial |
|---|---|---|
| Almacén | 1 | 1.00 |
| Total |  | 1 |

### 0605OPC OPCIONALES CARPINTERIA Y CERRAJERIA
Importe: 8386.87

#### 060501OPC OPCIONALES CARPINTERIA DE MADERA
Importe: 1018.26

**060501OPC.01** ud PUERTA MAD. CORREDERA 0,925X2,03
0 ud
SUMINISTRO Y COLOCACIÓN DE PUERTA DE UNA HOJA CORREDERA LACADA BLANCA EN INTERIORES Y MARRON RAL 8019 EN LAS CARAS QUE DEN A SALA DE VENTAS, DE DIMENSIONES 0.925 CM DE ANCHO X ALTURA A DETERMINAR EN OBRA (APROX. 2,05M). DE MANILLAS FIJAS Y PARTE PROPORCIONAL DE AMAESTRAMIENTO DE CERRADURA, MARCO Y JAMBAS ACABADO IGUAL AL DE LA HOJA Y HERRAJES DE ACERO INOXIDABLE, INCLUSO SUMINISTRO, COLOCACIÓN, APLOMADO Y RECIBIDO DE PREMARCO, Y P.P. DE ELEMENTOS NECESARIOS PARA SU MONTAJE. MEDIDA LA UNIDAD COLOCADA Y FUNCIONANDO.

| Medición | Parcial |
|---|---|
| Subtotal: PREVISION ASEO ADAPTADO POR NORMATIVA 1 | 0.00 |
| Total | 0 |

**060501OPC.02** m² TABLERO DE MADERA O.S.B. (30/03/2026)
18 m² × 56.57 = 1018.26
TABLERO DE MADERA O.S.B. DE REVESTIMIENTO DE PILARES Y PAREDES. INCLUSO REPLANTEOS, COLOCACIÓN CON FIJACIÓN OCULTA, MEDIOS AUXILIARES, PEQUEÑO MATERIAL, MERMAS, RECORTES, LIMPIEZA. MEDIDA LA SUPERFICIE REALMENTE EJECUTADA Y REMATADA.

| Medición | Uds. | Largo | Alto | Parcial |
|---|---|---|---|---|
| PREVISION 5 | 4 | 3.75 | 1.2 | 18.00 |
| Total |  |  |  | 18 |

**060501OPC.03** ud REJILLA EN PUERTA
0 ud
SUMINISTRO Y COLOCACION DE REJILLA DE VENTILACIÓN DE TROX AGS-T DE DIMENSIONES 525X225 MM EN PUERTA DE MADERA.

| Medición | Parcial |
|---|---|
| Subtotal: PREVISION EN VESTUARIO | 0.00 |
| Total | 0 |

**060501OPC.04** ud HORNACINA DE MADERA 50x30x20
0 ud
SUMINISTRO Y COLOCACION DE UNA HORNACINA/ARMARIO PARA CONTADOR DE AGUA DE DIMENSIONES APROX. 50X30X20 A REPLANTEAR EN OBRA , CON PUERTA DE MADE-RA LACADA BLANCA CON CERRADURA. MANILLA, MUELLE DE BISAGRA, PARTE PROPOR-CIONAL DE AMAESTRAMIENTO DE CERRADURA, Y P.P. DE ELEMENTOS NECESARIOS PARA SU MONTAJE. MEDIDA LA UNIDAD SUMINISTRADA E INSTALADA.

| Medición | Parcial |
|---|---|
| Subtotal: PREVISION CONTADOR DE AGUA | 0.00 |
| Total | 0 |

#### 060502OPC OPCIONALES CARPINTERIA METALICA
Importe: 7368.61

**060502OPC.01** ud ANGULAR "L" PROTECCIONES TRASPALETA (30/03/2026)
15 ud × 46 = 690.00
PERFIL METÁLICO EN L DE 100X100 MM FIJADO MECANICAMENTE AL SUELO.

| Medición | Uds. | Parcial |
|---|---|---|
| MODELO EROSKI CITY (SIN MEDICIÓN) PREVISION 10 | 15 | 15.00 |
| Total |  | 15 |

**060502OPC.02** m² CHAPA LAGRIMADA
0 m²
FORRADO METÁLICO DE PARAMENTOS VERTICALES A BASE DE CHAPA LAGRIMADA DE ALUMINIO, ACABADO BRILLO, CONSTRUIDA CON CHAPA DE 2 MM DE ESPESOR Y LIMADA EN SU PARTE SUPERIOR PARA NO PRODUCIR CORTES. INCLUIDA PP DE SUJECCION CON RESINAS EPOXÍDICAS SIKAFLEX 221 O 11FC, REPLANTEO, MEDIDAS DE SEGURIDAD Y LIMPIEZA. MEDIDA LA UNIDAD TOTALMENTE TERMINADA.

| Medición | Parcial |
|---|---|
| Subtotal: MODELO EROSKI CITY (SIN MEDICIÓN) PREVISION 15 | 0.00 |
| Total | 0 |

**060502OPC03** ud PUERTA METALICA HOJA 1,00x2,20m CON BARRA ANTIPÁNICO
0 ud
SUMINISTRO, COLOCACIÓN, APLOMADO Y RECIBIDO DE PUERTA METÁLICA. COLOR GRIS OSCURO RAL 7024. CARACTERÍSTICAS: 1 HOJA, DE MEDIDAS DE PASO TOTAL 1,00X2,20 M, FORMADA POR DOBLE CHAPA METÁLICA CON AISLAMIENTO INTERIOR , INCLUSO CARGADEROS NECESARIOS Y REMATES DE MOCHETAS, PROVISTA DE MUELLE DE BISAGRA, MANILLA EXTERIOR E INTERIOR Y CERRADURA ACTIVADA DESDE LA BARRA ANTIPÁNICO, BARRA ANTIPÁNICO MUELLE CIERRAPUERTAS, MANILLAS ENTRENGANCHE DE POLIAMIDA CON ALMA DE ACERO Y GALCE INFERIOR. LACADO TODO EL CONJUNTO EN RAL A DEFINIR POR LA PROPIEDAD. MEDIDA LA UNIDAD EJECUTADA.

**060502OPC10** ud PUERTA DE DOS HOJAS 2X0.70X2.03 CM EI-60 (31/03/2026)
1 ud × 1298.32 = 1298.32
PUERTA CORTAFUEGO ABATIBLE DE 2 HOJAS 2X0,70,2.03 M , TIPO EI2/60/C5 FORMADA POR: CERCO DE PERFIL METÁLICO DE ACERO DE 2,5 MM DE ESPESOR DE 22,5X53X37 MM CORTE A 45 GRADOS Y SOLDADO, HOJA DE 48 MM DE CHAPA DE ACERO DOBLE PARED DE 1 MM CON RELLENO DE MATERIAL TERMO-AISLANTE, DENSIDAD 120 KG/M2, CON DOS BISAGRAS ESPECIALES, UNA CON RESORTE REGULABLE DE CIERRE AUTOMÁTICO CERRADURA TIPO CORTAFUEGOS CON LLAVE, MANILLAS CON ALMA DE ACERO RECUBIERTAS DE PLÁSTICO RESISTENTE AL CALOR Y ESCUDOS METÁLICOS, ACABADA CON CAPA DE PINTURA DE RESINA EPOXI EN POLVO POLIMERIZADA AL HORNO, INCLUSO MATERIAL COMPLEMENTARIO Y AYUDAS DE ALBAÑILERÍA. ADAPTADA SEGÚN CTE. MEDIDA DE FUERA A FUERA DEL CERCO.

| Medición | Uds. | Parcial |
|---|---|---|
| Puerta del almacén | 1 | 1.00 |
| Total |  | 1 |

**060502OCO.11** ud PUERTA AUTOMÁTICA DE APERTURA CORREDERA (30/03/2026)
1 ud × 5380.29 = 5380.29
SUMINISTRO Y COLOCACIÓN DE PUERTA AUTOMÁTICA MODELO VISIO 100, COLOR GRIS OSCURO RAL 7024, APERTURA CORREDERA, CON DOS HOJAS CORREDERAS PARA ACCESO PEATONAL DE PASO ANCHO MÍNIMO TOTAL 1.20 M Y ALTURA MÍNIMA 2,50 M, ACCIONADA POR UN OPERADOR UNIVERSAL BRAVO O SIMILAR, CON PROTECCIÓN INFERIOR DE HOJA DE 75 MM DE ALUMINIO; HOJA DE VIDRIO LAMINAR 5+5 (BUTIRAL) TINTADO(SIMULANDO EL EFECTO DEL FACTOR SOLAR); INCLUSO P.P. DE PERFIL ESTRUCTURAL, CARROS, BRAZOS DE ARRASTRE, SUSPENSIONES, SELECTOR DE MANIOBRA, REMATES, Y LOS SIGUIENTES ACCESORIOS: CONMUTADOR DE MANIOBRAS DE 4 POSICIONES, DOS RADARES DE EFECTO "DOPPLER", CARCASA DE PROTECCION PARA RADAR EXTERIOR ANTIVANDALISMO, BATERÍA DE SEGURIDAD ANTIPÁNICO, FOTOCÉLULA EN EL EJE DE PASO COMPLETA Y CERROJO ELÉCTRICO MAGNETICO DE SEGURIDAD, CARRILES Y GUÍAS, LOGOTIPOS ADHESIVOS, BANDAS SEÑALIZADORAS, PIEZAS ESPECIALES, CONEXIONES ELÉCTRICAS, MONTAJE. CONSTRUÍDA SEGÚN ESPECIFICACIONES DE FABRICANTE, D.F, Y NTE-FTV. MEDIDA LA UNIDAD EJECUTADA. LACADA EN RAL SEGÚN MODELO EROSKI.

| Medición | Uds. | Parcial |
|---|---|---|
| ENTRADA | 1 | 1.00 |
| Total |  | 1 |

### 0607 PINTURA Y ACABADOS (20/03/2026)
Importe: 30228.63

#### 060701 PINTURA Y ACABADOS INT. VERT (20/03/2026)
Importe: 10258.24

**060701.01** m² PINTURA PLASTICA SATINADA COLOR PAREDES (20/03/2026)
427.81 m² × 8.77 = 3751.89
PINTURA APLICADA SOBRE PARAMENTOS INTERIORES VARIOS, DOS MANOS, ACABADO A RODILLO, INCLUSO P/P. DE IMPRIMACIÓN SELLADORA, PLASTECIDO DE FALTAS NOTABLES, LIJADOS, REPLANTEO, RETIRADA Y COLOCACIÓN DE CARTELES, MEDIOS AUXILIARES Y P/P DE PEQUEÑO MATERIAL. MEDICIÓN A CINTA CORRIDA. COLOR BLANCO RAL 9016 A CONFIRMAR POR D.F.

| Medición | Uds. | Largo | Parcial |
|---|---|---|---|
| Igual a tabiques de pladur | 10.8 |  | 10.80 |
| Igual a trasdosados | 213.51 |  | 213.51 |
| Igual a yeso | 88.5 |  | 88.50 |
| * | 1 | 115 | 115.00 |
| Subtotal |  |  | 427.81 |
| Total |  |  | 427.81 |

**060701.02** m² PINTURA PLASTICA SATINADA COLOR FACHADAS (29/03/2026)
219.82 m² × 15.64 = 3437.98
PINTURA APLICADA SOBRE PARAMENTOS EXTERIORES O SOBRE REVESTIMIENTOS DE MORTERO, DOS MANOS, ACABADO A RODILLO, INCLUSO P/P. REPLANTEO, LIMPIEZA, MEDIOS AUXILIARES Y P/P DE PEQUEÑO MATERIAL. MEDICIÓN A CINTA CORRIDA.. COLOR RAL 7040 A DEFINIR POR D.F.

| Medición | Uds. | Largo | Alto | Parcial |
|---|---|---|---|---|
| Igual a enfoscados | 15 |  |  | 15.00 |
| Fachada |  |  |  |  |
| Frente rampa | 1 | 5.35 | 1.2 | 6.42 |
|  | 1 | 11.25 | 0.6 | 6.75 |
|  | 1 | 1.8 | 0.6 | 1.08 |
| Fachada | 1 | 30.25 | 4 | 121.00 |
| Fachada lateral | 1 | 7.35 | 4.35 | 31.97 |
| Pretil | 1 | 30.25 | 1 | 30.25 |
|  | 1 | 7.35 | 1 | 7.35 |
| Subtotal |  |  |  | 219.82 |
| Total |  |  |  | 219.82 |

**060701.03** m² PINTURA PLASTICA SATINADA COLOR TECHOS
0 m²
PINTURA PLÁSTICA SATINADA, SOBRE PARAMENTOS HORIZONTALES, SOBRE SOPORTE DE YESO, PLADUR, REVOCOS DE MORTERO DE CEMENTO PORTLAND, APLICADO EN TRES MANOS DE ACABADO. INCLUSO MASILLADO Y CAPA SELLADORA, MATERIAL, SUMINISTRO Y APLICACIÓN. INCLUSO REPERCUSIÓN DE ANDAMIAJE, MEDIOS AUXILIARES, PROTECCIONES Y LIMPIEZA FINAL. MEDIDA LA SUPERFICIE EJECUTADA. COLOR SALMÓN RAL 3012 DEJANDO PERFILERÍA METÁLICA EN BLANCO

**060701.04** ml PINTURA ESMALTE CARPINTERIA
0 ml
PREPARACIÓN Y APLICACIÓN DE ESMALTE SINTÉTICO EN CARPINTERÍA EXISTENTE, FORMADA POR IMPRIMACION DE MINIO SI FUESE NECESARIO Y DOS MANOS DE PINTURA. INCLUSO LIJADO, MEDIOS AUXILIARES, PROTECCIONES Y LIMPIEZA FINAL. MEDIDA LA SUPERFICIE EJECUTADA. COLOR MARRÓN RAL 8019 EN EL PERÍMETRO DE SALA DE VENTAS, EL RESTO DE CARPINTERÍA COLOR BLANCO. CONFIRMAR POR D.F.

**060701.05** m² ALICATADO GRES BLANCO BRILLO 15x15 CM CUARTOS HÚMEDOS (20/03/2026)
70.66 m² × 41.76 = 2950.76
SUMINISTRO Y COLOCACIÓN DE ALICATADO DE GRES BLANCO BRILLO 15X15 CM, DE PRIMERA CALIDAD EN CUARTOS HÚMEDOS, RECIBIDA CON CEMENTO COLA, INCLUSO LIMPIEZA DEL PARAMENTO A REVESTIR, REPLANTEO DE LAS LOSETAS PARA EL DESPIECE DE LAS MISMAS, EXTENDIDO DE LA PASTA ADHESIVA CON LLANA DENTADA, COLOCACIÓN DE LAS PIEZAS, COLOCACIÓN DE PEQUEÑAS CUÑAS DE MADERA EN LAS JUNTAS, FRAGUADO DE LA PASTA Y RETIRADA DE LAS CUÑAS, REJUNTADO CON LECHADA DE CEMENTO, LIMPIEZA, PROTECCIÓN DEL ALICATADO RECIEN EJECUTADO FRENTE A GOLPES Y MAL USO, P.P. DE CORTES, REMATES, ESQUINEROS DE PVC, RESERVAS DE PASO DE CANALIZACIONES E INSTALACIONES, MEDIAS CAÑAS DE REMATE DE ESQUINAS Y PIEZAS ESPECIALES. SUMINISTRO Y COLOCACIÓN DE MEDIOS AUXILIARES, PEQUEÑO MATERIAL Y DESPERDICIOS. CONSTRUIDO SEGÚN CRITERIO NTE RPA-4. MEDIDA LA SUPERFICIE EJECUTADA DEDUCIENDO HUECOS MAYORES DE 1 M2.

| Medición | Uds. | Largo | Alto | Parcial |
|---|---|---|---|---|
| Punto caliente | 2 | 2.1 | 2.6 | 10.92 |
|  | 2 | 3.6 | 2.6 | 18.72 |
| Aseos | 2 | 2 | 2.6 | 10.40 |
|  | 2 | 1.25 | 2.6 | 6.50 |
| Adaptado | 2 | 2.52 | 2.6 | 13.10 |
|  | 2 | 2.12 | 2.6 | 11.02 |
| Subtotal |  |  |  | 70.66 |
| Total |  |  |  | 70.66 |

**060701.06** m² PINTURA PLASTICA SATINADA COLOR ZOCALO FACHADAS (29/03/2026)
7.52 m² × 15.64 = 117.61
PINTURA APLICADA SOBRE PARAMENTOS EXTERIORES O SOBRE REVESTIMIENTOS DE MORTERO, DOS MANOS, ACABADO A RODILLO, INCLUSO P/P. REPLANTEO, LIMPIEZA, MEDIOS AUXILIARES Y P/P DE PEQUEÑO MATERIAL. MEDICIÓN A CINTA CORRIDA..FRANJA DE ZOCALOS DE UNOS 20 CM APROXIMADAMENTE. COLOR RAL 7024 A DEFINIR POR D.F.

| Medición | Uds. | Ancho | Parcial |
|---|---|---|---|
| 1 | 30.25 | 0.2 | 6.05 |
|  | 7.35 | 0.2 | 1.47 |
| Subtotal |  |  | 7.52 |
| Total |  |  | 7.52 |

#### 060702 FALSOS TECHOS Y ACAB. HORIZ.
Importe: 19970.39

**060702.01** m² FALSO TECHO MODULAR VINILO 60x60 BLANCO (30/03/2026)
60.04 m² × 33.34 = 2001.73
SUMINISTRO Y MONTAJE DE FALSO TECHO DESMONTABLE,FORMADO POR UNA ESTRUCTURA DE PERFILES EN FORMA DE T DE PRIMARIOS Y SECUNDARIOS, SUSPENDIDAS DEL TECHO CON VARILLAS ROSCADAS , EN LAS CUALES SE APOYAN PLACAS CON CANTOS RECTOS DE YESO LAMINADO CON UN REVESTIMIENTO VINÍLICO EN UNA DE SUS CARAS, DE DIMENSIONES 600X600 MM Y ESPESOR DE 9,5 MM, I/ CORTES DE PLACAS, LIMPIEZA Y PEQUEÑO MATERIAL. MEDICIÓN A CINTA CORRIDA.

| Medición | Uds. | Parcial |
|---|---|---|
| Aseo | 2.45 | 2.45 |
| Aseo PMR | 5.24 | 5.24 |
| Vestíbulo | 1.48 | 1.48 |
| Cuarto técnico | 7.47 | 7.47 |
| Oficina | 4.4 | 4.40 |
| Almacén | 31.53 | 31.53 |
| Punto caliente | 7.47 | 7.47 |
| Subtotal |  | 60.04 |
| Total |  | 60.04 |

**060702.02** m² FALSO TECHO LISO CARTÓN-YESO
0 m²
SUMINISTRO Y COLOCACIÓN DE FALSO TECHO DE CARTÓN YESO, PERFECTAMENTE NIVELADO, INCLUSO PERFILERÍA DE SUSTENTACION ANCLADA A ESTRUCTURA EXISTENTE, VARILLAS, ANCLAJES, ETC. INCLUSO PARTE PROPORCIONAL DE REMATES, RECORTES. MEDIDA LA SUPERFICIE EJECUTADA Y REMATADA. NOTA: SE EXIGIRÁ CERTIFICADO DE LA RESISTENCIA AL FUEGO ESPECÍFICO EMITIDO POR LABORATORIO HOMOLOGADO, NO HABIENDO TRANSCURRIDO 5 AÑOS DESDE LA FECHA DE DICHA CERTIFICACIÓN.

**060702.03** m² TABICA DE PLADUR (30/03/2026)
178.9 m² × 52.62 = 9413.72
FORMACIÓN DE TABICA DE CIERRE VERTICAL DE FALSOS TECHOS, REALIZADO CON PLACA DE PLADUR N-13 MM, SOPORTADO POR ESTRUCTURA AUXILIAR REFORZADA Y ALINEADA, I.P.P. DE RECIBIDO DE JUNTAS, CANTEADO DE ARISTAS Y MEDIOS AUXILIARES. MEDIDA LA SUPERFICIE EJECUTADA.

| Medición | Uds. | Largo | Parcial |
|---|---|---|---|
| VIGAS | 6 | 18.25 | 109.50 |
| TABICAS | 1 | 14.7 | 14.70 |
|  | 1 | 18.2 | 18.20 |
| FRENTE FACHADA CONDUCTOS | 2 | 18.25 | 36.50 |
| Subtotal |  |  | 178.90 |
| Total |  |  | 178.9 |

**060702.04** ud TRAMPILLA PLADUR 60x60CM
0 ud
SUMINISTRO Y COLOCACIÓN DE TRAMPILLA DE MEDIDAS 60X60CM CON CUERPO DE ALUMINIO, PLACA DE PLADUR N-13 MM Y SISTEMAS DE CIERRE OCULTOS, SOPORTADO POR ESTRUCTURA AUXILIAR EN CASO NECESARIO YMEDIOS AUXILIARES I.P.P. DE RECIBIDO DE JUNTAS. MEDIDA LA UNIDAD EJECUTADA.

**060702.05** ud TRAMPILLA PLADUR 40x40CM
0 ud
SUMINISTRO Y COLOCACIÓN DE TRAMPILLA DE MEDIDAS40X40CM CON CUERPO DE ALUMINIO, PLACA DE PLADUR N-13 MM Y SISTEMAS DE CIERRE OCULTOS, SOPORTADO POR ESTRUCTURA AUXILIAR EN CASO NECESARIO YMEDIOS AUXILIARES I.P.P. DE RECIBIDO DE JUNTAS. MEDIDA LA UNIDAD EJECUTADA.

**060702.06** m2 FALSO TECHO MODULAR VINILO 60X60 RAL 3102 (30/03/2026)
242.9 m2 × 35.22 = 8554.94
SUMINISTRO Y MONTAJE DE FALSO TECHO DESMONTABLE,FORMADO POR UNA ESTRUCTURA DE PERFILES EN FORMA DE T DE PRIMARIOS Y SECUNDARIOS, SUSPENDIDAS DEL TECHO CON VARILLAS ROSCADAS , EN LAS CUALES SE APOYAN PLACAS CON CANTOS RECTOS DE YESO LAMINADO CON UN REVESTIMIENTO VINÍLICO EN UNA DE SUS CARAS, DE DIMENSIONES 600X600 MM Y ESPESOR DE 9,5 MM, I/ CORTES DE PLACAS, LIMPIEZA Y PEQUEÑO MATERIAL. MEDICIÓN A CINTA CORRIDA.

| Medición | Uds. | Parcial |
|---|---|---|
| Sala de ventas | 242.9 | 242.90 |
| Total |  | 242.9 |

### 0607OPC OPCIONALES PINTURA Y ACABADOS (11/02/2022)

#### 060701OPC OPCIONALES PINTURA Y ACABADOS INT. VERT (11/02/2022)

#### 060702OPC OPCIONALES FALSOS TECHOS Y ACAB. HORIZ.

**060702OPC.01** m² FALSO TECHO LISO CARTÓN-YESO EI-90
0 m²
SUMINISTRO Y COLOCACIÓN DE FALSO TECHO DE CARTÓN YESO FOC CON CARACTERÍSTICAS IGNÍFUGAS EI-90, PERFECTAMENTE NIVELADO, INCLUSO PERFILERÍA DE SUSTENTACION ANCLADA A ESTRUCTURA EXISTENTE, VARILLAS, ANCLAJES, ETC. INCLUSO PARTE PROPORCIONAL DE REMATES, RECORTES. MEDIDA LA SUPERFICIE EJECUTADA Y REMATADA. NOTA: SE EXIGIRÁ CERTIFICADO DE LA RESISTENCIA AL FUEGO ESPECÍFICO EMITIDO POR LABORATORIO HOMOLOGADO, NO HABIENDO TRANSCURRIDO 5 AÑOS DESDE LA FECHA DE DICHA CERTIFICACIÓN.

| Medición | Parcial |
|---|---|
| Subtotal: PREVISION 10 | 0.00 |
| Total | 0 |

### 0609 VARIOS (01/04/2026)
Importe: 5204.14

**0609.01** h LIMPIEZA DE OBRA (01/04/2026)
118.91 h × 23.39 = 2781.30
LIMPIEZA DE OBRA CONSISTENTE EN LIMPIEZA PREVIO COMIENZO DE LOS TRABAJOS DE IMPLANTACIÓN POR PARTE DE EROSKI, Y LIMPIEZA DE OBRA PREVIA APERTURA COMPUESTOS POR:
- LIMPIEZA DE BALDAS DE MUEBLES.
- LIMPIEZA DE MUEBLES DE FRIO.
- BARRIDO Y FREGADO.
- LIMPIEZA DE VENTANAS.

| Medición | Uds. | Largo | Parcial |
|---|---|---|---|
| ESTIMADO 0,333 h x m2 LOCAL | 0.33 | 360.32 | 118.91 |
| Total |  |  | 118.91 |

**0609.02** ud SELL.TUB.COMB.ABRAZ.INT.HILTI CP 644-160 (01/04/2026)
14 ud × 173.06 = 2422.84
SISTEMA DE SELLADO CONTRA EL FUEGO DE PASOS DE TUBERÍAS COMBUSTIBLES DE DIÁMETROS EXTERIORES DESDE 126 MM. HASTA 179 MM. A TRAVÉS TANTO DE MURO COMO DE FORJADO, HASTA EI 180 MEDIANTE ABRAZADERAS INTUMESCENTES HILTI CP 644-160. ENSAYADO Y HOMOLOGADO SEGÚN UNE EN 1366-3. MEDIDA LA UNIDAD INSTALADA.
PRECIO A CONFIRMAR
Claves: exterior, combustible, muro, paso, fuego, tubería, intumescente, homologado, forjado, diámetro, abrazadera, ensayo

### 0612 AISLAMIENTOS
Importe: 3594.59

**0612.01** m² AISLAMIENTO TECHO LOCAL
0 m²
SUMINISTRO Y EJECUCIÓN DE AISLAMIENTO DE TECHOS DE TODO EL LOCAL .ESTA COMPUESTO POR, RASEO PREVIO DE MORTERO O YESO DE 1,5 MM DE ESPESOR SOBRE EL PROPIO FORJADO, PERFILERIA GALVANIZADA COLGADA MEDIANTE VARILLAS DE ELEMENTOS AMORTIGUADORES DE CAUCHO, CARGA ESTÁTICA = 70 KG AMC VT 75 O SIMILAR CADA 60 CM. 2 PANELES DE LANA DE ROCA DE 60 MM DE ESPESOR Y UNA DENSIDAD DE 70 KG/M3 Y 2 PLACAS DE YESO LAMINADO DE 15 MM DE ESPESOR, INCLUIDO P.P.DE REMATE DE HUECOS POR SALIDA DE INSTALACIONES, TALES COMO CONDUCTOS, BANDEJAS, BAJANTES, ETC. MEDIDA LA SUPERFICIE REALMENTE EJECUTADA Y TOTALMENTE COLOCADA. SEGÚN DOCUMENTACIÓN GRÁFICA E INFORME ACÚSTICO.

**0612.02** m² AISLAMIENTO SUELO LOCAL
0 m²
SUMINISTRO Y EJECUCIÓN DE AISLAMIENTO DE SUELO EN TODA LA SUPERFICIE DEL LOCAL COMPLETO MEDIANTE LA EJECUCIÓN INICIAL DE LANA DE ROCA DE 40 MM DE ESPESOR Y 100 KG/M3 DE DENSIDAD, MARCA ROCKWOOL (ROCKSOL E501). SOBRE ELLA UN SUELO FLOTANTE FORMADO POR LAMINA POLIETILENO RETICULADO IMPACTODAN DE ESPESOR 10 MM. MEDIDA LA SUPERFICIE REALMENTE EJECUTADA Y REMATADA. SEGÚN DOCUMENTACIÓN GRÁFICA E INFORME ACÚSTICO.

| Medición | Parcial |
|---|---|
| Subtotal: Superficie total | 0.00 |
| Total | 0 |

**0612.03** m² AISLAMIENTO PAREDES
0 m²
SUMINISTRO Y EJECUCIÓN DE AISLAMIENTO DE PAREDES DE ZONA DE VENTAS, DEPENDENCIAS, ÁLMACEN Y PILARES COMPUESTO POR, RESEO PREVIO DE MORTERO DE 1,5 MM DE ESPESOR SOBRE EL PARAMENTO EXISTENTE, PERFILERIA AUTOPORTANTE DE ACERO CANALES DE 70 MM. Y MONTANTES COLOCADOS CADA 40 CM., PANEL DE LANA DE ROCA DE 70KG/M3 DE DENSIDAD Y 40 MM DE ESPESOR Y PLACA DE YESO DE 15 MM DE ESPESOR. (SIENDO ANTIHUMEDAD EN LAS ZONAS HUMEDAS - WA), INCLUSO FIJACIONES PUNTUALES MEDIANTE ELEMENTOS AMORTIGUADORES DE CAUCHO. I.P.P. DE REMATE DE HUECOS POR SALIDA DE INSTALACIONES, TALES COMO CONDUCTOS, BANDEJAS, BAJANTES, ETC. MEDIDA LA SUPERFICIE REALMENTE EJECUTADA Y TOTALMENTE COLOCADA. SEGÚN DOCUMENTACIÓN GRÁFICA E INFORME ACÚSTICO.

**0612.04** m² AISLAMIENTO PAREDES LOCAL TECNICO (01/04/2026)
33.48 m² × 86.73 = 2903.72
SUMINISTRO Y EJECUCIÓN DE AISLAMIENTO DE PAREDES COMPUESTO POR, PERFILERIA AUTOPORTANTE CON PERFILERÍA DE 48 MM Y MONTANTES COLOCADOS CADA 60 MM, AMORTIGUADORES INTERMEDIOS, LANA MINERAL DE 60 MM DE ESPESOR Y 70KG/M3, 2 PLACAS DE CARTON-YESO DE 15 MM DE ESPESOR (SIENDO ANTIHUMEDAD EN LAS ZONAS HUMEDAS - WA) CON MEMBRANA ACUSTICA INTERMEDIA DE 2 MM DE ESPESOR SONEC ACOUSTIC ,I.P.P. DE REMATE DE HUECOS POR SALIDA DE INSTALACIONES, TALES COMO CONDUCTOS, BANDEJAS, BAJANTES, ETC. MEDIDA LA SUPERFICIE REALMENTE EJECUTADA Y TOTALMENTE COLOCADA.

| Medición | Uds. | Largo | Alto | Parcial |
|---|---|---|---|---|
|  | 2 | 3.48 | 3 | 20.88 |
|  | 2 | 2.1 | 3 | 12.60 |
| Subtotal |  |  |  | 33.48 |
| Total |  |  |  | 33.48 |

**0612.05** m² AISLAMIENTO TECHO LOCAL TÉCNICO (01/04/2026)
7.31 m² × 94.51 = 690.87
SUMINISTRO Y EJECUCIÓN DE AISLAMIENTO DE TECHOS DE LOCAL TÉCNICO, COMPUESTO POR RASEO PREVIO DE MORTERO O YESO DE 1,5 MM DE ESPESOR SOBRE EL PROPIO FORJADO, PERFILERIA GALVANIZADA COLGADA MEDIANTE VARILLAS DE ELEMENTOS AMORTIGUADORES DE CAUCHO, CARGA ESTÁTICA = 70 KG AMC VT 75 O SIMILAR CADA 60 CM. 2 PANELES DE LANA DE ROCA DE 60 MM DE ESPESOR Y UNA DENSIDAD DE 70 KG/M3, 2 PLACAS DE YESO LAMINADO DE 15 MM DE ESPESOR; A CONTINUACION SE FIJARA UNA PERFILERIA DE 5CM CON EL OBJETIVO DE FIJAR UN SEGUNDO TECHO ACUSTICO, COMPUESTO POR UN PANEL DE LANA DE ROCA DE 50 MM DE ESPESOR Y UNA DENSIDAD DE 70 KG/M3 Y OTRAS 2 PLACAS DE YESO LAMINADO DE 15 MM DE ESPESOR . I.P.P. DE REMATE DE HUECOS POR SALIDA DE INSTALACIONES, TALES COMO CONDUCTOS, BANDEJAS, BAJANTES, ETC. MEDIDA LA SUPERFICIE REALMENTE EJECUTADA Y TOTALMENTE COLOCADA. SEGÚN DOCUMENTACIÓN GRÁFICA E INFORME ACÚSTICO.

| Medición | Uds. | Largo | Ancho | Parcial |
|---|---|---|---|---|
|  | 1 | 3.48 | 2.1 | 7.31 |
| Total |  |  |  | 7.31 |

**0612.06** m² AISLAMIENTO TÉRMICO EN PAREDES
0 m²
SUMINISTRO Y EJECUCIÓN DE AISLAMIENTO DE PAREDES DE ZONA DE VENTAS, DEPENDENCIAS, ÁLMACEN Y PILARES COMPUESTO POR, PANEL DE LANA DE ROCA DE 70KG/M3 DE DENSIDAD Y 40 MM DE ESPESOR MEDIDA LA SUPERFICIE REALMENTE EJECUTADA Y TOTALMENTE COLOCADA.

**0612.07** m² AISLAMIENTO DE LANA DE ROCA EN FALSO TECHO LOCAL
0 m²
SUMINISTRO Y EJECUCIÓN DE AISLAMIENTO SOBRE EL FALSO TECHO DE TODO EL LOCAL COMPUESTO POR PANELES DE LANA DE ROCA DE 60 MM DE ESPESOR Y UNA DENSIDAD DE 70 KG/M3 MEDIDA LA SUPERFICIE REALMENTE EJECUTADA Y TOTALMENTE COLOCADA. SEGÚN DOCUMENTACIÓN GRÁFICA E INFORME ACÚSTICO.

## 07 INSTALACIONES (11/02/2022)
Importe: 58808.27

### 0701 VENTILACION Y CLIMATIZACION
Importe: 19860.99

#### 070101 CLIMATIZACION
Importe: 2228.35

**070101.01** ud CORTINA DE AIRE PUERTAS HASTA 1,6 M 4.5/9 kW (01/04/2026)
1 ud × 2228.35 = 2228.35
SUMINISTRO Y COLOCACIÓN DE CORTINA DE AIRE PARA ANCHO LIBRE DE PUERTA HASTA 1,6 M, DE 4,5/9 KW Y CAUDAL MAXIMO 2.500 M3/H, P.P DE PEQUEÑO MATERIAL, MANO DE OBRA Y MANDO A DISTANCIA O SELECTOR REMOTO. MEDIDA LA UNIDAD INSTALADA Y CONEXIONADA,

| Medición | Uds. | Parcial |
|---|---|---|
| ACCESO | 1 | 1.00 |
| Total |  | 1 |

**070101.02** ud UNIDAD EXTERIOR AIRE ACONDICIONADO 23/27kW
0 ud
SUMINISTRO E INSTALACIÓN DE UNIDAD EXTERIOR SERIE INVERTER, BOMBA DE CALOR DE 23 KW DE POTENCIA FRIGORIFICA MAX. Y DE 27 KW DE POTENCIA CALORIFICA MAX.
INCLUSO ESTRUCTURA METÁLICA DE SOPORTACIÓN IMPRIMADA Y PINTADA, ELEMENTOS ANTIVIBRATORIOS, CARGA DE REFRIGERANTE, LÍNEAS FRIGORÍFICAS Y JUNTAS DE DERIVA-CIÓN, CONEXIÓN ELÉCTRICA CON UNIDADES INTERIORES Y MANDO A DISTANCIA EN OFICINA.
TOTALMENTE MONTADA Y FUNCIONANDO, CONECTADA A RED DE SANEAMIENTO PARA LOS CONDENSADOS.

**070101.03** ud CASETTE EMPOTRABLE 4 VIAS 8 kW
0 ud
SUMINISTRO E INSTALACIÓN DE UNIDAD INTERIOR DE CASSETTE 4 VÍAS, DE POTENCIA NOMINAL CALORÍFICA/FRIGORÍFICA 8 / 10 KW.
SE INCLUYE EN MEDICIÓN:
-UNIDAD CONTROL, INCLUYE PROGRAMACIÓN, MENÚS Y MULTILENGUAJE. PANTALLA. FUNCIONES DE AHORRO DE ENERGÍA. COLOCADO EN OFICINA
-ELEMENTOS DE SOPORTACIÓN ANTIVIBRATORIOS, PANEL, CARGA DE REFRIGERANTE, LÍNEAS FRIGORÍFICAS Y JUNTAS DE DERIVACIÓN, CONEXIONES ELÉCTRICAS , TOTALMENTE MONTADOS Y FUNCIONANDO.
-BOMBA DE CONDENSADOS, CON CONEXIÓN A LA RED DE SANEAMIENTO.
-TALADROS EN MURO, PASAMUROS, SOPORTES, ANCLAJES
TOTALMENTE MONTADA Y CONEXIONADA, FUNCIONANDO.

**070101.04** ud CASETTE EMPOTRABLE 4 VIAS 6.5 kW
0 ud
SUMINISTRO E INSTALACIÓN DE UNIDAD INTERIOR DE CASSETTE 4 VÍAS, DE POTENCIA NOMINAL CALORÍFICA/FRIGORÍFICA 6 / 6.5 KW.
SE INCLUYE EN MEDICIÓN:
-UNIDAD CONTROL, INCLUYE PROGRAMACIÓN, MENÚS Y MULTILENGUAJE. PANTALLA. FUNCIONES DE AHORRO DE ENERGÍA. COLOCADO EN OFICINA
-ELEMENTOS DE SOPORTACIÓN ANTIVIBRATORIOS, PANEL, CARGA DE REFRIGERANTE, LÍNEAS FRIGORÍFICAS Y JUNTAS DE DERIVACIÓN, CONEXIONES ELÉCTRICAS , TOTALMENTE MONTADOS Y FUNCIONANDO.
-BOMBA DE CONDENSADOS, CON CONEXIÓN A LA RED DE SANEAMIENTO.
-TALADROS EN MURO, PASAMUROS, SOPORTES, ANCLAJES
TOTALMENTE MONTADA Y CONEXIONADA, FUNCIONANDO.

#### 070102 VENTILACION - EXTRACCION
Importe: 17632.64

##### 07010201 MAQUINARIA VENTILACION
Importe: 8446.28

**07010201.01** ud UNIDAD VENTILACIÓN DE TD-500/160
0 ud
UNIDAD DE VENTILACIÓN TUBULAR TIPO TD-500/160 SILENT NT O SIMILAR. INCLUIDA REGULACION POR TEMPORIZADOR O SONDA DE TEMPERATURA, MEDIDA LA UNIDAD INSTALADA,

**07010201.02** ud UNIDAD VENTILACION DE TD-1300/250
0 ud
UNIDAD DE VENTILACIÓN TUBULAR TIPO TD-1300/250 SILENT O SIMILAR. MEDIDA LA UNIDAD INSTALADA Y CONEXIONADA, INCLUIDA REGULACION POR TEMPORIZADOR O SONDA DE TEMPERATURA, FUNCIONANDO.

**07010201.03** ud RECUPERADOR LUYMAR UR-2200 (01/04/2026)
1 ud × 8446.28 = 8446.28
SUMINISTRO E INSTALACIÓN DE RECUPERADOR DE CALOR, CON RECUPERACIÓN SEGÚN NORMA 2018, MARCA LUYMAR, MODREC+53-1450-30., SUSPENDIDO DEL FALSO TECHO MEDIANTE SILENT-BLOCKS, BARILLA ROSCADA Y PERFILERÍA METÁLICA, EMBOQUES ELÁSTICOS CON CONDUCTOS, CONEXIONES ELÉCTRICAS, CONEXIONES DE MANDO EN OFICINA, TOTALMENTE MONTADO Y FUNCIONANDO. SE INCLUYE EN MEDICIÓN KIT DE CONTROL DE CO2

| Medición | Uds. | Parcial |
|---|---|---|
| SALA DE VENTAS | 1 | 1.00 |
| Total |  | 1 |

**07010201.04** ud RECUPERADOR LUYMAR REC+53-1450-30., 1450m3/h
0 ud
SUMINISTRO E INSTALACIÓN DE RECUPERADOR DE CALOR, CON RECUPERACIÓN SEGÚN NORMA 2018, MARCA LUYMAR, MOD. UR-2200-HE (1450 M3/H), SUSPENDIDO DEL FALSO TECHO MEDIANTE SILENT-BLOCKS, BARILLA ROSCADA Y PERFILERÍA METÁLICA, EMBOQUES ELÁSTICOS CON CONDUCTOS, CONEXIONES ELÉCTRICAS, CONEXIONES DE MANDO EN OFICINA, TOTALMENTE MONTADO Y FUNCIONANDO. SE INCLUYE EN MEDICIÓN KIT DE CONTROL DE CO2

##### 07010202 CONDUCTOS
Importe: 7964.11

**07010202.01** ml TUBERIA FLEX. ALUM. ø125 mm (01/04/2026)
6 ml × 15.34 = 92.04
SUMINISTRO E INSTALACIÓN DE TUBERÍA SUPERFLEXIBLE DE ALUMINIO DE Ø125MM , INSTALADOS PARA CANALIZAR LA SALIDA DE LAS BOCAS DE EXTRACCIÓN. MEDIDA LA UNIDAD INSTALADA.

| Medición | Uds. | Largo | Parcial |
|---|---|---|---|
| CONEXION BOCAS EXTRACCION ASEOS | 3 | 2 | 6.00 |
| Subtotal: CONEXION REJILLAS |  |  | 6.00 |
| Total |  |  | 6 |

**07010202.02** ml CONDUCTO CIRCULAR DE CHAPA D=160 mm (01/04/2026)
69.5 ml × 28.31 = 1967.55
CONDUCTO CIRCULAR HELICOIDAL DE CHAPA DE 160 MM DE DIÁMETRO, SEGÚN UNE 100-102-88, CON PARTE PROPORCIONAL DE ACCESORIOS, PIEZAS DE TRANSFORMACIÓN, Y SOPORTES. INCLUYENDO SUMINISTRO Y MONTAJE.

| Medición | Uds. | Parcial |
|---|---|---|
| OFICINA/VEST./ALMACEN | 16 | 16.00 |
| ASEOS | 18.25 | 18.25 |
|  | 10.25 | 10.25 |
| OBRADOR |  |  |
|  | 10.25 | 10.25 |
| ALMACÉN |  |  |
|  | 14.75 | 14.75 |
| Subtotal |  | 69.50 |
| Total |  | 69.5 |

**07010202.03** ml CONDUCTO CIRCULAR DE CHAPA D=250 mm (01/04/2026)
36.5 ml × 41.06 = 1498.69
CONDUCTO CIRCULAR HELICOIDAL DE CHAPA DE 250 MM DE DIÁMETRO, SEGÚN UNE 100-102-88, CON PARTE PROPORCIONAL DE ACCESORIOS, PIEZAS DE TRANSFORMACIÓN, Y SOPORTES. INCLUYENDO SUMINISTRO Y MONTAJE.

| Medición | Uds. | Parcial |
|---|---|---|
| OBRADOR | 18.25 | 18.25 |
| ALMACÉN | 18.25 | 18.25 |
| Subtotal |  | 36.50 |
| Total |  | 36.5 |

**07010202.04** ml CONDUCTO CIRCULAR DE CHAPA D=300 mm
0 ml
CONDUCTO CIRCULAR HELICOIDAL DE CHAPA DE 300 MM DE DIÁMETRO, SEGÚN UNE 100-102-88, CON PARTE PROPORCIONAL DE ACCESORIOS, PIEZAS DE TRANSFORMACIÓN, Y SOPORTES. INCLUYENDO SUMINISTRO Y MONTAJE.

**07010202.05** m² CONDUCTO CLIMAVER NETO (01/04/2026)
102.7 m² × 42.9 = 4405.83
SUMINISTRO E INSTALACIÓN DE CONDUCTO DE FIBRA DE VIDRIO TIPO CLIMAVER NETO PRO DE 25 MM. DE ESPESOR, SELLADOS CON CINTA ADHESIVA DE ALUMINIO, INCLUYENDO PARTE PROPORCIONAL DE CORTE, EJECUCIÓN, CODOS, DERIVACIONES, Y SUSPENSIÓN CON VARILLA ROSCADA DE 8 MM DIÁMETRO Y PUENTES DE PERFILES METÁLICOS CONFORMADOS EN FRÍO. INCLUIDOS ELEMENTOS ELÁSTICOS PARA CONEXIÓN ENTRE ACONDICIONADOR Y CONDUCTOS, EMBOCADURA A DIFUSORES Y REJILLAS. TOTALMENTE INSTALADO SEGÚN NORMATIVA.

| Medición | Uds. | Largo | Ancho | Parcial |
|---|---|---|---|---|
| UNIDADES EXTERIOR CLIMA |  |  |  |  |
|  | 2 | 4 | 1.5 | 12.00 |
| RECUPERADOR | 1 | 2 | 1.6 | 3.20 |
|  | 1 | 10.1 | 1.6 | 16.16 |
|  | 1 | 4.5 | 1 | 4.50 |
|  | 1 | 3.62 | 0.8 | 2.90 |
| CONDUCTOS DE EXTRACCION AUTONOMOS |  |  |  |  |
| MUEBLES NEGATIVOS | 1 | 14.35 | 1.2 | 17.22 |
|  | 1 | 14.6 | 1.6 | 23.36 |
| MUEBLES POSITIVOS | 1 | 14.6 | 1.6 | 23.36 |
| Subtotal |  |  |  | 102.70 |
| Total |  |  |  | 102.7 |

##### 07010203 ELEMENTOS DE DIFUSION
Importe: 1222.25

**07010203.01** ud BOCA EXTRACCIÓN 150 mm (01/04/2026)
2 ud × 29.66 = 59.32
SUMINISTRO E INSTALACIÓN DE BOCA DE PVC LISA BLANCA PARA ASPIRACIÓN, CON CUELLO DE MONTAJE INCLUIDO. DE DIÁMETRO 150 MM. MEDIDA LA UNIDAD INSTALADA.

| Medición | Uds. | Parcial |
|---|---|---|
| ASEO PUBLICO |  |  |
| ASEOS VESTUARIOS | 2 | 2.00 |
| Subtotal |  | 2.00 |
| Total |  | 2 |

**07010203.02** ud REJILLA EXTRACCIÓN 225x165 mm
0 ud
REJILLA DE EXTRACCIÓN PARA EXTRACCIÓN DE DIMENSIONES 225X165 MM. MEDIDA LA UNIDAD INSTALADA Y CONECTADA AL CONDUCTO CORRESPONDIENTE.

**07010203.03** ud REJILLA EXTRACCIÓN 325x225 mm (01/04/2026)
15 ud × 50.53 = 757.95
REJILLA DE EXTRACCIÓN PARA EXTRACCIÓN DE DIMENSIONES 325X225 MM. MEDIDA LA UNIDAD INSTALADA Y CONECTADA AL CONDUCTO CORRESPONDIENTE.

| Medición | Uds. | Parcial |
|---|---|---|
| ALMACEN | 1 | 1.00 |
| IMPULSION RECUPERADOR | 6 | 6.00 |
| EXTRACCION RECUPERADOR |  |  |
| MUEBLES AUTÓNOMOS | 7 | 7.00 |
| OFICINA | 1 | 1.00 |
| Subtotal |  | 15.00 |
| Total |  | 15 |

**07010203.04** ud REJILLA EXTRACCIÓN 600x600 mm (01/04/2026)
2 ud × 135.85 = 271.70
REJILLA PARA TOMA/EXPULSIÓN DE AIRE, DE DIMENSIONES 600X600 MM. MEDIDA LA UNIDAD INSTALADA Y CONECTADA AL CONDUCTO CORRESPONDIENTE.

| Medición | Uds. | Parcial |
|---|---|---|
| OBRADOR | 1 | 1.00 |
| EXTRACCION RECUPERADOR | 1 | 1.00 |
| Subtotal |  | 2.00 |
| Total |  | 2 |

**07010203.05** m² REJILLA INTEMPERIE (01/04/2026)
3.2 m² × 41.65 = 133.28
REJILLA EXTERIOR DE DIMENSIONES SEGÚN DOCUMENTACION GRAFICA, CON MALLA ANTIPAJAROS. LACADA EN COLOR A DEFINIR POR LA D.F. SUMINISTRO, COLOCACIÓN, Y ACCESORIOS DE MONTAJE INCLUIDOS. MEDIDA LA SUPERFICIE DE REJILLA REALMENTE INSTALADA.

| Medición | Uds. | Largo | Alto | Parcial |
|---|---|---|---|---|
| EXTRACCION OBRADOR/VESTUARIOS/ALMACEN |  |  |  |  |
| IMPULSION UNID. EXTERIOR | 8 | 1 | 0.4 | 3.20 |
| Subtotal |  |  |  | 3.20 |
| Total |  |  |  | 3.2 |

**07010203.06** m² REJILLA INTEMPERIE ACUSTICA
0 m²
REJILLA ACUSTICA DE DIMENSIONES SEGÚN DOCUMENTACION GRAFICA, CON MALLA ANTIPAJAROS. LACADA EN COLOR A DEFINIR POR LA D.F.SUMINISTRO, COLOCACIÓN, Y ACCESORIOS DE MONTAJE INCLUIDOS. MEDIDA LA SUPERFICIE DE REJILLA REALMENTE INSTALADA.

##### 07010204 VARIOS

**07010204.01** ud SONDA DE TEMPERATURA
3 ud
SUMINISTRO Y MONTAJE DE SONDA DE TEMPERATURA, TOTALMENTE CABLEADO Y CONEXIONADO CON VENTILADOR, MONTADO Y FUNCIONANDO.
NOTA CYMES: INCLUIDA EN PARTIDAS ANTERIORES

| Medición | Uds. | Parcial |
|---|---|---|
| VENTILADOR OBRADOR | 1 | 1.00 |
| MUEBLES AUTÓNOMOS | 2 | 2.00 |
| Subtotal |  | 3.00 |
| Total |  | 3 |

### 0701OPC OPCIONALES VENTILACION Y CLIMATIZACION (11/02/2022)

#### 070101OPC OPCIONALES CLIMATIZACION (11/02/2022)

**070101OPC.01** ud CORTINA DE AIRE PUERTAS HASTA 2 M 9/18 kW (11/02/2022)
0 ud
SUMINISTRO Y COLOCACIÓN DE CORTINA DE AIRE PARA ANCHO LIBRE DE PUERTA ENTRE 1,5 Y 2 M, DE 9/18 KW Y CAUDAL MAXIMO 3.000 M3/H, P.P DE PEQUEÑO MATERIAL Y MANO DE OBRA. MEDIDA LA UNIDAD INSTALADA Y CONEXIONADA, INCLUIDO MANDO A DISTANCIA O SELECTOR REMOTO.

**070101OPC.02** ud CORTINA DE AIRE PUERTAS HASTA 1 M 4.5/9 kW
0 ud
SUMINISTRO Y COLOCACIÓN DE CORTINA DE AIRE PARA ANCHO LIBRE DE PUERTA ENTRE HASTA 1 M, DE 4.5/9 KW Y CAUDAL MAXIMO 1.300 M3/H, P.P DE PEQUEÑO MATERIAL Y MANO DE OBRA. MEDIDA LA UNIDAD INSTALADA Y CONEXIONADA, INCLUIDO MANDO A DISTANCIA O SELECTOR REMOTO.

**08CAFj00002** u EQUIPO ACOND. AIRE, C. HOR. ENFR. POR AIRE 9.5 Kw
0 u
SUMINISTRO E INSTALACIÓN DE UNIDAD EXTERIOR SERIE INVERTER, BOMBA DE CALOR DE 9 KW DE POTENCIA FRIGORIFICA MAX. Y DE 11 KW DE POTENCIA CALORIFICA MAX.
INCLUSO ESTRUCTURA METÁLICA DE SOPORTACIÓN IMPRIMADA Y PINTADA, ELEMENTOS ANTIVIBRATORIOS, CARGA DE REFRIGERANTE, LÍNEAS FRIGORÍFICAS Y JUNTAS DE DERIVA-CIÓN, CONEXIÓN ELÉCTRICA CON UNIDADES INTERIORES Y MANDO A DISTANCIA EN OFICINA.
TOTALMENTE MONTADA Y FUNCIONANDO, CONECTADA A RED DE SANEAMIENTO PARA LOS CONDENSADOS.

| Código | Ud | Descripción | Rendimiento | Precio |
|---|---|---|---|---|
| TO01400 | h | OF. 1ª CALEFACTOR O MECÁNICO (mano de obra) | 8.762 | 0 |
| TO02100 | h | OFICIAL 1ª (mano de obra) | 0.548 | 0 |
| TP00100 | h | PEÓN ESPECIAL (mano de obra) | 1.643 | 0 |
| IC00600 | u | ACOND, AIRE COMPACTO HOR. 21000 frg/h ENFR. AIRE (material) | 1.3 | 0 |
| WW00300 | u | MATERIAL COMPLEMENTARIO O PZAS. ESPECIALES (material) | 200 | 0 |
| WW00400 | u | PEQUEÑO MATERIAL (material) | 50 | 0 |

**070101OPC.10** u EQUIPO DE CLIMATIZACIÓN TIPO SPLIT DE 6000 FRUG /h
0 u
EQUIPO DE CLIMATIZACIÓN AIREXAIRE TIPO SPLIT CPN BOMBA DE CALOR PARA UNA POTENCIA FRIGORÍFICA DE 6OOO FRIGORIAS MARCA MIRSHUBITSH O EQUIVALENTE , INCLUSO MONTAJE COMPLETO INCLUYENDO LÍNEAS FRIGÓRICAS , INTERCONEXIONADO ELÉCTRICO Y DE MANIOBRAS, DESAGÜE Y SOPORTES, AYUDAS DE ALBAÑILERÍA Y ELECTRICIDAD .MEIDA LA UNIDAD INSTALDA.

| Código | Ud | Descripción | Rendimiento | Precio |
|---|---|---|---|---|
| TO01400 | h | OF. 1ª CALEFACTOR O MECÁNICO | 8.762 | 0 |
| TO02100 | h | OFICIAL 1ª | 0.548 | 0 |
| TP00100 | h | PEÓN ESPECIAL | 1.643 | 0 |
| WW00300 | u | MATERIAL COMPLEMENTARIO O PZAS. ESPECIALES | 160 | 0 |
| WW00400 | u | PEQUEÑO MATERIAL | 40 | 0 |
| IC072001 | u | SPLIT DE CLIMATIZACIÓN 3000 frg-kcal/h AIRE-AIRE (material) | 1 | 0 |
| %CI0000 | % | Costes indirectos..(s/total) (24/03/2026) | 0 % |  |

**070101OPC.11** u EQUIPO DE CLIMATIZACIÓN TIPO SPLIT DE 2200 FRUG /h
0 u
EQUIPO DE CLIMATIZACIÓN AIREXAIRE TIPO SPLIT CPN BOMBA DE CALOR PARA UNA POTENCIA FRIGORÍFICA DE 22OO FRIGORIAS MARCA MIRSHUBITSH O EQUIVALENTE , INCLUSO MONTAJE COMPLETO INCLUYENDO LÍNEAS FRIGÓRICAS , INTERCONEXIONADO ELÉCTRICO Y DE MANIOBRAS, DESAGÜE Y SOPORTES, AYUDAS DE ALBAÑILERÍA Y ELECTRICIDAD .MEIDA LA UNIDAD INSTALDA.

| Código | Ud | Descripción | Rendimiento | Precio |
|---|---|---|---|---|
| TO01400 | h | OF. 1ª CALEFACTOR O MECÁNICO | 4.381 | 0 |
| TO02100 | h | OFICIAL 1ª | 0.548 | 0 |
| TP00100 | h | PEÓN ESPECIAL | 1.643 | 0 |
| WW00300 | u | MATERIAL COMPLEMENTARIO O PZAS. ESPECIALES | 160 | 0 |
| WW00400 | u | PEQUEÑO MATERIAL | 40 | 0 |
| IC072001 | u | SPLIT DE CLIMATIZACIÓN 3000 frg-kcal/h AIRE-AIRE | 1 | 0 |
| %CI0000 | % | Costes indirectos..(s/total) | 0 % |  |

**070101OPC.03** ud UNIDAD EXTERIOR AIRE ACONDICIONADO 8 kW
2 ud
SUMINISTRO E INSTALACIÓN DE UNIDAD EXTERIOR SERIE INVERTER, BOMBA DE CALOR DE 8 KW DE POTENCIA FRIGORIFICA MAX. Y DE 8.2 KW DE POTENCIA CALORIFICA MAX.
INCLUSO ESTRUCTURA METÁLICA DE SOPORTACIÓN IMPRIMADA Y PINTADA, ELEMENTOS ANTIVIBRATORIOS, CARGA DE REFRIGERANTE, LÍNEAS FRIGORÍFICAS Y JUNTAS DE DERIVA-CIÓN, CONEXIÓN ELÉCTRICA CON UNIDADES INTERIORES Y MANDO A DISTANCIA EN OFICINA.
TOTALMENTE MONTADA Y FUNCIONANDO, CONECTADA A RED DE SANEAMIENTO PARA LOS CONDENSADOS.

| Medición | Uds. | Parcial |
|---|---|---|
| LOCAL | 2 | 2.00 |
| Total |  | 2 |

**070101OPC.04** ud CASETTE EMPOTRABLE 4 VIAS 4 kW
4 ud
SUMINISTRO E INSTALACIÓN DE UNIDAD INTERIOR DE CASSETTE 4 VÍAS, DE POTENCIA NOMINAL CALORÍFICA/FRIGORÍFICA 8 / 10 KW.
SE INCLUYE EN MEDICIÓN:
-UNIDAD CONTROL, INCLUYE PROGRAMACIÓN, MENÚS Y MULTILENGUAJE. PANTALLA. FUNCIONES DE AHORRO DE ENERGÍA. COLOCADO EN OFICINA
-ELEMENTOS DE SOPORTACIÓN ANTIVIBRATORIOS, PANEL, CARGA DE REFRIGERANTE, LÍNEAS FRIGORÍFICAS Y JUNTAS DE DERIVACIÓN, CONEXIONES ELÉCTRICAS , TOTALMENTE MONTADOS Y FUNCIONANDO.
-BOMBA DE CONDENSADOS, CON CONEXIÓN A LA RED DE SANEAMIENTO.
-TALADROS EN MURO, PASAMUROS, SOPORTES, ANCLAJES
TOTALMENTE MONTADA Y CONEXIONADA, FUNCIONANDO.

**070101OPC.20** u PREINSTALACIÓN PARA EQUIPO DE CLIMATIZACIÓN TIPO SPLIT
1 u
PREINSTALACIÓN DE AIRE ACONDICIONADO, TIPO SPLIT, FORMADO POR TUBERÍAS DE COBRE DESHIDRATADO CON REVESTIMIENTO AISLANTE PARA UNIR MAQUINA EVAPORADORA Y CONDENSADORA, CABLEADO ELÉCTRICO, TUBERÍAS DE DESAGÜES, INCLUSO APERTURA DE REGOLAS, PASOS DE FORJADOS, RECUBRIMIENTO DE PARAMENTOS, CAJAS DE CONEXIÓN, CAJA DE PREINSTALACIÓN,TAPADO DE REGOLAS, ETC. MEDIDA LA UNIDAD INSTALADA. HASTA 10 M DE LONGITUD ENTRE LA UNIDAD INTERIOR Y LA EXTERIOR.

| Medición | Uds. | Parcial |
|---|---|---|
| OFICINA | 1 | 1.00 |
| Total |  | 1 |

**070101OCP.21** u PREINSTALACIÓN PARA EQUIPO DE CLIMATIZACIÓN TIPO MULTISPLIT
2 u
PREINSTALACIÓN DE AIRE ACONDICIONADO, TIPO MULTI TIPO SPLIT (O CASSETTES) PARA DOS UNIDADES , FORMADO POR TUBERÍAS DE COBRE DESHIDRATADO CON REVESTIMIENTO AISLANTE PARA UNIR MAQUINA EVAPORADORA Y CONDENSADORA, CABLEADO ELÉCTRICO, TUBERÍAS DE DESAGÜES, INCLUSO APERTURA DE REGOLAS, PASOS DE FORJADOS, RECUBRIMIENTO DE PARAMENTOS, CAJAS DE CONEXIÓN, CAJA DE PREINSTALACIÓN,TAPADO DE REGOLAS, ETC. MEDIDA LA UNIDAD INSTALADA. HASTA 15 M DE LONGITUD ENTRE LA UNIDAD INTERIOR Y LA EXTERIOR.

| Medición | Uds. | Parcial |
|---|---|---|
| AMPLIACIÓN EN SALA DE VENTAS | 2 | 2.00 |
| Total |  | 2 |

#### 070102OPC OPCIONALES VENTILACION - EXTRACCION (11/02/2022)

##### 07010201OPC MAQUINARIA VENTILACION

**07010201OPC.0** ud RECUPERADOR LUYMAR UR-1800
4 ud
SUMINISTRO E INSTALACIÓN DE RECUPERADOR DE CALOR, CON RECUPERACIÓN SEGÚN NORMA 2018, MARCA LUYMAR, MOD. UR-1800-EC, SUSPENDIDO DEL FALSO TECHO MEDIANTE SILENT-BLOCKS, BARILLA ROSCADA Y PERFILERÍA METÁLICA, EMBOQUES ELÁSTICOS CON CONDUCTOS, CONEXIONES ELÉCTRICAS, CONEXIONES DE MANDO EN OFICINA, TOTALMENTE MONTADO Y FUNCIONANDO. SE INCLUYE EN MEDICIÓN KIT DE CONTROL DE CO2

| Medición | Uds. | Parcial |
|---|---|---|
| PUNTO CALIENTE | 1 | 1.00 |
| ALMACEN | 1 | 1.00 |
| EXTRACCIÓN DE AUTÓNOMOS | 2 | 2.00 |
| Subtotal |  | 4.00 |
| Total |  | 4 |

**07010201OPC.0** ud RECUPERADOR LUYMAR UR-1800
0 ud
Medición: 4

| Código | Ud | Descripción | Cantidad | Precio |
|---|---|---|---|---|
| 07010201OPC.0 | ud | RECUPERADOR LUYMAR UR-1800 | 0 | 0 |
| 07010201OPC.0 | ud | RECUPERADOR LUYMAR UR-1800 | 4 | 0 |
| 07010201OPC.0 | ud | RECUPERADOR LUYMAR UR-1800 | 0 | 0 |
| 07010201OPC.0 | ud | RECUPERADOR LUYMAR UR-1800 | 0 | 0 |

##### 07010202OPC CONDUCTOS

**07010202OPC.0** m² CONDUCTO CLIMAVER PLUS R
0 m²
SUMINISTRO E INSTALACIÓN DE CONDUCTO DE FIBRA DE VIDRIO TIPO CLIMAVER PLUS R DE 25 MM. DE ESPESOR, SELLADOS CON CINTA ADHESIVA DE ALUMINIO, INCLUYENDO PARTE PROPORCIONAL DE CORTE, EJECUCIÓN, CODOS, DERIVACIONES, Y SUSPENSIÓN CON VARILLA ROSCADA DE 8 MM DIÁMETRO Y PUENTES DE PERFILES METÁLICOS CONFORMADOS EN FRÍO. INCLUIDOS ELEMENTOS ELÁSTICOS PARA CONEXIÓN ENTRE ACONDICIONADOR Y CONDUCTOS, EMBOCADURA A DIFUSORES Y REJILLAS. TOTALMENTE INSTALADO SEGÚN NORMATIVA.

| Código | Ud | Descripción | Cantidad | Precio |
|---|---|---|---|---|
| 07010202OPC.0 | m² | CONDUCTO CLIMAVER PLUS R | 0 | 0 |
| 07010202OPC.0 | m² | CONDUCTO CLIMAVER PLUS R | 0 | 0 |

##### 07010203OPC ELEMENTOS DE DIFUSION (11/02/2022)

##### 07010204OPC VARIOS

**07010204OPC.0** ud COMPUERTA CONTAFUEGOS 60x60 cm RI 120
2 ud
COMPUERTA CORTAFUEGOS DE 60X60 CM, BASCULANTE, CON DISPARO AUTOMÁTICO PARA EL CIERRE DE SECCIONES DE INCENDIO POR FUSIBLE TÉRMICO TARADO A 72°C, RESISTENCIA AL FUEGO EI 120 SEGÚN UNE-EN 1366-2, DE 600 MM DE DIÁMETRO, DE CHAPA DE ACERO GALVANIZADO, PARA EL CIERRE AUTOMÁTICO DE SECCIONES DE INCENDIO EN INSTALACIONES DE VENTILACIÓN. INCLUSO ACCESORIOS DE MONTAJE Y ELEMENTOS DE FIJACIÓN.

| Medición | Uds. | Parcial |
|---|---|---|
| Paso de conductos al local contiguo | 2 | 2.00 |
| Total |  | 2 |

| Código | Ud | Descripción | Cantidad | Precio |
|---|---|---|---|---|
| 07010204OPC.0 | ud | COMPUERTA CONTAFUEGOS 60x60 cm RI 120 | 2 | 0 |

### 0702 PROTECCION CONTRA INCENDIOS (20/03/2026)
Importe: 766.05

**0702.01** ud EXTINTOR POLVO ABC 6 KG. (20/03/2026)
4 ud × 58.31 = 233.24
EXTINTOR DE POLVO QUÍMICO ABC POLIVALENTE ANTIBRASA, DE EFICACIA 21A/113B, DE 6 KG. DE AGENTE EXTINTOR, CON SOPORTE, MANÓMETRO COMPROBABLE Y MANGUERA CON DIFUSOR, SEGÚN NORMA UNE, CERTIFICADO AENOR. MEDIDA LA UNIDAD INSTALADA.

| Medición | Uds. | Parcial |
|---|---|---|
| SALA DE VENTAS | 3 | 3.00 |
| ALMACÉN | 1 | 1.00 |
| Subtotal |  | 4.00 |
| Total |  | 4 |

**0702.02** ud EXTINTOR DE CO2 (20/03/2026)
2 ud × 72.35 = 144.70
EXTINTOR DE CO2, DE 6 KG. DE AGENTE EXTINTOR, CON SOPORTE, MANÓMETRO COMPROBABLE Y MANGUERA CON DIFUSOR, SEGÚN NORMA UNE, CERTIFICADO AENOR. MEDIDA LA UNIDAD INSTALADA.

| Medición | Uds. | Parcial |
|---|---|---|
| OBRADOR | 1 | 1.00 |
| LOCAL TECNICO | 1 | 1.00 |
| Subtotal |  | 2.00 |
| Total |  | 2 |

**0702.03** ud SEÑALÍTICA EXTINTOR Y PASILLOS (20/03/2026)
17 ud × 22.83 = 388.11
SEÑALÍTICA COLOCADA COLGADA O ADHERIDA EN PAREDES PARA DEMARCACIÓN DE MEDIOS DE PROTECCIÓN CONTRA INCENDIOS, RECORRIDOS DE EVACUACIÓN Y SALIDAS DE EMERGENCIA. MEDIDAS LAS PLACAS COLOCADAS.

| Medición | Uds. | Parcial |
|---|---|---|
| EVACUACION | 11 | 11.00 |
| EXTINTORES | 6 | 6.00 |
| Subtotal |  | 17.00 |
| Total |  | 17 |

### 0705 ELECTRICIDAD (30/03/2026)
Importe: 37200.26

#### 070501 ILUMINACION (30/03/2026)
Importe: 10124.51

**070501.01A** ud SUM. LUMINARIA LINEAL SV+CARRIL 1500 mm (30/03/2026)
54 ud × 75.42 = 4072.68
SUMINISTRO DE LUMINARIA LINEAL EN SALA DE VENTAS DE 1500 MM Y CARRIL ELECTRIFICADO DE 5 HILOS. INCLUIDA PARTE PROPORCIONAL DE TAPAS FINALES Y SUSPENSIONES CON CABLE DE ACERO,PARTE PROPORCIONAL DE CONDUCTOR DE COBRE RZ1-K 0.6/1 KV 3X2,5MM² DESDE LA MANGUERA SOBRE LA BANDEJA HASTA LA LUMINARIA, CLEMAS, TUBO PVC Y CAJAS DE DERIVACIÓN. INCLUYE SUMINISTRO DE ACCESORIOS .TANTAS UNIDADES SEAN NECESARIAS PARA SU CORRECTA INSTALACIÓN Y SUJECIÓN, SEGÚN INTERDISTANCIAS DE FABRICANTE.
MATERIAL SUMINISTRADO POR LA EMPRESA ACORDADA POR LA PROPIEDAD.
nota Cymes: se valora 20 ml de cable por luminaria, no incluye luminaria Material suministrado por la empresa acordada por la propiedad.

| Medición | Uds. | Largo | Parcial |
|---|---|---|---|
| SALA DE VENTAS | 7 |  | 7.00 |
|  | 9 |  | 9.00 |
|  | 6 | 5 | 30.00 |
|  | 8 |  | 8.00 |
| Subtotal |  |  | 54.00 |
| Total |  |  | 54 |

**070501.01B** ud INST. LUMINARIA LINEAL SV+CARRIL 1500 mm (30/03/2026)
54 ud × 27.83 = 1502.82
INSTALACION DE LUMINARIA LINEAL EN SALA DE VENTAS DE 1500 MM Y CARRIL ELECTRIFICADO DE 5 HILOS. INCLUIDA PARTE PROPORCIONAL DE TAPAS FINALES Y SUSPENSIONES CON CABLE DE ACERO,PARTE PROPORCIONAL DE CONDUCTOR DE COBRE RZ1-K 0.6/1 KV 3X2,5MM² DESDE LA MANGUERA SOBRE LA BANDEJA HASTA LA LUMINARIA, CLEMAS, TUBO PVC Y CAJAS DE DERIVACIÓN. INCLUYE INSTALACIÓN DE ACCESORIOS.TANTAS UNID
nota Cymes :se valora colocacion

| Medición | Uds. | Parcial |
|---|---|---|
| SALA VENTAS | 54 | 54.00 |
| Total |  | 54 |

**070501.02A** ud SUM. LUMINARIA LED ESTANCA (30/03/2026)
9 ud × 51.26 = 461.34
SUMINISTRO DE LUMINARIA ESTANCA EN LOCALES DE ACCESO RESTRINGIDO, INCLUSO ACCESORIOS DE MONTAJE Y CONEXIÓN A LÍNEA GENERAL MEDIANTE CABLE 2(1X2,5)+T BAJO TUBO RÍGIDO EN INSTALACIÓN VISTA Y CORRUGADO EN INSTALACIÓN EMPOTRADA. INCLUYE SUMINISTRO DE ACCESORIOS .TANTAS UNIDADES SEAN NECESARIAS PARA SU CORRECTA INSTALACIÓN Y SUJECIÓN, SEGÚN INTERDISTANCIAS DE FABRICANTE.
MATERIAL SUMINISTRADO POR LA EMPRESA ACORDADA POR LA PROPIEDAD.
nota Cymes: se valora 20 ml de cable por luminaria, no incluye luminaria Material suministrado por la empresa acordada por la propiedad.

| Medición | Uds. | Parcial |
|---|---|---|
| ALMACÉN, OBRABDOR, CAMARA | 9 | 9.00 |
| Total |  | 9 |

**070501.02B** ud INST. LUMINARIA LED ESTANCA (30/03/2026)
9 ud × 18.05 = 162.45
INSTALACION DE LUMINARIA ESTANCA EN LOCALES DE ACCESO RESTRINGIDO, INCLUSO ACCESORIOS DE MONTAJE Y CONEXIÓN A LÍNEA GENERAL MEDIANTE CABLE 2(1X2,5)+T BAJO TUBO RÍGIDO EN INSTALACIÓN VISTA Y CORRUGADO EN INSTALACIÓN EMPOTRADA. INCLUYE SUMINISTRO E INSTALACIÓN DE ACCESORIOS .TANTAS UNIDADES SEAN NECESARIAS PARA SU CORRECTA INSTALACIÓN Y SUJECIÓN, SEGÚN INTERDISTANCIAS DE FABRICANTE. TOTALMENTE CONEXIONADO, COMPROBADO Y NIVELADO.
nota Cymes :se valora colocacion

| Medición | Uds. | Parcial |
|---|---|---|
| ALMACEN, OBRADOR,CAMARA | 9 | 9.00 |
| Total |  | 9 |

**070501.03A** ud SUM. LUMINARIA LED 60x60 (30/03/2026)
2 ud × 75.42 = 150.84
SUMINISTRO DE LUMINARIA LED 60X60, INCLUIDA PARTE PROPORCIONAL DE CONDUCTOR DE COBRE RZ1-K 0.6/1 KV 3X2,5MM² DESDE LA MANGUERA SOBRE LA BANDEJA HASTA LA LUMINARIA, CLEMAS, TUBO PVC Y CAJAS DE DERIVACIÓN. INCLUYE SUMINISTRO DE ACCESORIOS .TANTAS UNIDADES SEAN NECESARIAS PARA SU CORRECTA INSTALACIÓN Y SUJECIÓN,
MATERIAL SUMINISTRADO POR LA EMPRESA ACORDADA POR LA PROPIEDAD.
nota Cymes: se valora 20 ml de cable por luminaria, no incluye luminaria Material suministrado por la empresa acordada por la propiedad.

| Medición | Uds. | Parcial |
|---|---|---|
| OFICINA | 2 | 2.00 |
| Total |  | 2 |

**070501.03B** ud INST. LUMINARIA LED 60x60 (30/03/2026)
2 ud × 18.05 = 36.10
INSTALACIÓN DE LUMINARIA LED 60X60, INCLUIDA PARTE PROPORCIONAL DE CONDUCTOR DE COBRE RZ1-K 0.6/1 KV 3X2,5MM² DESDE LA MANGUERA SOBRE LA BANDEJA HASTA LA LUMINARIA, CLEMAS, TUBO PVC Y CAJAS DE DERIVACIÓN. INCLUYE SUMINISTRO E INSTALACIÓN DE ACCESORIOS .TANTAS UNIDADES SEAN NECESARIAS PARA SU CORRECTA INSTALACIÓN Y SUJECIÓN, TOTALMENTE CONEXIONADO, COMPROBADO Y NIVELADO.
nota Cymes :se valora colocacion

| Medición | Uds. | Parcial |
|---|---|---|
| OFICIN A | 2 | 2.00 |
| Total |  | 2 |

**070501.04A** ud SUM. FOCO/PROYECTOR EN CARRIL (30/03/2026)
9 ud × 75.42 = 678.78
SUMINISTRO DE PROYECTOR Y CARRIL DE 5 HILOS , INCLUIDA PARTE PROPORCIONAL DE TAPAS FINALES, CODOS A 90º, Y SUSPENSIONES CON CABLE DE ACERO Y PARTE PROPORCIONAL DE CONDUCTOR DE COBRE RZ1-K 0.6/1 KV 3X2,5MM² DESDE LA MANGUERA SOBRE LA BANDEJA HASTA LA LUMINARIA, CLEMAS, TUBO PVC Y CAJAS DE DERIVACIÓN.
MATERIAL SUMINISTRADO POR LA EMPRESA ACORDADA POR LA PROPIEDAD.
nota Cymes: se valora 20 ml de cable por luminaria, no incluye luminaria Material suministrado por la empresa acordada por la propiedad.

| Medición | Uds. | Parcial |
|---|---|---|
| FRUTA | 5 | 5.00 |
| PAN/BOLLERIA | 4 | 4.00 |
| Subtotal |  | 9.00 |
| Total |  | 9 |

**070501.04B** ud INST. FOCO/PROYECTOR EN CARRIL (30/03/2026)
9 ud × 32.03 = 288.27
INSTALACIÓN DE PROYECTOR Y CARRIL DE 5 HILOS , INCLUIDA PARTE PROPORCIONAL DE TAPAS FINALES, CODOS A 90º, Y SUSPENSIONES CON CABLE DE ACERO Y PARTE PROPORCIONAL DE CONDUCTOR DE COBRE RZ1-K 0.6/1 KV 3X2,5MM² DESDE LA MANGUERA SOBRE LA BANDEJA HASTA LA LUMINARIA, CLEMAS, TUBO PVC Y CAJAS DE DERIVACIÓN. INSTALADO Y TERMINADO, INCLUYENDO REPLANTEO, AGUJEROS, ACCESORIOS DE ANCLAJE Y CONEXIONADO. TOTALMENTE CONEXIONADO, COMPROBADO Y NIVELADO.
nota Cymes :se valora colocacion

| Medición | Uds. | Parcial |
|---|---|---|
| FRUTA | 5 | 5.00 |
| PAN/BOLL | 4 | 4.00 |
| Subtotal |  | 9.00 |
| Total |  | 9 |

**070501.05A** ud SUM. PROYECTOR DOWNLIGHT (30/03/2026)
5 ud × 75.24 = 376.20
SUMINISTRO DE DOWNLIGHT EMPOTRABLE EN FALSO TECHO, INCLUSO LÁMPARA Y CONEXIÓN A LÍNEA GENERAL MEDIANTE CABLE 2(1X2,5)+T BAJO TUBO RÍGIDO EN INSTALACIÓN VISTA Y CORRUGADO EN INSTALACIÓN EMPOTRADA.
MATERIAL SUMINISTRADO POR LA EMPRESA ACORDADA POR LA PROPIEDAD.
nota Cymes: se valora 20 ml de cable por luminaria, no incluye luminaria Material suministrado por la empresa acordada por la propiedad.

| Medición | Uds. | Parcial |
|---|---|---|
| ASEOS | 5 | 5.00 |
| Total |  | 5 |

**070501.05B** ud INST. DOWNLIGHT (30/03/2026)
5 ud × 17.35 = 86.75
INSTALACIÓN DE DOWNLIGHT EMPOTRABLE EN FALSO TECHO, INCLUSO LÁMPARA Y CONEXIÓN A LÍNEA GENERAL MEDIANTE CABLE 2(1X2,5)+T BAJO TUBO RÍGIDO EN INSTALACIÓN VISTA Y CORRUGADO EN INSTALACIÓN EMPOTRADA. TOTALMENTE MONTADA Y FUNCIONANDO.
MATERIAL SUMINISTRADO POR LA PROPIEDAD.
nota Cymes :se valora colocacion

| Medición | Uds. | Parcial |
|---|---|---|
| ASEO/OBRADOR | 5 | 5.00 |
| Total |  | 5 |

**070501.06B** ud SUM. LUMINARIA DE EMERGENCIAS 110 LUMENES (30/03/2026)
23 ud × 75.24 = 1730.52
EQUIPO AUTÓNOMO DE ALUMBRADO DE EMERGENCIA, DE 240 LÚMENES, CON LÁMPARA FLUORESCENTE, IP65, PARA TENSIÓN 220 V, UNA HORA DE AUTONOMÍA, INCLUSO ACCESORIOS, FIJACIÓN Y CONEXION; INSTALADO SEGÚN CTE, RIPCI Y REBT. MEDIDA LA CANTIDAD EJECUTADA.
nota Cymes: se valora 20 ml de cable por luminaria, no incluye luminaria Material suministrado por la empresa acordada por la propiedad.

| Medición | Uds. | Parcial |
|---|---|---|
| LOCAL | 23 | 23.00 |
| Total |  | 23 |

**070501.06A** ud INST. LUMINARIA DE EMERGENCIAS 110 LUMENES (30/03/2026)
23 ud × 25.12 = 577.76
INSTALACIÓN DE EQUIPO AUTÓNOMO DE ALUMBRADO DE EMERGENCIA, DE 240 LÚMENES, CON LÁMPARA FLUORESCENTE, IP65, PARA TENSIÓN 220 V, UNA HORA DE AUTONOMÍA, INCLUSO ACCESORIOS, FIJACIÓN Y CONEXION; INSTALADO SEGÚN CTE, RIPCI Y REBT. MEDIDA LA CANTIDAD EJECUTADA.
nota Cymes :se valora colocacion

| Medición | Uds. | Parcial |
|---|---|---|
| LOCAL | 23 | 23.00 |
| Total |  | 23 |

#### 070502 FUERZA (30/03/2026)
Importe: 19523.22

**070502.01** ud INSTALACION DE ALUMBRADO Y CUADRO OBRA (01/04/2026)
1 ud × 367.36 = 367.36
INSTALACIÓN DE ALUMBRADO, CUADRO DE OBRA Y CONTRATACIÓN DE SUMINISTRO ELECTRICO PARA LA OBRA.

| Medición | Uds. | Parcial |
|---|---|---|
| LOCAL | 1 | 1.00 |
| Total |  | 1 |

**070502.02** ml DERIVACION INDIVIDUAL A CGBT (30/03/2026)
40 ml × 29.39 = 1175.60
SUMINISTRO E INSTALACION DE CONDUCTOR DE COBRE DE AISLAMIENTO TIPO RZ1-K-0,6/1KV DE SECCION SEGUN ESQUEMA UNIFILAR. INSTALACION BAJO TUBO DE PVC, DE CARACTERISTICAS Y DIAMETRO ADECUADO SEGUN REBT, INCLUYENDO ACCESORIOS DE CONEXIÓN Y MARCADO SISTEMA UNEX. TOTALMENTE INSTALADO Y CONEXIONADO. LA MEDICIÓN INCLUYE LOS 4 CONDUCTORES QUE FORMAN EL CIRCUITO TRIFÁSICO MAS EL CONDUCTOR DE TIERRA.
nota Cymes: se valora cable de 5x16

| Medición | Uds. | Parcial |
|---|---|---|
| DESDE CONTADOR | 40 | 40.00 |
| Total |  | 40 |

**070502.03** ud CUADRO GENERAL DE MANDO Y PROTECCION (30/03/2026)
1 ud × 7857.89 = 7857.89
SUMINISTRO Y MONTAJE DE CUADRO GENERAL DE MANDO Y PROTECCIÓN, CONTENIENDO TODO EL APARELLAJE DESCRITO EN DOCUMENTACION GRAFICA, DEBIDAMENTE CONEXIONADO, INCLUSO RELOJ DE CONTROL DE LOS EQUIPOS DE CLIMA Y VENTILACIÓN. MEDIDA LA UNIDAD INSTALADA.

| Medición | Uds. | Parcial |
|---|---|---|
| LOCAL | 1 | 1.00 |
| Total |  | 1 |

**070502.04** ud BATERÍA DE CONDENSADORES INSTALACIÓN HASTA 25 KVAR (30/03/2026)
1 ud × 850.67 = 850.67
SUMINISTRO E INSTALACIÓN DE BATERÍA DE CONDENSADORES DE HASTA 25 KVAR, TOTALMENTE INSTALADA Y CONEXIONADA.

| Medición | Uds. | Parcial |
|---|---|---|
| CGBT | 1 | 1.00 |
| Total |  | 1 |

**070502.05** ud CUADRO DE ENCENDIDOS (01/04/2026)
1 ud × 356.64 = 356.64
SUMINISTRO E INSTALACIÓN DE CUADRO DE ENCENDIDOS PARA CENTRALIZACIÓN DE MANDO DE ALUMBRADO EN EJECUCIÓN DE SUPERFICIE, MARCA NIESSEN PARA SERIE ZENIT O SIMILAR, FORMADO POR ZÓCALO CON BASTIDOR METÁLICO, TAPA OPACA, PLACA EMBELLECEDORA, Y MECANISMOS, EN NÚMERO SEGÚN CTOS. DE ALUMBRADO DE SALA DE VENTAS, SALVO AQUELLOS GOBERNADOS CON DETECTOR DE PRESENCIA O INTERRUPTOR. TOTALMENTE MONTADO, ROTULADO, INCLUYE ENVOLVENTE, MECANISMOS, LÍNEAS HASTA CGBT Y CONEXIONES.

| Medición | Uds. | Parcial |
|---|---|---|
| LOCAL | 1 | 1.00 |
| Total |  | 1 |

**070502.06** ud ENCENDIDO LLAVE ENTRADA TIENDA (30/03/2026)
1 ud × 345.18 = 345.18
SUMINSITRO E INSTALACIÓN DE LLAVÍN PARA ENCENDIDO DE ALUMBRADO DE CORTESÍA, CON P.P. DE TUBO DE PVC DE DIAMETRO ADECUADO Y CABLE DE CONEXIÓN DE ENCENDIDO DESDE LLAVÍN HASTA CUADRO. INSTALADO Y CONEXIONADO.

| Medición | Uds. | Parcial |
|---|---|---|
| ALUMBRADO CORTESIA | 1 | 1.00 |
| Total |  | 1 |

**070502.07** ml CABLE DE COBRE TIPO RZ1-K (AS) 2(1X1,5)+T (30/03/2026)
160 ml × 2.56 = 409.60
DISTRIBUCIÓN EN CABLE DE COBRE TIPO RZ1-K (AS) 0,6/1KV, DE 2(1X1,5)+T DE SECCIÓN, INCLUSO TERMINALES. QUEDA INCLUIDA LA MEDICIÓN DE CABLE PARA TOMA DE TIERRA. COLOCADO Y CONEXIONADO. MEDIDA LA LONGITUD INSTALADA.

| Medición | Uds. | Largo | Parcial |
|---|---|---|---|
| E-1 | 1 | 50 | 50.00 |
| E-2 | 1 | 45 | 45.00 |
| E-3 | 1 | 30 | 30.00 |
| * | 1 | 35 | 35.00 |
| Subtotal |  |  | 160.00 |
| Total |  |  | 160 |

**070502.08** ml CABLE DE COBRE TIPO RZ1-K (AS) 2(1X2,5)+T (30/03/2026)
530 ml × 3.37 = 1786.10
DISTRIBUCIÓN EN CABLE DE COBRE TIPO RZ1-K (AS) 0,6/1KV, DE 2(1X2,5)+T DE SECCIÓN, INCLUSO TERMINALES. QUEDA INCLUIDA LA MEDICIÓN DE CABLE PARA TOMA DE TIERRA. COLOCADO Y CONEXIONADO. MEDIDA LA LONGITUD INSTALADA.

| Medición | Uds. | Largo | Parcial |
|---|---|---|---|
| ALUM ROTULOS | 1 | 35 | 35.00 |
| ALUM FOCOS SALA VENTAS | 1 | 25 | 25.00 |
| ALUM CUARTOS HUMEDOS | 1 | 25 | 25.00 |
| ALUM CUARTOS SECOS | 1 | 15 | 15.00 |
| TC CAJAS RED | 1 | 55 | 55.00 |
| TC OFICINA RED | 1 | 15 | 15.00 |
| TC ALMACEN/OBRADOR | 1 | 10 | 10.00 |
| TC SALA VENTAS | 1 | 45 | 45.00 |
| PUERTA ACCESO | 1 | 50 | 50.00 |
| EXTRACTORES | 4 | 15 | 60.00 |
| TERMO | 1 | 15 | 15.00 |
| NEVERAS PROVEEDOR | 1 | 15 | 15.00 |
| TC CAJAS SAI | 1 | 55 | 55.00 |
| RACK SAI | 1 | 15 | 15.00 |
| TC OFICINA SAI | 1 | 15 | 15.00 |
| ALIMENTACION SAI | 1 | 15 | 15.00 |
| RECUPERADOR | 1 | 20 | 20.00 |
| UNIDAD EXTERIOR | 1 | 10 | 10.00 |
| * | 1 | 35 | 35.00 |
| Subtotal |  |  | 530.00 |
| Total |  |  | 530 |

**070502.09** ml CABLE DE COBRE TIPO RZ1-K (AS) 2(1X4)+T (30/03/2026)
35 ml × 4.04 = 141.40
DISTRIBUCIÓN EN CABLE DE COBRE TIPO RZ1-K (AS) 0,6/1KV, DE 2(1X4)+T DE SECCIÓN, INCLUSO TERMINALES. QUEDA INCLUIDA LA MEDICIÓN DE CABLE PARA TOMA DE TIERRA. COLOCADO Y CONEXIONADO. MEDIDA LA LONGITUD INSTALADA.

| Medición | Uds. | Largo | Parcial |
|---|---|---|---|
| CORTINA AIRE | 1 | 35 | 35.00 |
| Total |  |  | 35 |

**070502.10** ml CABLE DE COBRE TIPO RZ1-K (AS) 4(1X2,5)+T (30/03/2026)
125 ml × 4.69 = 586.25
DISTRIBUCIÓN EN CABLE DE COBRE TIPO RZ1-K (AS) 0,6/1KV, DE 4(1X2,5)+T DE SECCIÓN, INCLUSO TERMINALES. QUEDA INCLUIDA LA MEDICIÓN DE CABLE PARA TOMA DE TIERRA. COLOCADO Y CONEXIONADO. MEDIDA LA LONGITUD INSTALADA.

| Medición | Uds. | Largo | Parcial |
|---|---|---|---|
| PERSIANA ACCESO | 1 | 50 | 50.00 |
| ALUMBRADOS SALA VENTAS | 3 | 25 | 75.00 |
| Subtotal |  |  | 125.00 |
| Total |  |  | 125 |

**070502.11** ml CABLE DE COBRE TIPO RZ1-K (AS) 4(1X6)+T (30/03/2026)
20 ml × 6.7 = 134.00
DISTRIBUCIÓN EN CABLE DE COBRE TIPO RZ1-K (AS) 0,6/1KV, DE 4(1X6)+T DE SECCIÓN, INCLUSO TERMINALES. QUEDA INCLUIDA LA MEDICIÓN DE CABLE PARA TOMA DE TIERRA. COLOCADO Y CONEXIONADO. MEDIDA LA LONGITUD INSTALADA.

| Medición | Uds. | Largo | Parcial |
|---|---|---|---|
| HORNOS | 2 | 10 | 20.00 |
| Total |  |  | 20 |

**070502.12** ml CABLE DE COBRE TIPO RZ1-K (AS) 4(1X10)+T (30/03/2026)
27 ml × 24.54 = 662.58
DISTRIBUCIÓN EN CABLE DE COBRE TIPO RZ1-K (AS) 0,6/1KV, DE 4(1X10)+T DE SECCIÓN, INCLUSO TERMINALES. QUEDA INCLUIDA LA MEDICIÓN DE CABLE PARA TOMA DE TIERRA. COLOCADO Y CONEXIONADO. MEDIDA LA LONGITUD INSTALADA.

| Medición | Uds. | Largo | Parcial |
|---|---|---|---|
| BATERIA CONDENSADORES | 1 | 2 | 2.00 |
| UD EXTERIOR CLIMA | 1 | 25 | 25.00 |
| Subtotal |  |  | 27.00 |
| Total |  |  | 27 |

**070502.13** ud TOMA DE CORRIENTE MONOFASICO 16 A (30/03/2026)
11 ud × 36.88 = 405.68
TOMA DE CORRIENTE MONOFÁSICA SCHUKO 16 A+T, EN CUALQUIER TIPO DE INSTALACIÓN, PARA CORRIENTE DE RED O DE SAI , INCLUSO MECANISMOS, P.P. DE CONDUCTOR Y TUBO DE PVC HASTA LINEA PRINCIPAL Y CONEXIONADO. MEDIDA LA UNIDAD INSTALADA

| Medición | Uds. | Parcial |
|---|---|---|
| ALMACEN | 1 | 1.00 |
| OBRADOR | 2 | 2.00 |
| SALA DE VENTAS | 3 | 3.00 |
| MOSQUITEROS | 2 | 2.00 |
| TERMO | 1 | 1.00 |
| OFICINA | 2 | 2.00 |
| Subtotal |  | 11.00 |
| Total |  | 11 |

**070502.14** ud BASE DE ENCHUFE MULTIPLE RED (30/03/2026)
6 ud × 149.27 = 895.62
BASE DE ENCHUFE MULTIPLE EN COLOR BLANCO, CONSISTENTE EN UN PUNTO DE FUERZA QUE CONECTA 4 TOMAS DE CORRIENTE MONOFÁSICAS 16A+T, ALOJADAS EN CANAL DE PVC DE 1 M DE LONGITUD O CUADRADA, CAJA DE REGISTRO CON BORNAS(SEGÚN CASOS) Y ACOMETIDA EN CABLE SEGÚN ESQUEMA UNIFILAR, BAJO TUBO DE PVC RÍGIDO EN INSTALACIÓN VISTA Y CORRUGADO EN EMPOTRADA, INCLUSO MECANISMOS, P.P. DE CONDUCTOR Y TUBO DE PVC HASTA LINEA PRINCIPAL. MEDIDA LA UNIDAD COMO CADA BASE MULTIPLE REALMENTE INSTALADA.

| Medición | Uds. | Parcial |
|---|---|---|
| CAJAS RED | 2 | 2.00 |
| OFICINA RED | 3 | 3.00 |
| NEVERAS PROVEEDOR | 1 | 1.00 |
| Subtotal |  | 6.00 |
| Total |  | 6 |

**070502.15** ud BASE DE ENCHUFE MULTIPLE SAI (30/03/2026)
6 ud × 180.49 = 1082.94
BASE DE ENCHUFE MULTIPLE EN COLOR ROJO, CONSISTENTE EN UN PUNTO DE FUERZA QUE CONECTA 4 TOMAS DE CORRIENTE MONOFÁSICAS 16A+T, ALOJADAS EN CANAL DE PVC DE 1 M DE LONGITUD O CUADRADA, CAJA DE REGISTRO CON BORNAS(SEGÚN CASOS) Y ACOMETIDA EN CABLE SEGÚN ESQUEMA UNIFILAR, BAJO TUBO DE PVC RÍGIDO EN INSTALACIÓN VISTA Y CORRUGADO EN EMPOTRADA, INCLUSO MECANISMOS, P.P. DE CONDUCTOR Y TUBO DE PVC HASTA LINEA PRINCIPAL. MEDIDA LA UNIDAD COMO CADA BASE MULTIPLE REALMENTE INSTALADA.

| Medición | Uds. | Parcial |
|---|---|---|
| CAJAS SAI | 2 | 2.00 |
| OFICINA SAI | 4 | 4.00 |
| Subtotal |  | 6.00 |
| Total |  | 6 |

**070502.16** ud TOMA DE CORRIENTE TRIFÁSICA ZETAC (30/03/2026)
2 ud × 55.07 = 110.14
TOMA DE CORRIENTE TRIFÁSICA DE 16/32A MODELO ZETAC, EN CUALQUIER TIPO DE INSTALACIÓN, INCLUSO MECÁNISMOS, P.P. DE CONDUCTOR HASTA LINEA Y CONEXIONADO. MEDIDA LA UNIDAD REALMENTE EJECUTADA

| Medición | Uds. | Parcial |
|---|---|---|
| HORNOS | 2 | 2.00 |
| Total |  | 2 |

**070502.17** ud PUNTO DE LUZ INTERRUPTOR (30/03/2026)
12 ud × 34.36 = 412.32
SUMINISTRO Y COLOCACIÓN DE INTERRUPTOR DE PUNTO DE LUZ EN ASEOS, OBRADORES, CÁMARAS, ETC., CON INTERRUPTOR O PULSADOR, PARA HASTA TRES LUMINARIAS INDEPENDIENTES, TOTALMENTE INSTALADO Y CONEXIONADO HASTA CAJA DE DERIVACIÓN CON CABLE RZ1-K 0,6/1 KV 2(1X2.5)+T BAJO TUBO RÍGIDO EN INSTALACIÓN VISTA Y TUBO CORRUGADO EN EMPOTRADA. INCLUYE MECANISMO, CAJAS, TUBOS, CABLEADO Y CONEXIONES.

| Medición | Uds. | Parcial |
|---|---|---|
| ASEOS PUBLICOS | 2 | 2.00 |
| ASEOS/VESTUARIOS | 3 | 3.00 |
| OFICINA | 1 | 1.00 |
| CAMARAS | 2 | 2.00 |
| OBRADOR | 1 | 1.00 |
| ALMACEN | 2 | 2.00 |
| SALA TECNICA | 1 | 1.00 |
| UNIDAD EXTERIOR |  |  |
| Subtotal: RECUPERADOR AAC |  | 12.00 |
| Total |  | 12 |

**070502.18** ud PUNTO DE FUERZA (30/03/2026)
9 ud × 41.37 = 372.33
PUNTO DE FUERZA CONSISTENTE EN CAJA DE REGISTRO CON BORNAS(SEGÚN CASOS) Y ACOMETIDA EN CABLE SEGÚN ESQUEMA UNIFILAR, TOTALMENTE INSTALADO Y CONEXIONADO HASTA CAJA DE DERIVACIÓN CON CABLE RZ1-K 0,6/1 KV 2(1X2.5)+T BAJO TUBO RÍGIDO EN INSTALACIÓN VISTA Y TUBO CORRUGADO EN EMPOTRADA. INCLUYE MECANISMO, CAJAS, TUBOS, CABLEADO Y CONEXIONES.

| Medición | Uds. | Parcial |
|---|---|---|
| UNIDAD EXTERIOR | 1 | 1.00 |
| ROTULO | 1 | 1.00 |
| PUERTA AUTOMATICA | 1 | 1.00 |
| PERSIANA | 1 | 1.00 |
| CORTINA AIRE | 1 | 1.00 |
| RECUPERADOR | 1 | 1.00 |
| VENTILADOR | 3 | 3.00 |
| Subtotal |  | 9.00 |
| Total |  | 9 |

**070502.19** ud KIT DE BAÑO KB-10F OPTIMUS (30/03/2026)
1 ud × 230.21 = 230.21
SUMINISTRO Y COLOCACIÓN DE CONJUNTO DE MECANISMOS DE LLAMADA Y SEÑALIZACIÓN PARA EQUIPAR LOS ASEOS Y CABINAS DE VESTUARIOS ACCESIBLES CON EL SISTEMA ESPECIFICADO EN EL CÓDIGO TÉCNICO DE EDIFICACIÓN (DB SUA - SUA3).
MARCA: OPTIMUS. EL KIT KB-10F INCLUYE TODOS LOS ELEMENTOS NECESARIOS Y ASEGURA EL CUMPLIMIENTO DE LA NORMATIVA, FACILITANDO LA INSTALACIÓN RÁPIDA DEL SISTEMA EN CUALQUIER RECINTO DE USO PÚBLICO.
TOTALMENTE MONTADO, CONEXIONADO Y FUNCIONANDO.

**070502.20** ud LEGALIZACION INSTALACIÓN ELÉCTRICA (01/04/2026)
1 ud × 961.76 = 961.76
TRAMITACIÓN DE PROYECTO DE INSTALACIÓN ELÉCTRICA, TASAS DE OCA, BOLETÍN Y PRESENTACIÓN EN LOS ORGANISMOS SOLICITANTES. (LA INGENIERIA ENTREGARÁ PROYECTO Y DIRECCIÓN DE OBRA DE LA INSTALACION ELÉCTRICA)

| Medición | Uds. | Parcial |
|---|---|---|
| LOCAL | 1 | 1.00 |
| Total |  | 1 |

**070502.21** ud CONEXION SAI Y BY PASS (01/04/2026)
1 ud × 378.95 = 378.95
CONEXION DEL SAI PROPORCIONADO POR LA PROPIEDAD Y REALIZACION DE BY PASS EN CGBT, PARA PERMITIR LA CONEXION/DESCONEXION DEL SAI.

| Medición | Uds. | Parcial |
|---|---|---|
| LOCAL | 1 | 1.00 |
| Total |  | 1 |

#### 070503 CANALIZACIONES (30/03/2026)
Importe: 3187.78

**070503.01** ml CANALETA UNEX 110X60 MM (30/03/2026)
6.9 ml × 33.36 = 230.18
CANALETA UNEX 110X60 MM CON TAPA Y REMATES FINALES, ELEMENTOS DE FIJACIÓN, PEQUEÑO MATERIAL Y MANO DE OBRA. MEDIDA LA LONGITUD INSTALADA.

| Medición | Uds. | Largo | Alto | Parcial |
|---|---|---|---|---|
| OBRADOR | 1 | 3.5 |  | 3.50 |
|  | 1 | 1.9 |  | 1.90 |
|  | 1 |  | 1.5 | 1.50 |
| Subtotal |  |  |  | 6.90 |
| Total |  |  |  | 6.9 |

**070503.02** ml BANDEJA METALICA 300X60 (01/04/2026)
4 ml × 34.11 = 136.44
BANDEJA METÁLICA 300X60 CON SUS CORRESPONDIENTES SOPORTES, UNIONES Y TAPA EN PARAMENTOS VERTICALES O VISTOS Y ENREJILLADA EN FALSO TECHO Y ALMACÉN, PEQUEÑO MATERIAL Y MANO DE OBRA. MEDIDA LA LONGITUD INSTALADA

| Medición | Uds. | Parcial |
|---|---|---|
| SALIDA CGBT | 4 | 4.00 |
| Total |  | 4 |

**070503.03** ml BANDEJA METALICA 200X60 (01/04/2026)
17 ml × 28.26 = 480.42
BANDEJA METÁLICA 200X60 CON SUS CORRESPONDIENTES SOPORTES, UNIONES Y TAPA EN PARAMENTOS VERTICALES O VISTOS Y ENREJILLADA EN FALSO TECHO Y ALMACÉN, PEQUEÑO MATERIAL Y MANO DE OBRA. MEDIDA LA LONGITUD INSTALADA

| Medición | Uds. | Largo | Parcial |
|---|---|---|---|
| CENTRAL | 1 | 17 | 17.00 |
| Total |  |  | 17 |

**070503.04** ml BANDEJA METALICA 100X60 (01/04/2026)
91 ml × 23.39 = 2128.49
BANDEJA METÁLICA 100X60 CON SUS CORRESPONDIENTES SOPORTES, UNIONES Y TAPA EN PARAMENTOS VERTICALES O VISTOS Y ENREJILLADA EN FALSO TECHO Y ALMACÉN, PEQUEÑO MATERIAL Y MANO DE OBRA. MEDIDA LA LONGITUD INSTALADA

| Medición | Uds. | Largo | Parcial |
|---|---|---|---|
| LOCAL RED | 2 | 18 | 36.00 |
|  | 2 | 15 | 30.00 |
| LOCAL DATOS | 25 |  | 25.00 |
| Subtotal |  |  | 91.00 |
| Total |  |  | 91 |

**070503.05** ml CANALIZACION PARA DATOS (01/04/2026)
75 ml × 2.83 = 212.25
CANALIZACION PARA LA INSTALACIÓN DE DATOS MEDIANTE TUBO FORROPLAST M25. SOLAMENTE SE INSTALARA EL TUBO, EL CABLEADO Y LAS CONEXIONES POSTERIORES SERAN REALIZADAS POR LA PROPIEDAD.

| Medición | Uds. | Parcial |
|---|---|---|
| CAJA 1 | 25 | 25.00 |
| CAJA 2 | 25 | 25.00 |
| BALANZA | 10 | 10.00 |
| OFICINA | 15 | 15.00 |
| Subtotal |  | 75.00 |
| Total |  | 75 |

#### 070504 RED DE TIERRAS (30/03/2026)
Importe: 527.36

**070504.01** ud RED EQUIPOTENCIAL TIERRAS (30/03/2026)
1 ud × 527.36 = 527.36
CONEXIONADO DE TIERRA A TODOS LOS ELEMENTOS METÁLICOS DE INSTALACIÓN, VENTANAS, PUERTAS, TUBERÍAS, BANDEJAS, ETC CON CABLE TIERRA DE 4 MM BAJO TUBO O MOLDURA, PIEZAS DE UNIÓN, PQUEÑO MATERIAL Y MANO DE OBRA. MEDIDA LA UNIDAD INSTALADA.

| Medición | Uds. | Parcial |
|---|---|---|
| LOCAL | 1 | 1.00 |
| Total |  | 1 |

#### 070505 TELEFONIA (30/03/2026)
Importe: 465.99

**070505.01** ud CANALIZACION PARA LA ACOMETIDA (30/03/2026)
1 ud × 465.99 = 465.99
TENDIDO DE CANALIZACIÓN PARA LA ACOMETIDA DE TELEFONÍA ENTRE REPARTIDOR DE LA COMPAÑIA Y LA OFICINA CON TUBO DE PVC M32. MEDIDA LA UNIDAD INSTALADA.

| Medición | Uds. | Parcial |
|---|---|---|
| LOCAL | 1 | 1.00 |
| Total |  | 1 |

#### 070506 MEGAFONIA-HILO MUSICAL (30/03/2026)
Importe: 3371.4

**070506.01** ud ALTAVOZ OPTIMUS (30/03/2026)
4 ud × 107.67 = 430.68
ALTAVOZ OPTIMUS MEDIDA LA UNIDAD EJECUTADA.

| Medición | Uds. | Parcial |
|---|---|---|
| LOCAL | 4 | 4.00 |
| Total |  | 4 |

**070506.02** ud AMPLIFICADOR OPTIMUS (30/03/2026)
1 ud × 749.82 = 749.82
AMPLIFICADOR OPTIMUS MAV-120Z6 PARA MEGAFONIA E HILO MUSICAL. MEDIDA LA UNIDAD SUMINISTRADA.

| Medición | Uds. | Parcial |
|---|---|---|
| LOCAL | 1 | 1.00 |
| Total |  | 1 |

**070506.03** ud CABLEADO DE LA INSTALACION (01/04/2026)
1 ud × 1936.18 = 1936.18
CABLEADO DE LA INSTALACIÓN DE MEGAFONÍA E HILO MUSICAL, BAJO TUBO PVC M20, CABLE BICOLOR DE 2X1,5 MM CAJAS DE DERIVACIÓN, CONEXIONADO Y PUESTA EN MARCHA DE LA INSTALACIÓN. MEDIDA LA UNIDAD INSTALADA.

| Medición | Uds. | Parcial |
|---|---|---|
| LOCAL | 1 | 1.00 |
| Total |  | 1 |

**070506.04** ud MICRÓFONO (30/03/2026)
1 ud × 254.72 = 254.72
SUMINISTRO E INTALACIÓN DE MICRÓFONO EN CAJA. MEDIDA LA UNIDAD INSTALADA.

| Medición | Uds. | Parcial |
|---|---|---|
| CAJA | 1 | 1.00 |
| Total |  | 1 |

### 0705OPC OPCIONALES ELECTRICIDAD (11/02/2022)
Importe: 980.97

#### 070501OPC ILUMINACION (11/02/2022)
Importe: 451.62

**070501OPC.01A** ud SUM. LUMINARIA LINEAL SV+CARRIL 2250 mm (11/02/2022)
0 ud
SUMINISTRO DE LUMINARIA LINEAL EN SALA DE VENTAS DE 2250 MM Y CARRIL ELECTRIFICADO DE 5 HILOS. INCLUIDA PARTE PROPORCIONAL DE TAPAS FINALES Y SUSPENSIONES CON CABLE DE ACERO,PARTE PROPORCIONAL DE CONDUCTOR DE COBRE RZ1-K 0.6/1 KV 3X2,5MM² DESDE LA MANGUERA SOBRE LA BANDEJA HASTA LA LUMINARIA, CLEMAS, TUBO PVC Y CAJAS DE DERIVACIÓN.INCLUYE SUMINISTRO DE ACCESORIOS.TANTAS UNIDADES SEAN NECESARIAS PARA SU CORRECTA INSTALACIÓN Y SUJECIÓN, SEGÚN INTERDISTANCIAS DE FABRICANTE.
MATERIAL SUMINISTRADO POR LA EMPRESA ACORDADA POR LA PROPIEDAD.

**070501OPC.01B** ud INST. LUMINARIA LINEAL SV+CARRIL 2250 mm (11/02/2022)
0 ud
INSTALACION DE LUMINARIA LINEAL EN SALA DE VENTAS DE 2250 MM Y CARRIL ELECTRIFICADO DE 5 HILOS. INCLUIDA PARTE PROPORCIONAL DE TAPAS FINALES Y SUSPENSIONES CON CABLE DE ACERO,PARTE PROPORCIONAL DE CONDUCTOR DE COBRE RZ1-K 0.6/1 KV 3X2,5MM² DESDE LA MANGUERA SOBRE LA BANDEJA HASTA LA LUMINARIA, CLEMAS, TUBO PVC Y CAJAS DE DERIVACIÓN.INCLUYE SUMINISTRO E INSTALACIÓN DE ACCESORIOS.TANTAS UNIDADES SEAN NECESARIAS PARA SU CORRECTA INSTALACIÓN Y SUJECIÓN, SEGÚN INTERDISTANCIAS DE FABRICANTE. TOTALMENTE CONEXIONADO, COMPROBADO Y NIVELADO.

**070501OPC.02A** ud SUM. DETECTOR DE PRESENCIA (30/03/2026)
6 ud × 57.1 = 342.60
SUMINISTRO DE DETECTOR DE PRESENCIA CON NIVEL DE DETECCIÓN REGULABLE, TEMPORIZACIÓN, TOTALMENTE INSTALADO Y CONEXIONADO HASTA CAJA DE DERIVACIÓN CON CABLE RZ1-K 0,6/1 KV 2(1X2.5)+T BAJO TUBO RÍGIDO EN INSTALACIÓN VISTA Y TUBO CORRUGADO EN EMPOTRADA. MEDIDA LA UNIDAD INSTALADA.
nota Cymes: se valora 20 ml de cable por luminaria, no incluye luminaria Material suministrado por la empresa acordada por la propiedad

**070501OPC.02B** ud INST. DETECTOR DE PRESENCIA (30/03/2026)
6 ud × 18.17 = 109.02
INSTALACION DE DETECTOR DE PRESENCIA CON NIVEL DE DETECCIÓN REGULABLE, TEMPORIZACIÓN, TOTALMENTE INSTALADO Y CONEXIONADO HASTA CAJA DE DERIVACIÓN CON CABLE RZ1-K 0,6/1 KV 2(1X2.5)+T BAJO TUBO RÍGIDO EN INSTALACIÓN VISTA Y TUBO CORRUGADO EN EMPOTRADA. MEDIDA LA UNIDAD INSTALADA.
nota Cymes :se valora colocacion

**070501OPC.03A** ud SUM. LUMINARIA LINEAL SV+CARRIL 750 mm (11/02/2022)
0 ud
SUMINISTRO DE LUMINARIA LINEAL EN SALA DE VENTAS DE 750 MM Y CARRIL ELECTRIFICADO DE 5 HILOS. INCLUIDA PARTE PROPORCIONAL DE TAPAS FINALES Y SUSPENSIONES CON CABLE DE ACERO,PARTE PROPORCIONAL DE CONDUCTOR DE COBRE RZ1-K 0.6/1 KV 3X2,5MM² DESDE LA MANGUERA SOBRE LA BANDEJA HASTA LA LUMINARIA, CLEMAS, TUBO PVC Y CAJAS DE DERIVACIÓN. INCLUYE SUMINISTRO DE ACCESORIOS .TANTAS UNIDADES SEAN NECESARIAS PARA SU CORRECTA INSTALACIÓN Y SUJECIÓN, SEGÚN INTERDISTANCIAS DE FABRICANTE.
MATERIAL SUMINISTRADO POR LA EMPRESA ACORDADA POR LA PROPIEDAD.

**070501OPC.03B** ud INST. LUMINARIA LINEAL SV+CARRIL 750 mm (11/02/2022)
0 ud
INSTALACION DE LUMINARIA LINEAL EN SALA DE VENTAS DE 750 MM Y CARRIL ELECTRIFICADO DE 5 HILOS. INCLUIDA PARTE PROPORCIONAL DE TAPAS FINALES Y SUSPENSIONES CON CABLE DE ACERO,PARTE PROPORCIONAL DE CONDUCTOR DE COBRE RZ1-K 0.6/1 KV 3X2,5MM² DESDE LA MANGUERA SOBRE LA BANDEJA HASTA LA LUMINARIA, CLEMAS, TUBO PVC Y CAJAS DE DERIVACIÓN. INCLUYE INSTALACIÓN DE ACCESORIOS .TANTAS UNIDADES SEAN NECESARIAS PARA SU CORRECTA INSTALACIÓN Y SUJECIÓN, SEGÚN INTERDISTANCIAS DE FABRICANTE. TOTALMENTE CONEXIONADO, COMPROBADO Y NIVELADO.

#### 070502OPC FUERZA

**070502OPC.01** ml CABLE DE COBRE TIPO RZ1-K (AS) 2(1X6)+T
0 ml
DISTRIBUCIÓN EN CABLE DE COBRE TIPO RZ1-K (AS) 0,6/1KV, DE 2(1X6)+T DE SECCIÓN, INCLUSO TERMINALES. QUEDA INCLUIDA LA MEDICIÓN DE CABLE PARA TOMA DE TIERRA. COLOCADO Y CONEXIONADO. MEDIDA LA LONGITUD INSTALADA.

**070502OPC.02** ml CABLE DE COBRE TIPO RZ1-K (AS) 2(1X10)+T
0 ml
DISTRIBUCIÓN EN CABLE DE COBRE TIPO RZ1-K (AS) 0,6/1KV, DE 2(1X10)+T DE SECCIÓN, INCLUSO TERMINALES. QUEDA INCLUIDA LA MEDICIÓN DE CABLE PARA TOMA DE TIERRA. COLOCADO Y CONEXIONADO. MEDIDA LA LONGITUD INSTALADA.

**070502OPC.03** ml CABLE DE COBRE TIPO RZ1-K (AS) 4(1X4)+T
0 ml
DISTRIBUCIÓN EN CABLE DE COBRE TIPO RZ1-K (AS) 0,6/1KV, DE 4(1X4)+T DE SECCIÓN, INCLUSO TERMINALES. QUEDA INCLUIDA LA MEDICIÓN DE CABLE PARA TOMA DE TIERRA. COLOCADO Y CONEXIONADO. MEDIDA LA LONGITUD INSTALADA.

**070502OPC.04** ud TOMA DE CORRIENTE MONOFASICO 32 A
0 ud
TOMA DE CORRIENTE MONOFÁSICA SCHUKO 32 A+T, EN CUALQUIER TIPO DE INSTALACIÓN , INCLUSO MECÁNISMOS, P.P. DE CONDUCTOR Y TUBO DE PVC HASTA LINEA Y CONEXIONADO. MEDIDA LA UNIDAD INSTALADA

#### 070503OPC CANALIZACIONES
Importe: 161.99

**070503OPC.01** ml BANDEJA PVC C/TAPA 300X60
0 ml
BANDEJA DE PVC 300X60 CON SUS CORRESPONDIENTES SOPORTES, UNIONES Y TAPA EN PARAMENTOS VERTICALES O VISTOS, PEQUEÑO MATERIAL Y MANO DE OBRA. MEDIDA LA LONGITUD INSTALADA

**070503OPC.02** ml BANDEJA PVC C/TAPA 200X60
0 ml
BANDEJA DE PVC 200X60 CON SUS CORRESPONDIENTES SOPORTES, UNIONES Y TAPA EN PARAMENTOS VERTICALES O VISTOS, PEQUEÑO MATERIAL Y MANO DE OBRA. MEDIDA LA LONGITUD INSTALADA

**070503OPC.03** ml BANDEJA PVC C/TAPA 100X60 (30/03/2026)
5.7 ml × 28.42 = 161.99
BANDEJA DE PVC 100X60 CON SUS CORRESPONDIENTES SOPORTES, UNIONES Y TAPA EN PARAMENTOS VERTICALES O VISTOS, PEQUEÑO MATERIAL Y MANO DE OBRA. MEDIDA LA LONGITUD INSTALADA

| Medición | Uds. | Largo | Alto | Parcial |
|---|---|---|---|---|
| OFICINA | 1 | 1.8 |  | 1.80 |
|  | 1 | 2.4 |  | 2.40 |
|  | 1 |  | 1.5 | 1.50 |
| Subtotal |  |  |  | 5.70 |
| Total |  |  |  | 5.7 |

#### 070504OPC RED DE TIERRAS

**070504OPC.01** ud INSTALACION/ADECUACION RED TIERRAS
0 ud
INSTALACION/ADECUACIÓN DE INSTALACIÓN DE RED DE TIERRAS SEGUN REBT. MEDIDA LA UNIDAD INSTALADA.

#### 070505OPC OPCIONALES HILO MUSICAL (01/04/2026)
Importe: 367.36

**070505OCP01** u LIMITADOR ACÚSTICO (01/04/2026)
1 u × 367.36 = 367.36
SUMINISTRO E INSTALACIÓN DE LIMITADOR DE CONTROL ACÚSTICO PARA EQUIPOS DE REPRODUCCIÓN SONORA . EL EQUIPO DEBERÁ PERMITIR LA LIMITACIÓN DEL ESPECTRO POR OCTAVAS Y EL NIVEL DE EMISIÓN GLOBAL (DB). INCLUYE , UNIDAD DE CONTROL, CABLEADO DE CONEXIÓN AL EQUIPO DE SONIDO, PRECINTADO DE LAS CONEXIONES PARA EVITAR MANIPULACIONES, CONFIGURACIÓN DE LOS NIVELES MÁXIMOS PERMITIDOS SEGÚN EL ESTUDIO ACÚSTICO DEL LOCAL, ENSAYO DE VERIFICACIÓN Y CERTIFICADO DE INSTALACIÓN EMITIDO POR TÉCNICO COMPETENTE. SE CONSIDERAN INCLUIDOS LOS MEDIOS AUXILIARES, PEQUEÑO MATERIAL Y PROGRAMACIÓN DE LOS PERIODOS DE FUNCIONAMIENTO.

### 0708 FRIO INDUSTRIAL

#### 070801 INST. FRIGORÍFICA

**070801.01** ud INSTALACIÓN CENTRALES POSITIVAS (R-449A)
0 ud
INSTALACIÓN DE CENTRAL MªT MDV-CVG-60172 R449A: CENTRAL DE REFRIGERACIÓN COMPACTA CON CONDENSACIÓN CENTRÍFUGA PARA REFRIGERACIÓN A MEDIA TEMPERATURA FABRICADA EN CARROCERÍA Y CHASIS DE ACERO GALVANIZADO CON PINTURA POLIESTER. TANDEM DE COMPRESORES DANFOSS MANEUROP HERMÉTICO ALTERNATIVO FORMADO POR 2 UDS. MODELO MTZ50 DE 2X4CV MONTADOS SOBRE AMORTIGUADORES Y AISLADOS ACUSTICAMENTE CON VÁLCULAS DE SERVICIO ROTALOCK, SILENCIADOR DE DESCARGA, CLIXON INTERNO Y RESISTENCIA DE CÁRTER. LÍNEA DE EQUILIBRADO DE ACEITE. BATERIA DE TUBOS DE COBRE Y ALETAS DE ALUMINIO. CIRCUITO FRIGORIFICO FABRICADO EN TUBO DE COBRE RECOCIDO EQUPADO CON PRESOSTATOS DE ALTA Y BAJA PRESION, VALVULAS DE SERVICIO, VALVULAS DE SEGURIDAD, RECIPIENTE LIQUIDO, FILTRO Y VISOR. MOTOVENTILADORES CENTRIFUGOS DE MEDIA PRESION CON IMPULSION VERTICAL PARA LA CONDUCCIÓN DEL AIRE DE CONDENSACIÓN. CONTROL MODULANTE DE PRESIÓN DE CONDENSACIÓN MEDIANTE VARIACIÓN DE VELOCIDAD DE VENTILADORES. CUADRO ELÉCTRICO DE POTENCIA Y MANIOBRA, CON PROTECCIÓN DIFERECIAL, TERMICA Y MAGNETOTÉRMICA POR CADA COMPRESOR Y MOTOVENTILADOR. REGULACIÓN ELECTRÓNICA CON INTERFAZ DE CONTROL DIGITAL. SISTEMA VRC DE REGULACIÓN PROGRESIVA DE CAPACIDAD FRIGORIFICA DEL COMPRESOR DEL 100% AL 10% DE POTENCIA NOMINAL. SEPARADOR DE ACEITE INTEGRADO.

**070801.02** ud INSTALACION TUBERIA FRIGORIFICA
0 ud
INSTALACIÓN DE TUBERIA DE COBRE DESHIDRATADO Y CALIDAD FRIGORIFICA PARA INTERCONEXIONES DE SERVICIOS FRIGORIFICOS Y CENTRAL COMPACTA DE FRIO, SEGÚN DOCUMENTACIÓN GRÁFICA, DIMENSIONADA PARA GARANTIZAR LAS VELOCIDADES DE GAS ADECUADAS PARA EL CORRECTO RETORNO DEL ACEITE. LA INSTALACION INCLUIRA, PARA CADA SERVICIO DE FRIO, VISOR, LLAVE DE CORTE Y DESHIDRATADOR. TODAS LAS TUBERIAS DE ASPIRACIÓN FORRADAS DE AISLAMIENTO ARMAFLEX PARA EVITAR CONDENSACIONES, COMPLETAMENTE MONTADA, INCLUYENDO SOPORTES, SOLDADURAS, UNIONES, CODOS, Y DEMAS ACCESORIOS DE MONTAJE, MEDIOS AUXILIARES DE ELEVACIÓN EN CASO NECESARIO, PRUEBA DE ESTANQUEIDAD Y MANO DE OBRA DE INSTALACIÓN,

**070801.03** ud INSTALACION SERVICIOS DE FRIO
0 ud
INSTALACIÓN DE SERVICIO FRIGORIFICO PARA DAR SERIVICIO A LOS MURALES REFRIGERADOS S/PLANO APROBADO Y A CÁMARA DE CONSERVACIÓN.
- LLAVE DE CORTE
- FILTRO DESHIDRATADOR
- VISOR
- CONEXIONADO ELECTRICO DEL MUEBLE, INCLUYENDO LINEA DE ALIMENTACION BAJO TUBO DESDE CUADRO SECUNDARIO DE FRIO, TOTALMENTE INSTALADA.
- CONEXION DE TUBERIA FRIGORÍFICA
- CONEXIONADO DE ALUMBRADO DEL MUEBLE DESDE PUNTO DE LUZ MAS PROXIMO DE LA LINEA DE ALUMBRADO DE MOBILIARIO DE FRIO DEL CUADRO SECUNDARIO DE FRIO.

**070801.04** ud PUESTA EN MARCHA INSTALACION FRIGORIFICA
0 ud
PUESTA EN MARCHA INSTALACIÓN DE FRÍO POSITIVA Y NEGATIVA Y REGULACIÓN EQUIPOS DE CONTROL.

**070801.05** ud LEGALIZACION DE INSTALACION DE FRIO
0 ud
REALIZACIÓN Y PRESENTACIÓN EN LA DELEGACIÓN DE INDUSTRIA DE UNA DE MEMORIA TÉCNICA Y PLANOS DE IMPLANTACIÓN DE LA INSTALACIÓN FRIGORIFICA Y CUALQUIER OTRA DOCUMENTACION NECESARIA PARA TAL EFECTO.
CUMPLIMENTAR LIBRO DE USUARIO ANOTANDO LA INSTALACIÓN REALIZADA.

**070801.06** ud EVAPORADOR CAMARA
0 ud
REFRIGERADOS
UNIDAD EVAPORADORA TIPO BAJO PERFIL PARA REFRIGERACIÓN A MEDIA TEMPERATURA MARCA INTARCON, MODELO MJB-NG- 0117. DISEÑADA PARA TRABAJAR CON R-
449A. CONSTRUIDA EN ESTRUCTURA Y CARROCERÍA DE ALUMINIO CON PINTURA POLIÉSTER TERMOENDURECIBLE. BATERÍA DE ENFRIAMIENTO DE AIRE DE ALTA EFICIENCIA, DE TUBOS DE COBRE Y ALETAS DE ALUMINIO. BANDEJA DE CONDENSADOS ABATIBLE EN ALUMINIO. MOTOVENTILADORES AXIALES DE ALTO CAUDAL. CONEXIONES FRIGORÍFICAS A SOLDAR, CON SIFÓN DE LÍNEA DE ASPIRACIÓN INTEGRADO.
- VÁLVULA SOLENOIDE EN LÍNEA DE LÍQUIDO Y VÁLVULA DE EXPANSIÓN TERMOSTÁTICA REGULABLE INTEGRADAS EN LA UNIDAD.
- DESESCARCHE POR RESISTENCIAS ELÉCTRICAS EN BANDEJA DE CONDENSADOS: 1X250
W.
- POTENCIA FRIGORÍFICA (T CÁMARA: 10 °C, 85% HR / DT1 = 10 K): 970 W.
- POTENCIA FRIGORÍFICA (T CÁMARA: 0 C, 85% HR / DT1 = 8 K): 660 W.
- ALIMENTACIÓN ELÉCTRICA: 230V F+N ~ 50HZ.
- PASO DE ALETA: 5 MM. - SUPERFICIE ALETEADA: 2,0 M².
- VOLUMEN INTERNO: 0,6 LITROS.
- CAUDAL DE AIRE: 300 M³/H.
- N° VENTILADORES Y DIÁMETRO: 1X Ø172 MM.
- POTENCIA ABSORBIDA POR LOS VENTILADORES: 62 W.
- INTENSIDAD MÁXIMA ABSORBIDA POR LOS VENTILADORES: 0,3 A.
- ALCANCE: 3 M.
- CONEXIONES FRIGORÍFICAS (LÍQUIDO - GAS): 1/4'' - 1/2''.
- DIMENSIONES (LARGO X ANCHO X ALTO): 549 X 417 X 185 MM.
- PESO: 11 KG.

**070801.07** ud INSTALACION ELECTRICA DE FRIO
1 ud
INSTALACIÓN ELÉCTRICA DE FRIO INDUSTRIAL, INCLUYENDO APARELLAJE NECESARIO INSTALADO EN HUECO DISPONIBLE EN CGBT DEBIDAMENTE MONTADO Y CONEXIONADO, Y RED DE CABLEADO PARA DAR SERVICIO A TODOS LOS MUEBLES DE FRIO, CON UNA LINEA DE ALIMENTACION POR SERVICIO DE FRIO, CON SU PROTECCIÓN MAGNETOTÉRMICA Y DEFERENCIAL. INCLUYENDO UN CIRCUITO MONOFÁSICO, Y TAMBIEN PROTEGIDO CON MAGNETOTÉRMICO Y DEFERENCIAL, PARA TODOS LOS ALUMBRADOS DE LOS MUEBLES DE FRIO.

**070801.08** ud EQUIPO COMPACTO C.CONGELADOS
0 ud
INTARTOP BCR-NG-1034. EQUIPO COMPACTO MONOBLOCK DE TECHO PARA
CÁMARA A BAJA TEMPERATURA CON CONDENSADORA HORIZONTAL AXIAL EQUIPADA CON CUADRO ELÉCTRICO Y REGULACIÓN ELECTRÓNICA, MARCA INTARCON, MODELO BCR- NG-1034, CON LAS SIGUIENTES CARACTERÍSTICAS: - DESESCARCHE POR GAS CALIENTE.
- REFRIGERANTE: R-449A.
- ALIMENTACIÓN ELÉCTRICA: 230V F+N ~ 50HZ.
- COMPRESOR HERMÉTICO ALTERNATIVO DE 1 1/4 CV.
- POTENCIA FRIGORÍFICA (T CÁMARA: -20 °C / T EXTERIOR: 35 °C): 892 W.
- POTENCIA ABSORBIDA NOMINAL: 1050 W.
- CAUDAL DE AIRE EN EL CONDENSADOR: 575 M³/H.
- CAUDAL DE AIRE EN EL EVAPORADOR: 600 M³/H.
- NIVEL DE PRESIÓN SONORA CON DIRECTIVIDAD 1 MEDIDO A 10 M: 33 DB(A).
- DIMENSIONES (LARGO X ANCHO X ALTO): 850 X 665 X 574 MM.
- PESO: 84 KG.

**970801.09** ud CUADRO DE CONTROL Y POTENCIA
0 ud
MICROCONTROLADOR COMPACTO PARA EL CONTROL DE TEMPERATURA DE UN EVAPORADOR,
MARCA INTARCON, MODELO MTM-N-01161, EQUIPADO CON MICROPROCESADOR ELECTRÓNICO DE CONTROL CON DISPLAY DIGITAL MODELO XW60VS, CON TRES RELÉS DE MANDO PARA VÁLVULA SOLENOIDE, DESECARCHE Y VENTILADORES. ENTRADA DIGITAL CONFIGURABLE. MONTAJE DE SUPERFICIE DE DIMENSIONES REDUCIDAS. - ALIMENTACIÓN ELÉCTRICA: 230V F+N ~ 50HZ / 230V F+N ~ 60HZ. - POTENCIA MÁXIMA DE DESESCARCHE: 3,6 KW. - INTENSIDAD DE DESESCARCHE: 16 A. - CONEXIONES ELÉCTRICAS A EVAPORADOR: (SONDAS: 4X1 MM², VÁLVULA SOLENOIDE + VENTILADORES: 2X1 MM², DESESCARCHE: 2X2.5 MM² + T). - DIMENSIONES: 105 X 170 X 82 MM. - SUMINISTRADO CON 5 M DE INTERCONEXIONES ELÉCTRICAS Y CABLE DE ACOMETIDA DE 3 M. - INCLUYE PERMISO DE SOLENOIDE DE EVAPORADOR
(CONEXIONES ELÉCTRICAS: 2X1 MM2).

#### 070802 CÁMARAS FRIGORIFICAS

**070802.01** m² PANEL FRIGORIFICO SUELO REFORZADO 120 mm
0 m²
PANEL FRIGORIFICO REFORZADO CON MADEREA FENÓLICA PARA SUELO DE 120 MM DE ESPESOR ACABADO EN COLOR BLANCO PERFILADO POR EL EXTERIOR Y COLOR BLANCO LISO POR EL INTERIOR. MEDIDA LA SUPERFICIE EJECUTADA.PANEL SUELO REFORZADO 100MM DE ESPESOR CON MADERA FENÓLICA.

**070802.02** m² PANEL FRIGORÍFICO 120 mm PERFILADO/PERFILADO TECHO
0 m²
PANEL FRIGORIFICO PARA TECHO DE 120 MM DE ESPESOR ACABADO EN COLOR BLANCO PERFILADO POR EL EXTERIOR Y COLOR BLANCO PERFILADO POR EL INTERIOR. MEDIDA LA SUPERFICIE EJECUTADA.

**070802.03** m² PANEL FRIGORÍFICO 120 mm LISO/PERFILADO
0 m²
PANEL FRIGORIFICO DE 120 MM DE ESPESOR ACABADO EN COLOR BLANCO LISO POR EL EXTERIOR Y COLOR BLANCO PERFILADO POR EL INTERIOR. MEDIDA LA SUPERFICIE EJECUTADA.

**070802.04** m² PANEL FRIGORÍFICO 75 mm PERFILADO/LISO
0 m²
PANEL FRIGORIFICO DE 75 MM DE ESPESOR ACABADO EN COLOR BLANCO LISO POR EL EXTERIOR Y COLOR BLANCO PERFILADO POR EL INTERIOR. MEDIDA LA SUPERFICIE EJECUTADA.

**070802.05** ud PUERTA PIVOTANTE FRIGORÍFICA 75 mm
0 ud
PUERTA FRIGORÍFICA PIVOTANTE DE 1,07X2,14 M FABRICADA CON BASTIDOR DE PERFIL ESTRUCTURAL DE ALUMINIO ANODIZADO.CALIDAD ALIMENTARIA CON FILM DE PROTECCIÓN SEGÚN DIRECTIVA CEE 90/128. ACABADO DE CHAPA SEGÚN RELACIÓN.AISLAMIENTO DE ESPUMA DE POLIURETANO INYECTADA A ALTA PRESIÓN DE DENSIDAD 40-43KG/M³. SIN CFC.BURLETE PERIMETRAL DE ESTANQUEIDAD (DOBLE ALVÉOLO) SOBRE SOPORTE DE PVC. BISAGRAS REGULABLES DE COMPOSITE, CON RAMPA DE POLIAMIDA Y EJE DE ACERO INOXIDABLE. HOJA MONTADA SOBRE MARCO CONSTRUIDO CON PERFILES DE ALUMINIO LACADO Y R.P.T. CONGELACIÓN: E=75MM. EN CASO DE TEMPERATURAS NEGATIVAS INCORPORA UNA RESISTENCIA, RECUBIERTA CON UNA TAPA DE PVC. POTENCIA DE RESISTENCIA EN CONGELACIÓN 25W/M Y EN GRAN CONGELACIÓN 40W/M. VOLTAJE 220V

**070802.06** ud PUERTA PIVOTANTE FRIGORÍFICA 120 mm
0 ud
PUERTA FRIGORÍFICA PIVOTANTE DE 1,07X2,14 M FABRICADA CON BASTIDOR DE PERFIL ESTRUCTURAL DE ALUMINIO ANODIZADO.CALIDAD ALIMENTARIA CON FILM DE PROTECCIÓN SEGÚN DIRECTIVA CEE 90/128. ACABADO DE CHAPA SEGÚN RELACIÓN.AISLAMIENTO DE ESPUMA DE POLIURETANO INYECTADA A ALTA PRESIÓN DE DENSIDAD 40-43KG/M³. SIN CFC.BURLETE PERIMETRAL DE ESTANQUEIDAD (DOBLE ALVÉOLO) SOBRE SOPORTE DE PVC. BISAGRAS REGULABLES DE COMPOSITE, CON RAMPA DE POLIAMIDA Y EJE DE ACERO INOXIDABLE. HOJA MONTADA SOBRE MARCO CONSTRUIDO CON PERFILES DE ALUMINIO LACADO Y R.P.T. CONGELACIÓN: E=120MM. EN CASO DE TEMPERATURAS NEGATIVAS INCORPORA UNA RESISTENCIA, RECUBIERTA CON UNA TAPA DE PVC. POTENCIA DE RESISTENCIA EN CONGELACIÓN 25W/M Y EN GRAN CONGELACIÓN 40W/M. VOLTAJE 220V

**070802.07** ml PERFIL SANITARIO PVC
0 ml
SUMINISTRO Y COLOCACIÓN DE PERFIL SANITARIO DE PVC CON BASE DE ALUMINIO. MEDIDA LA LONGITUD EJECUTADA,

**070802.08** ud CORTINA LAMAS
0 ud
CORTINA DE LAMAS DE 900X2000 MM. MEDIDA LA UNIDAD INSTALADA.

**070802.09** ud HACHA BOMBERO CON SOPORTE
0 ud
SUMININSTRO Y COLOCACION DE HACHA DE BOMBERO Y SU CORRESPONDIENTE SOPORTE, SEGUN NORMATIVA VIGENTE.

**070802.10** ud CÁMARA CONGELADOS Y REFRIGERADOS
0 ud
CÁMARAS POLAR MULTIRRECINTO. MEDIDAS EXTERIORES 2200X2000 MM, ESP: 100 MM. HT: 2320 MM. BLANCO / BLANCO (EXT / INT). CON SUELO DE TABLERO FENÓLICO DE 9 MM. DIMENSIONES INTERIORES DEL CONJUNTO: 2000X1800 MM, ALTURA INTERIOR DE 2120 MM. RECINTO 1 DE TEMPERATURA NEGATIVA (-). INCLUYE 1 PUERTA FRIGORÍFICA PIVOTANTE ESTÁNDAR DE 800X1830 MM. (ANCHO X ALTO). RECINTO 2 DE TEMPERATURA POSITIVA (+). INCLUYE 1 PUERTA FRIGORÍFICA PIVOTANTE ESTÁNDAR DE 800X1830 MM. (ANCHO X ALTO). KIT DE CONGELACIÓN EN BT. PERFIL SANITARIO EN SUELO, PAREDES Y TECHO. EXTERIOR E INTERIOR RAL BLANCO. EQUIPAMIENTO:
ALARMA BÁSICA + 1 PULSADOR Tª POSITIVA – RD552/2019
ALARMA HOMBRE ATRAPADO + 2 PULSADORES Tª NEGATIVA – RD552/2019
HACHA BOMBERO UNE 16599 (1,9 KG – LT 1,2 M) + SOPORTE HACHA
LÁMPARA LED CÁMARA 20 W - 2000 LMS IP68
CORTINA DE LAMAS

**070802.11** ud MONTAJE Y SUMINISTRO DE PANELES SEGÚN PLANO
0 ud
MONTAJE Y SUMINISTRO DE CÁMARAS SEGÚN PLANO ADJUNTO. PANEL AUTOPORTANTE CON ESTRUCTURA TIPO SANDWICH, CON ALMA DE POLIURETANO INYECTADO EN ALTA DENSIDAD. CHAPAS CON NERVADOS LONGITUDINALES PARA DARLES RIGIDEZ (AUTOPORTANTES). INCLUIDOS ACCESORIOS PARA EL MONTAJE Y PERFIL SANITARIO EN PAREDES, TECHOS Y SUELO. CON SUELO REFORZDO UPERPUESTO TIPO FENÓLICO. ESPESOR PANEL EN REFRIGERACIÓN DE 80MM. Y EN CONGELACIÓN DE 100MM. 1 PUERTA DE REFRIGERACIÓN PIVOTANTE MODELO COMERCIAL DP1 0º DE 900X2000MM. 1 PUERTA DE CONGELACIÓN BT PIVOTANTE MODELO COMERCIAL DP1 BT DE 900X2000MM.

**070802.12** ud INSTALACIÓN CÁMARA DE REFRIGERADOS (R-513A)
0 ud
INSTALACIÓN DE 1 CÁMARA DE REFRIGERADOS. EQUIPO COMPACTO MONOBLOCK DE TECHO PARA REFRIGERACIÓN A MEDIA TEMPERATURA CON CONDENSADORA HORIZONTAL CENTRÍFUGA EQUIPADA CON CUADRO ELÉCTRICO Y REGULACIÓN ELECTRÓNICA.

**070802.13** ud INSTALACIÓN DE CÁMARA DE CONGELADOS (R-449)
0 ud
INSTALACIÓN DE 1 CÁMARA DE CONGELADOS. EQUIPO COMPACTO MONOBLOCK DE TECHO PARA REFRIGERACIÓN A BAJA TEMPERATURA CON CONDENSADORA HORIZONTAL CENTRÍFUGA EQUIPADA CON CUADRO ELÉCTRICO Y REGULACIÓN ELECTRÓNICA.

**070802.14** ud DESCARGA DE MOBILIARIO AUTÓNOMO
0 ud
ESTE PRECIO ES APROXIMADO Y CORRESPONDE A LA DESCARGA DE 3 MUEBLES AUTÓNOMOS. LA DESCARGA DEL RESTO DE MUEBLES POSITIVOS ESTA INCLUIDA EN EL CAPÍTULO DE "INSTALACIÓN CENTRALES POSITIVAS (R-513A)". ESTE PRECIO NO SERÁ NECESARIAMENTE EL FACTURADO, SE HARÁ POR ADMINISTRACIÓN UNA VEZ QUE SE HAYA TERMINADO LA DESCARGA Y TENGAMOS CONSTANCIA DE LAS HORAS REALES UTILIZADAS

**070802.15** ud SUMINSTRO CÁMARA CONGELADO CON EQUIPAMIENTO
1 ud
INCLUYE SUMINISTRO DE LA CÁMARA CON PANELES FRIGORÍFICOS, PUERTA, EQUIPO COMPACTO TECHO, LAMPARA LED, ALAMAR HOMBRE ATRAPADO, 2 PULSADORES Tª NEGATIVA, HACHA BOMBERO MANGO LARGO Y SOPORTE HACHA. PANEL ESPESOR 100 MM; HT:2320 MM. RECINTO: 2200X1800MM. EXCLUIDO EL MONTAJE E INSTALACIÓN DE LA MISMA.

| Medición | Uds. | Parcial |
|---|---|---|
| POSITIVA Y NEGATIVA | 1 | 1.00 |
| Total |  | 1 |

**070802.16** ud SUMINISTRO CÁMARA REFRIGERADO CON EQUIPAMIENTO
1 ud
INCLUYE SUMINISTRO DE LA CÁMARA CON PANELES FRIGORÍFICOS, PUERTA, EQUIPO EVAPORADOR INTERIOR (CONECTADO A CENTRAL), CUADRO DE CONTROL Y PONTECIA LAMPARA LED. PANEL ESPESOR 80 MM; HT:2280 MM. RECINTO: 2560X1760MM. EXCLUIDO EL MONTAJE E INSTALACIÓN DE LA MISMA.

**070802.17.** ud MONTAJE E INSTALACIÓN DE CÁMARAS FRIGORÍFICAS
1 ud

### 0708OPC OPCIONALES FRIO INDUSTRIAL

#### 070801OPC INST. FRIGORÍFICA

**070801OPC.01** ud CENTRAL DE REFRIGERACION
0 ud
SUMINISTRO Y COLOCACIÓN DE CENTRAL DE REFRIGERACIÓN CON CONDENSACIÓN CENTRÍFUGA PARA REFRIGERACIÓN A MEDIA TEMPERATURA, FABRICADA EN CARROCERÍA Y CHASIS DE ACERO GALVANIZADO CON PINTURA POLIESTER. COMPRESORES HERMÉTICOS SCROLL MONTADOS SOBRE AMORTIGUADORES Y AISLADOS ACUSTICAMENTE. INCLUIDA CONEXION ELECTRICA A LINEA DE ALIMENTACIÓN EXISTENTE.
- VÁLVULAS DE SERVICIO ROTALOCK, CLIXON INTERNO Y RESISTENCIA DE CARTER.
- LINEA DE EQUILIBRADO DE ACEITE.
- BATERIA DE TUBOS DE COBRE Y ALETAS DE ALUMINIO.
- CIRCUITO FRIGORÍFICO FABRICADO EN TUBO DE COBRE RECOCIDO EQUIPADO CON PRESOSTATOS DE ALTA Y BAJA PRESIÓN,
- VÁLVULAS DE SERVICIO, VÁLVULAS DE SEGURIDAD, RECIPIENTE DE LIQUIDO, FILTRO Y VISOR.
- CONTROL MODULANTE DE PRESIÓN DE CONDENSACIÓN
- CONTROL DE SECUENCIA Y FALLO EN FASES.
- CUADRO ELECTRICO DE POTENCIA Y MANIOBRA, CON PROTECCION DEFERENCIAL, MAGNETOTÉRMICA Y TÉRMICA POR CADA COMPRESOR Y MOTOVENTILADOR.
- SISTEMA DIGITAL DE REGULACIÓN PROGRESIVA DE CAPACIDAD FRIGORIFICA DE UN COMPRESOR DEL 100% AL 10% DE LA POTENCIA NOMINAL.
- SEPARADOR DE ACEITE INTEGRADO.
- REGULACIÓN ELECTRONICA CON INTERFAZ DE CONTROL DIGITAL.
- REFRIGERANTE: R449 O R448.
- ALIMENTACIÓN: 400 V - 50 HZ.
- MANIOBRA ELECTROMECÁNICA DE EMERGENCIA CON ACTIVACIÓN AUTOMÁTICA O MANUAL EN CASO DE FALLO.
- SENSOR DE REFRIGERANTE EN RECIPIENTE DE LIQUIDO.
- SUSPENSIONES ANTIVIBRATORIAS CAUCHO-METAL DE GRAN RIGIDEZ Y ESTABILIDAD HORIZONTAL, INCLUYENDO TORNILLERÍA.

**070801OPC.02** ud INSTALACION TUBERIA FRIGORIFICA
0 ud
INSTALACIÓN DE TUBERIA DE COBRE DESHIDRATADO Y CALIDAD FRIGORIFICA PARA INTERCONEXIONES DE SERVICIOS FRIGORIFICOS Y CENTRAL DE FRIO, SEGÚN DOCUMENTACIÓN GRÁFICA, DIMENSIONADA PARA GARANTIZAR LAS VELOCIDADES DE GAS ADECUADAS PARA EL CORRECTO RETORNO DEL ACEITE. LA INSTALACION INCLUIRA, PARA CADA SERVICIO DE FRIO, VISOR, LLAVE DE CORTE Y DESHIDRATADOR. TODAS LAS TUBERIAS DE ASPIRACIÓN FORRADAS DE AISLAMIENTO ARMAFLEX PARA EVITAR CONDENSACIONES, COMPLETAMENTE MONTADA, INCLUYENDO SOPORTES, SOLDADURAS, UNIONES, CODOS, Y DEMAS ACCESORIOS DE MONTAJE, MEDIOS AUXILIARES DE ELEVACIÓN EN CASO NECESARIO, PRUEBA DE ESTANQUEIDAD Y MANO DE OBRA DE INSTALACIÓN,

**070801OPC.03** ud INSTALACION SERVICIOS DE FRIO
0 ud
INSTALACIÓN DE SERVICIO FRIGORIFICO PARA DAR SERVIVIOC A UN MURAL O DOS COMO MÁXIMO SI COMPARTEN CLASE CLIMATICA, COMPUESTO POR:
- LLAVE DE CORTE
- FILTRO DESHIDRATADOR
- VISOR
- CONEXIONADO ELECTRICO DEL MUEBLE, INCLUYENDO LINEA DE ALIMENTACION BAJO TUBO DESDE CUADRO SECUNDARIO DE FRIO, TOTALMENTE INSTALADA.
- CONEXION DE TUBERIA FRIGORÍFICA
- CONEXIONADO DE ALUMBRADO DEL MUEBLE DESDE PUNTO DE LUZ MAS PROXIMO DE LA LINEA DE ALUMBRADO DE MOBILIARIO DE FRIO DEL CUADRO SECUNDARIO DE FRIO.

**070801OPC.04** ud PUESTA EN MARCHA INSTALACION FRIGORIFICA
0 ud
PUESTA EN MARCHA INSTALACIÓN DE FRÍO POSITIVA Y REGULACIÓN EQUIPOS DE CONTROL.

**070801OPC.05** ud LEGALIZACION DE INSTALACION DE FRIO
0 ud
REALIZACIÓN Y PRESENTACIÓN EN LA DELEGACIÓN DE INDUSTRIA DE UNA DE MEMORIA TÉCNICA Y PLANOS DE IMPLANTACIÓN DE LA INSTALACIÓN FRIGORIFICA Y CUALQUIER OTRA DOCUMENTACION NECESARIA PARA TAL EFECTO.
CUMPLIMENTAR LIBRO DE USUARIO ANOTANDO LA INSTALACIÓN REALIZADA.

**070801OPC.06** ud EVAPORADOR CAMARA
0 ud
UNIDAD EVAPORADORA TIPO BAJO PERFIL PARA REFRIGERACIÓN A MEDIA TEMPERATURA, DISEÑADA PARA TRABAJAR CON R449 O 448, CONSTRUIDA EN ESTRUCTURA Y CARROCERÍA DE ACERO GALVANIZADO PRELACADO. INCLUIDA CONEXION ELECTRICA A LINEA DE ALIMENTACIÓN EXISTENTE.
- BATERIA DE ALTA EFICIENCIA DE TUBOS DE COBRE Y ALETAS DE ALUMINIO.
- BANDEJA DE CONDENSADOS ABATIBLE EN ACERO INOXIDABLE.
- MOTOVENTILADORES AXIALES DE GRAN CAUDAL.
- VÁLVULA SOLENOIDE Y VÁLVULA DE EXPANSIÓN TERMOSTÁTICA REGULABLE PREAJUSTADA DE FÁBRICA.
- CONEXIONES FRIGORIFICAS A SOLDAR, CON SIFÓN DE LINEA DE ASPIRACIÓN INTEGRADO.
- ALIMENTACIÓN: 230V - 50 HZ.
- CENTRALITA ELECTRONICA DE CONTROL, CON DISPLAY DIGITAL, RELÉS DE MANDO DE VENTILADORES, SOLENOIDE, DESESCARCHE Y SONDAS DE TEMPERATURA DE CÁMARA Y DESECARCHE.

**070801OPC.07** ud INSTALACION ELECTRICA DE FRIO
0 ud
INSTALACIÓN ELÉCTRICA DE FRIO INDUSTRIAL, INCLUYENDO APARELLAJE NECESARIO INSTALADO EN HUECO DISPONIBLE EN CGBT DEBIDAMENTE MONTADO Y CONEXIONADO, Y RED DE CABLEADO PARA DAR SERVICIO A TODOS LOS MUEBLES DE FRIO, CON UNA LINEA DE ALIMENTACION POR SERVICIO DE FRIO, CON SU PROTECCIÓN MAGNETOTÉRMICA Y DEFERENCIAL. INCLUYENDO UN CIRCUITO MONOFÁSICO, Y TAMBIEN PROTEGIDO CON MAGNETOTÉRMICO Y DEFERENCIAL, PARA TODOS LOS ALUMBRADOS DE LOS MUEBLES DE FRIO.

**070801OPC.08** ud MOCHILA CAMARA CONGELADOS
0 ud
SUMINISTRO E INSTALACIÓN DE EQUIPO AUTONOMO DE GENERACION DE FRIO PARA CAMARA DE CONGELADOS AUTONOMA, TOTALMENTE INSTALADO.

**070801COP.09** Ud CENTRAL FRIGORÍFICA DAIKIN
0 Ud
SUMINISTRO E INSTALACIÓN DE CENTRAL FRIGORÍFICA PARTIDA MODELO ZEA LR13Q88Y1, CON UNA POTENCIA NOMINAL DE 8 CV, PARA APLICACIONES REFRIGERACIÓN. EL EQUIPO INCLUYE COMPRESOR DE ALTA EFICIENCIA, CONDENSADOR VENTILADO, CUADRO ELÉCTRICO DE CONTROL Y PROTECCIÓN, PRESOSTATOS DE ALTA Y BAJA PRESIÓN, Y SISTEMA DE GESTIÓN ELECTRÓNICA PARA OPTIMIZACIÓN DE CONSUMO. INCLUYE BANCADA METÁLICA DE APOYO, AMORTIGUADORES DE VIBRACIÓN, LÍNEAS FRIGORÍFICAS DE COBRE DESOXIDADO DEBIDAMENTE AISLADAS, CARGA DE GAS REFRIGERANTE, VALVULERÍA, FILTROS DESHIDRATADORES Y MIRILLA DE LÍQUIDO. PUESTA EN MARCHA, PRUEBAS DE ESTANQUEIDAD, VACÍO Y CERTIFICADO DE INSTALACIÓN FRIGORÍFICA SEGÚN EL REGLAMENTO DE SEGURIDAD PARA INSTALACIONES FRIGORÍFICAS (RSIF). MEDIDO POR UNIDAD (UD) TOTALMENTE INSTALADA Y EN FUNCIONAMIENTO.

## 09 SEGURIDAD Y SALUD (30/03/2026)
Importe: 1245.54

**09.01** PA APLICACIÓN PLAN SEGURIDAD Y SALUD (30/03/2026)
1 PA × 1245.54 = 1245.54
APLICACIÓN DE PLAN DE SEGURIDAD Y SALUD.

## 10 GESTION RESIDUOS (30/03/2026)
Importe: 1826.3

**10.01** PA GESTION MEDIOAMBIENTAL (30/03/2026)
1 PA × 1826.3 = 1826.30
PARTIDA PARA EL CUMPLIMIENTO DEL ESTUDIO DE GESTIÓN DE RESIDUOS DE CONSTRUCCIÓN Y DEMOLICIÓN (ANEXO AL PROYECTO) SEGUN NORMATIVA VIGENTE, CONSISTENTE EN LA ELABORACIÓN DEL PLAN DE GESTIÓN DE RESIDUOS, RECOPILACIÓN DE DATOS DE GESTIÓN Y PRESENTACIÓN DE TODA LA DOCUMENTACIÓN A LA DIRECCIÓN FACULTATIVA.

| Código | Ud | Descripción | Precio |
|---|---|---|---|
| %CI | % | Costes indirectos..(s/total) (29/11/2021) | 3.3 |
| %GGBI | % | porcent. gg y bi (17/04/2012) | 16.7 |

**020302.07** ud SILENCIOSO RECTANGULAR (11/02/2022)
Precio: 0
SILENCIODO RECTANGULAR, MARCA BIKAT, MOD.300, PARA UN CAUDAL DE 14.260 M3/H, DE DIMENSIONES: 1360X500X900 MM (BXHXL), TOTALMENTE MONTADO Y EMBOCADO A CONDUCTO, INCLUYENDO ESTRUCTURA DE SOPORTACIÓN MEDIANTE ELEMENTOS ANTIVIBRATORIOS NECESARIOS PARA SU CORRECTO FUNCIONAMIENTO.

**070500.00NS** ud GESTION CON EL GREMIO DEL MOBILIARIO HOMOLOGADO DE UN 5% (11/02/2022)
Precio: 0
LA INGENIERIA ENVIARA LA DOCUMENTACION GRAFICA NECESARIA A LOS GREMIOS ASIGNADOS POR EROSKI, Y ESTOS GREMIOS ENVIARAN UN PRESUPUESTO ADAPTADO CON EL MOBILIARIO HOMOLOGADO NECESARIO Y UNA VEZ ACEPTADO POR EROSKI, SE LE HARA LLEGAR AL CONTRATISTA PARA QUE LOS GESTIONEN CON LOS GREMIOS DIRECTAMENTE. EL CONTRATISTA SE LLEVARA UN 5% DEL PRESUPUESTO APROVADO.
INFORMACION GREMIO:
PROVEEDOR:
DIRECCION:
NOMBRE DEL CONTACTO:
EMAIL:
TELEFONO:

**070501.07A** ud SUM. LUMINARIA EMERGENCIA (11/02/2022)
Precio: 0
SUMINISTRO DE LUMINARIA DE EMERGENCIA EMPOTRADA EN FALSO TECHO O DE SUPERFICIE, INCLUSO CONEXIÓN A LÍNEA GENERAL MEDIANTE CABLE 2(1X2,5)+T BAJO TUBO RÍGIDO EN INSTALACIÓN VISTA Y CORRUGADO EN INSTALACIÓN EMPOTRADA. TOTALMENTE MONTADA Y FUNCIONANDO.
MATERIAL SUMINISTRADO POR LA PROPIEDAD.

**070501.07B** ud INST. LUMINARIA EMERGENCIA (11/02/2022)
Precio: 0
INSTALACIÓN DE LUMINARIA DE EMERGENCIA EMPOTRADA EN FALSO TECHO O DE SUPERFICIE, INCLUSO CONEXIÓN A LÍNEA GENERAL MEDIANTE CABLE 2(1X2,5)+T BAJO TUBO RÍGIDO EN INSTALACIÓN VISTA Y CORRUGADO EN INSTALACIÓN EMPOTRADA. TOTALMENTE MONTADA Y FUNCIONANDO.
MATERIAL SUMINISTRADO POR LA PROPIEDAD.

**080500.00N** ud GESTION CON EL GREMIO DEL MOBILIARIO HOMOLOGADO DE UN 5% (11/02/2022)
Precio: 0
LA INGENIERIA ENVIARA LA DOCUMENTACION GRAFICA NECESARIA A LOS GREMIOS ASIGNADOS POR EROSKI, Y ESTOS GREMIOS ENVIARAN UN PRESUPUESTO ADAPTADO CON EL MOBILIARIO HOMOLOGADO NECESARIO Y UNA VEZ ACEPTADO POR EROSKI, SE LE HARA LLEGAR AL CONTRATISTA PARA QUE LOS GESTIONEN CON LOS GREMIOS DIRECTAMENTE. EL CONTRATISTA SE LLEVARA UN 5% DEL PRESUPUESTO APROVADO.
INFORMACION GREMIO:
PROVEEDOR: ESTANTERIAS OLIVA Y NICOLAS S.L.
DIRECCION: CTR ABANILLA KM 1,6 POLIGONO IND VICENTE ANTOLINOS CP 30140 SANTOMERA MURCIA
NOMBRE DEL CONTACTO: DAVID GARCIA MENA
EMAIL: DAVID@ESTANTERIASOLIVAYNICOLAS.COM
TELEFONO: 619475810

**15** ud INSTALACION DE BY-PASS SAI (11/02/2022)
Precio: 0
SUMINSITROE INSTALACION DE BY-PUSS PARA EL SAI COMPUESTO POR CAJA DE SUPERFICIE 3 UD AUT MAGNETOTERMICO 2X16A Y ENCLAVAMIENTO MECANICO. TOTALMENTE INSTALADO Y EN FUNCIONAMIENTO.

## Recursos

**TO01400** h OF. 1ª CALEFACTOR O MECÁNICO
MEDIDAS LAS HORAS TRABAJADAS

**TO02100** h OFICIAL 1ª
MEDIDAS LAS HORAS TRABAJADAS

**TP00100** h PEÓN ESPECIAL
MEDIDAS LAS HORAS TRABAJADAS

**IC00600** u ACOND, AIRE COMPACTO HOR. 21000 frg/h ENFR. AIRE
MEDIDA LA CANTIDAD ÚTIL DESCARGADA

**IC072001** u SPLIT DE CLIMATIZACIÓN 3000 frg-kcal/h AIRE-AIRE
MEDIDA LA CANTIDAD ÚTIL DESCARGADA

## Entidades
- ENT0001, Jorge Fernández Anguita, C, colegiado 2035
